# Neubau Realschule Hohenbrunn
Angebotsaufforderung (GAEB DA XML 3.2, DA83)
Projekt: RH
Währung: EUR
Bieterkommentare zugelassen: ja
Auftraggeber: Zweckverband Staatliche weiterführende Schulen, im Südosten des Landkreises München, Professor-Messerschmitt-Straße 1, 85579 Neubiberg, Ansprechpartner Johann Mader, Telefon +49 89 638 791 35 0, Fax +49 89 638 791 35 20, E-Mail RH@szv-m.de
Erstellt mit: GXML Toolbox V3.3 R20230829, iTWO_64 V24.0.667, 31.03.2026

## LEISTUNGSVERZEICHNIS
LEISTUNGSVERZEICHNIS

RH - Neubau Realschule Hohenbrunn

Bauherr:
Zweckverband staatliche weiterführende Schulen im Südosten des Landkreises München (Schulzweckverband Südost),
Professor-Messerschmitt-Strasse 1,
85579 Neubiberg

Lage der Baustelle:
Taufkirchner Straße Ecke Hohenbrunner Straße

Adresse:
Hohenbrunner Strasse 110
85662 Hohenbrunn bei München

Gewerk:
Fliesen- und Plattenarbeiten

Leistungsverzeichnis Stand:
02.04.2026

## INHALTSVERZEICHNIS
INHALTSVERZEICHNIS
A - BAUGRUNDSTÜCK / ALLGEMEINE BAUBESCHREIBUNG

A.01 Objektbeschreibung der geplanten Baumaßnahme
A.02 Abmessungen der Bauteile
A.03 Gebäudekennzahlen
A.04 Konstruktionen
A.05 Städtebauliche Einbindung
A.06 Gebäudekonzept

B - ZUSÄTZLICHE ALLGEMEINE VERTRAGSBEDINGUNGEN

B.01 Beim Ausfüllen des LV unbedingt zu beachten
B.02 Automatische Sortierung
B.03 Nachhaltigkeitszertifizierung, DGNB+QNG
B.05 Aufenthalts-, Sanitär- und Lagerräume
B.06 Firmenschilder
B.07 Flächen Baustelleneinrichtung / Parkmöglichkeiten / Zufahrt
B.08 Immissionen (Lärm, Staub, Erschütterungen, usw.)
B.09 Arbeitszeit
B.10 Strom / Wasser
B.11 Benutzung Treppen
B.12 Baukran, Hebezeuge und Transportmittel
B.13 Gerüste
B.14 Mittlere Geländeoberkante, Grundwasser
B.15 Bauschutt/Abfall
B.16 Winterbaumaßnahmen
B.17 Arbeitssicherheit / SIGEKO
B.18 Mitteilung von Bauunfällen
B.19 Anwendung von Arbeitsverfahren
B.20 Schutzmaßnahmen
B.21 Sicherheitseinrichtungen
B.22 Geräte / Fahrzeuge
B.23 Elektrische Geräte
B.24 Ersthelfer
B.25 Schutzvorkehrungen bei Schweißarbeiten
B.26 Arbeitsmedizinische Untersuchungen
B.27 Nichtraucherschutz / Alkoholverbot
B.28 Firmenangehörige
B.29  Besichtigungen durch Dritte
B.30  Baustellenbesprechungen
B.31 Bautagesberichte
B.32 Baustellenüberwachung mittels Kamera
B.33  Ausführungsunterlagen
B.34 CAD-Vorgaben
B.35 Bauleistungen im Stundenlohn
B.36 Urkalkulation
B.37 Normenabweichungen

C - ZUSÄTZLICHE TECHNISCHE VERTRAGSBEDINGUNGEN (GEWERKESPEZIFISCH)

C.01 Angebot des Bieters, Art und Umfang der Leistungen
C.02 Ausführung allgemein
C.03 Schutz bestehender Flächen
C.04 Dokumentation
C.05 Einmessung
C.06 Abkürzungen
C.07 Anlagenverzeichnis
D - GRUNDBESCHRIEBE UND LEISTUNGSPOSITIONEN
D.01 Nachhaltigkeitszertifizierung, DGNB+QNG

LEISTUNGSVERZEICHNIS

1  BAUSTELLENEINRICHTUNG
2  ALLGEMEINES/ PLANUNG/ PRÜFUNG
3  VORBEREITENDE MAßNAHMEN
4  ABDICHTUNGSARBEITEN
5  FLIESENARBEITEN
6  SAUBERLAUFZONEN
7  EINWEISUNG / DOKUMENTATION
8  STUNDENLOHNARBEITEN

ZUSAMMENSTELLUNG

## A - BAUGRUNDSTÜCK / ALLGEMEINE BAUBESCHREIBUNG
A - BAUGRUNDSTÜCK/ ALLGEMEINE BAUBESCHREIBUNG

A.01 Objektbeschreibung der geplanten Baumaßnahmen

Eine vierzügige sechsstufige Realschule soll unter Berücksichtigung aktueller pädagogischer Konzepte („Lernhaus“) neu errichtet werden, um den steigenden Schülerzahlen gerecht werden zu können. Die geplante Schülerzahl beträgt ca. 770 Schüler.

Die Realschule liegt auf den Flurstücken Nr. 261, 253, 254 neben der Taufkirchner Straße und die Freisportfläche auf dem Flurstuck 256/1 und 255/6, Hohenbrunner Straße 110.

Das zur Verfügung gestellte Projektgrundstück hat eine Fläche von ca. 24.950 m² (GB-Bildung) und ca. 18.200 m² (GB-Sport). Es setzt sich zusammen aus den Flurnummern 261, 253, 254 (Realschule und Zweifachturnhalle), 256/1 und 255/6 (Freisportgelände).

Aus vorangegangenen Untersuchungen auf dem Grundstück 261 (Freisportgelände) ist bekannt, dass sich in diesem Bereich eine ehemalige Kiesgrube befindet.

Das Grundstück ist weitgehend eben und fällt leicht von Südosten nach Nordwesten von 569,42m üNN an der Kreuzung der Taufkirchner Straße mit den Bahnlinien bis auf 568,73m üNN in Richtung der Hohenbrunner Straße.

Die bestehende Geländehöhe im Bereich des geplanten Pausenhofes und des Eingangs des Schulgebäudes liegt bei ca. 568,37 und 568,49 m üNN. Es liegt ein Bebauungsplan für die betreffenden Grundstücke vor. Die Inbetriebnahme des Gebäudes ist zum Beginn des Schuljahres 2027/2028 geplant.

Der Neubau besteht aus 3 miteinander verbundenen Rechtecken unterschiedlicher Geschossigkeit sowie einem kleinen Nebengebäude.

Zentrales Gebäude bildet der Bauteil A: Hier sind auf 4 Etagen (UG, EG, 2 Obergeschosse) die Pausenhalle, die Verwaltung sowie zahlreiche Fachräume untergebracht. Im Keller befinden sich Lager- und Archivräume sowie zahlreiche Räume für die Haustechnik. Ein geplanter Aufzug verbindet alle Etagen barrierefrei. Das UG, weite Teiles EGs sowie das Tragwerk der zentralen Pausenhalle sind in Sichtbeton geplant. Das selbe gilt für den zentralen Erschließungskern sowie das Fluchttreppenhaus im Süden. Der übrige Teil ist als Holz-Hybridkonstruktion geplant.

An den zentralen Erschließungskern schließt nördlich der Bauteil B an. Er ist nicht unterkellert und besteht aus Erdgeschoss plus einem Obergeschoss. In diesem Bauteil sind die Klassenzimmer sowie die Ausweich- und Gruppenräume untergebracht. Zur Differenzierung stehen die ausgeweiteten Flurflächen zur Verfügung. Durch die Aufgliederung in Nutzungseinheiten sind die Verkehrsflächen keine notwendigen Flure und können somit voll genutzt werden.

Den dritten Bauteil bildet die Sporthalle im Bauteil C. Sie schließt westlich an den BT A an. Die Sporthalle ist im UG angeordnet und wird über Fenster im Luftraum im EG natürlich belichtet. Die Umkleiden und Geräteräume und weitere Nebenräume der Sporthalle schließen im UG ebenengleich an. Im EG sind im BT C auch noch die Mensa mit Küche sowie Räume für den Ganztag untergebracht. Der Bauteil C ist in Stahlbeton konstruiert, das Tragwerk der Sporthalle besteht aus weitgespannten Leimholzbindern.

Im kleinen Nebengebäude bei den Freisportflächen (Bauteil D) sind neben den Umkleide- und Duschräume vor allem Lagermöglichkeiten vorgesehen. Das Gebäude ist als reiner Holzbau konstruiert, die Bodenplatte ist aus Stahlbeton.

A.02 Abmessungen der Bauteile

BT A: L x B ca. 54,8 m x 38,0 m,
Höhe Attika ca. 12,30 m

BT B: L x B ca. 43,10 m x 38,80 m,
Höhe Attika ca. 8,50 m

BT C: L x B ca. 43,60 m x 38,00 m,
Höhe Attika ca. 4,70 m

Die Unterkellerung reicht bis ca. -4,57 m unter +/- 0.00m.

Schulgebäude: Angabe ±0,00 = 569,00 ü.NHN (hier relevant).
(Achtung: Freisportgelände: Angabe Landschaftsplanung ±0,00 =567,68 ü.NHN).

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
A.03 Gebäudekennzahlen

BT A BRI 32.300 m3
BGF 7.450 m2

BT B BRI 14.910 m3
BGF 3.470 m2

BT C BRI 16.470 m3
BGF 2.820 m2

BT D BRI 875 m3
BGF 210 m2

BT F = Fahrradüberdachung

A.04 Konstruktionen

Die Außenwände der Bauteile A und B werden weitestgehend in Rahmenholzbauweise mit Mineralwolldämmung und Holzbekleidung bzw. mit Holz-Elementfenstern ausgeführt.

Die Innenwände und aussteifenden Elemente in Massivholzbauweise (Brettsperrholz) mit Aufdopplung nach akustischen und brandschutztechnischen Erfordernissen (zweischalige Konstruktionen).

Die Erschließungs- und Installationskerne sowie die Brandwände werden betoniert.

Für die Decken ab dem Obergeschoß kommen Holz-Beton-Verbunddecken zur Ausführung

Die Untersicht dieser Decke bleibt am Ende sichtbar (keine Abhangdecken). Die Installationen werden weitestgehend im Bodenaufbau geführt.

Im Bereich der STB-Decken werden Abhangdecken vorgesehen. Übergeordnete Bereiche wie die Pausenhalle, die Sporthalle werden über eine zentrale Lüftungsanlage im UG BT A versorgt. Die übrigen Räume erhalten dezentrale Geräte, die in die Fassaden integriert sind.

Wichtig: Die Erstellung des nichtunterkellerten Gebäudeteils (BT-B) kann erst nach
der Erstellung der unterkellerten Gebäudeteile (BT-A + BT-C) erfolgen.

A.05 Städtebauliche Einbindung

Die Umgebung des Baugrundstücks ist momentan noch weitestgehend frei. Erst jenseits der anliegenden S-Bahnlinie schließt vorwiegend kleinteilige Wohnbebauung an. Für das im Norden angrenzende Grundstück wird derzeit eine umfangreiche Bebauung geplant (Geschosswohnungsbau mit Tiefgarage). Über die Hohenbrunner Straße gelangt man zum naheliegenden Baugrundstück für die Freisportanlagen.

Die Freisportanlagen im Nordwesten des Schulgebiets umfassen ein Rasenspielfeld, ein Beachvolleyballfeld inklusive Kugelstoßanlage, sowie eine Laufbahn und zwei weitere kleine Nebenanlagen, die den Bedarf für Aktivitäten in der Freisportflächen decken. Die Anlage ist fußläufig erreichbar. Zur Querung der Straße ist ein Zebrastreifen vorgesehen.

A.06 Gebäudekonzept

Insbesonders im BT B ist die Schule nach dem Lernhausprinzip konzipiert. Die innenliegenden zentralen Bereiche werden dabei über Verglasungen in den Ganztagesräumen natürlich belichtet.

Durch die natürliche Belichtung sind diese Räume prädestiniert, um attraktive Angebote für moderne Lernformen zu ermöglichen. Diese Flächen bieten Raum für gemeinschaftliches und freies Lernen und Kommunizieren.

Unterricht findet damit nicht nur in den Klassenräumen statt, sondern auch in den unterschiedlich dimensionierten und gestalteten Bereichen der allgemeinen Zonen und Erschließungsbereiche. Die Aula mit der großzügen Eingangssituation ist zentraler AnIaufpunkt in den Pausen. Bei Bedarf kann der angrenzende Mehrzweckraum über große Türen zugeschaltet werden.

Die Aula/Pausenhalle wird als Versammlungsstätte ausgelegt. Eine nähere Definition und ggf. erforderliche Abweichungen von der VStättV werden im Brandschutznachweis festgeschrieben.

Der Haupteingang des Neubaus ist in Richtung der Taufkirchner Straße orientiert. Ein zweiter Eingang befindet sich im Westen in Richtung der Pausenflächen.

Die Baustellenerschließung kann auf Grund der Böschung entlang der Taufkirchner Straße (B471) nur über die Hohenbrunner Straße erfolgen. Das Baugrundgutachten liegt diesem Leistungsverzeichnis als Anlage bei. Der Geländeverlauf ist sehr regelmäßig. Das Gelände fällt von Süd nach Nord von ca. +535,5 ü.NN auf +534,5 Ü.NN.

Auf Grundlage des Baugrundgutachtens sind keine Maßnahmen gegen stehendes Wasser notwendig, es wurde aber ein Abdichtungskonzept gegen Radon entwickelt.

## B - ZUSÄTZLICHE ALLGEMEINE VERTRAGSBEDINGUNGEN

## B.01 Beim Ausfüllen des LV unbedingt zu beachten
B.01 Beim Ausfüllen des LV unbedingt zu beachten

Die vom Bieter auszufüllenden Felder für Einheitspreis und Gesamtbetrag befinden sich am Ende einer jeden Position, bzw. nach der Leitbeschreibung. Die Mengenansätze und Abrechnungseinheiten dürfen keinesfalls verändert werden. Ebenso darf die Reihenfolge der Positionen und die Endzusammenstellung nicht verändert werden.

Grundlage des Angebotes ist die Leistungsbeschreibung. Der Bieter ist gehalten, die im Leistungsverzeichnis beschriebenen Details auf Vollständigkeit, fachgerechte Ausführung und Eignung für den vorgesehenen Verwendungszweck zu überprüfen. Etwaige Unklarheiten und Abweichungen mit den zur besseren Verständlichkeit beiliegenden Pläne sind vor der Abgabe des Angebotes mit der ausschreibenden Stelle zu klären.
Alle ausgeschriebenen Maße sind ca. Angaben, wenn nicht von bis Angegeben, dann mit einer Abweichung von bis zu 5%, die Maße sind exakt vor Ort zu überprüfen.

## B.02 Automatische Sortierung
B.02 Automatische Sortierung
Die Verdingungsunterlagen und das Leistungsverzeichnis wurden automatisch sortiert.
Der Bieter hat die Vollständigkeit der Unterlagen anhand der Seitenzahlen zu überprüfen und eventuell fehlende Blätter bei der ausschreibenden Stelle anzufordern. Doppelseiten sind auszusortieren und zu vernichten. Alle Seiten sind fortlaufend durchnummeriert.

Dieser Punkt ist nicht bei elektronischen Vergaben gültig, in denen Leistungsverzeichnisse nicht als pdf oder in ausgedruckter Form auf Papier zur Verfügung gestellt werden.

## B.03 Nachhaltigkeitszertifizierung, DGNB+QNG
B.03 Nachhaltigkeitszertifizierung, DGNB+QNG

Stand: 13.12.2025

Folgendes ist vom Bieter / Auftragnehmer zu beachten:

NACHHALTIGKEITSZERTIFIZIERUNG

Vorliegendes Bauvorhaben wird anteilig durch staatliche Fördergelder finanziert. Als Nachweis des Förderbestands wird das Qualitätssiegel für Nachhaltige Gebäude (QNG) sowie eine Nachhaltigkeitszertifizierung nach der Deutschen Gesellschaft für Nachhaltiges Bauen (DGNB) herangezogen. Für die Einhaltung der Mindestanforderungen müssen daher, bei der Verwendung von Materialien, Produkten und Baustoffen konkrete Vorgaben eingehalten werden. Auch Vorgaben zur Dokumentation, der Nachweisführung, Unternehmererklärungen, etc. sind zu erfüllen.

Angestrebt wird eine Nachhaltigkeitszertifizierung nach DGNB Silber und QNG Plus. Für die Materialqualität und dessen Umwelteinwirkung wird die Qualitätsstufe 3 angestrebt.

BAUSTOFFE

Für die Zertifizierung werden unter anderem Anforderungen an die Herkunft und an die Schadstofffreiheit der Baustoffe gestellt. Ziel ist der Schutz der Umwelt und der Nutzer. Daher wird mit Fertigstellung der Maßnahme eine Innenraumluftmessung vorgenommen. Die Einhaltung der Grenzwerte sind Voraussetzung für die erfolgreiche Zertifizierung und somit Förderbestand.

Den Ausschreibungsunterlagen sind folgende Anlagen zur Wahl der Baustoffe beigefügt und Bestandteil des Vertrags:

- QNG_Handbuch_Anlage-3_Anhang-313_Schadstoffe_v1-3-korr-14.09.2023.pdf

Die Einhaltung aller Vorgaben wird durch Vorort-Kontrollen und unabhängige Messungen geprüft. Der AN hat mit der Abnahme seiner Leistungen, schriftlich zu bestätigen, dass die Vorgaben der Anlage 3.1.3 zur Vermeidung von Schadstoffen auf der Baustelle umgesetzt wurden.

ALLGEMEIN

Montageschäume sind grundsätzlich zu vermeiden und durch trockene Verfahren zu ersetzen. Geklemmte oder verschraubte Befestigungen werden gegenüber geklebten bevorzugt, mineralische Baustoffe werden gegenüber Kunststoffen bevorzugt. Anteile von SVHC größer 0,10% sind zu deklarieren. Halogenierte Treibmittel, Lösemittel, Weichmacher, Biozide, Chlorparaffine und Emissionen im Allgemeinen sind zu vermeiden bzw. zu beschränken. Der VOC-Gehalt und Formaldehyd insbesondere von Baustoffen im Innenausbau sind auf ein Minimum zu beschränken.

HÖLZER/HOLZWERKSTOFFE

Zum Einsatz kommende Hölzer und Schalungshölzer müssen aus nachhaltiger Fortwirtschaft stammen. Dazu müssen eines der folgenden Zertifikate und zugehöriges CoC-Zertifikat (Chain of Custody) vorgelegt werden. Die Regelung gilt auch für Baunebenprodukte.

- Dokumentation des Herkunftslands und der Holzart

- PEFC-Zertifikate (Programme for the Endorsement of Forest Certification Schemes),

- Nachweis der Registrierungsnummer des PEFC Forstzertifikats in Lieferdokumenten,

- FSC-Zertifikate (Forest Stewardship Council), CoC-Zertifikat,

- Lieferschein oder Rechnung des Lieferanten,

- vergleichbare Zertifikate oder Einzelnachweise, die bestätigen, dass die für das jeweilige Herkunftsland geltenden Kriterien des PEFC oder FSC erfüllt werden,

- Auflistung aller neu eingebauten Holzprodukte oder holzbasierenden Materialien nach Gewerken inkl. Angaben über den prozentualen Anteil am Gesamtvolumen oder an der Gesamtmasse der neueingebauten Holzprodukte und der vorhandenen Zertifikate.

BETON

Mindestens 30% der Masse des im Hoch- und Tiefbau neu eingebauten Betons einen erheblichen Recyclinganteil besitzen muss.

Als Beton mit erheblichem Recyclinganteil gelten dabei Betone unter Verwendung rezyklierter Gesteinskörnungen nach DIN EN 12620 in den maximal zulässigen Anteilen nach der jeweils gültigen Richtlinie des Deutschen Ausschusses für Stahlbeton e. V. (DAfStb)

Dürfen Betonbauteile aufgrund der geltenden anerkannten Regeln der Technik nicht mit einem erheblichen Recyclinganteil ausgeführt werden, so können deren Massen aus der Massenbilanz abgezogen werden.

ERDBAUSTOFFE + PFLANZSUBSTRATE

Ungebundene Erdbaustoffe aus zertifizierten güteüberwachten Recyclingmaterialien z. B. für den Einsatz als Sauberkeitsschichten unter Gründungen oder im Bereich des Wegebaus auf dem Grundstück. Pflanzsubstrate aus güteüberwachten Recyclingbaustoffen wie Ziegelsplitt für die Gebäude- und Landschaftsbegrünung. Der Recyclinganteil muss mindestens 30% der Gesamtmasse beatragen. Eine Verrechnung/Kompensation zwischen Beton und Erdbaustoffe / Pflanzsubstrate ist nicht zulässig. Als Nachweis sind folgende Unterlagen aufzustellen: - Massebilanz aller neu eingebauten Betone, Erdbaustoffe und Pflanzsubstrate nach Gewerken inklusive Angaben über den prozentualen Anteil an der neueingebauten Gesamtmasse des Baustoffs. - Erklärung der Baufirmen über den normgerechten Einsatz von Recyclingbeton. - Prüfzeugnisse für die mineralischen Recyclingmaterialien, die durch anerkannte Prüfstellen (Fremdüberwachung) erstellt wurden. Diese dürfen bei Auslieferung des Recyclingmaterials nicht älter als sechs Monate sein. - Lieferscheine. - Herstellererklärungen. - Die Masse für Beton unter Verwendung rezyklierter Gesteinskörnungen ist separat zu ermitteln, der Recyclinganteil ist auf diese Masse zu beziehen. - Die Masse für Erdbaustoffe und Pflanzsubstrate ist als Summe zu ermitteln, der Recyclinganteil ist auf diese Gesamtmasse zu beziehen.

SCHADSTOFFVERMEIDUNG

Grundsätzlich sind in diesem Projekt nachfolgende Zusatzstoffe bzw. Produktklassifizierungen zu vermeiden:

Zeile KM  Siehe beiliegendes Dokument: / QNG_Handbuch_Anlage-3_Anhang-313_Schadstoffe_v1-3-korr-14.09.2023.pdf / RH_Schadstoffe Fliesenarbeiten_20260216.pdf / PRODUKTFREIGABE / Ab Auftragserteilung muss der AN alle angebotenen Produkte zur Freigabe beim DGNB Auditor des AG einreichen. Für die Freigabe ist ein Formblatt zu verwenden mit folgenden Angaben, bzw. Anlagen. Es ist eine Bearbeitungszeit von 15 Werktagen auf Seiten des AG einzurechnen: / - Bauprodukt, / - Einbauort, / - LV-Position, / - Vorgegebene Grenzwerte (z.B. Formaldehyd, VOC), - Vorgegeben Klassifizierung (z.B. GIS-Code), / - Qualitätssiegel (CE-Zeichen, Blauer Engel, EMICODE) für besonders emissionsarme Baustoffe, / - Je Produkt das entsprechende EPD-Datenblatt (Environmental Product Declaration), technische Merkblätter und Sicherheitsdatenblätter. Die Einreichung erfolgt in digitaler Form, per E-Mail. Die Produktfreigabe betrifft alle Materialien und Materialgruppen, die im obigen Abschnitt unter „Schadstoffvermeidung“ und im QNG Anlage 3.1.3. Schadstoffvermeidung aufgeführt sind. Die gesammelten Freigabeunterlagen sind vom AN zu archivieren und im Rahmen der Objektdokumentation in ein Gebäudehandbuch zu überführen. Der AN und seine Subunternehmer werden vertraglich zur Einhaltung der QNGQualitätsanforderungen an die Schadstoffvermeidung verpflichtet. Die ausführenden Firmen erklären nach Fertigstellung ihrer Leistungen deren Erfüllung. / LÄRMARME BAUSTELLE / Arbeitszeiten auf der Baustelle sind Werktags nur innerhalb von 7:00Uhr bis 20:00Uhr möglich. Arbeitszeiten außerhalb dieser Zeiten sind nur gestattet in Abstimmung mit dem Bauherren. / Es sind folgende Maßnahmen vorzusehen und einzuhalten (Selbstverpflichtung des AN). Zu berücksichtigen sind insbesondere: - Die 32. BImSchV (Geräte- und Maschinenlärmschutzverordnung) in Verbindung mit der EU-Richtlinie 2000/14/EG - Einsatz lärmarmer Baumaschinen gemäß RAL-UZ 53 - Einhaltung aller vereinbarten Schutzzeiten und Lärmschutzmaßnahmen Der AN erklärt mit Abgabe seines Angebots die Anforderungen zu erfüllen. Eine weitergehende Dokumentation der Maßnahmen ist nicht gefordert. / Folgende Anforderungen aus der Baugenehmigung sind vom Auftragnehmer mindestens einzuhalten: Ziffer 3.2.17 der Baugenehmigung: / „Während der Bauphase sind die Anforderungen der „Allgemeine Verwaltungsvorschrift zum Schutz gegen Baulärm – Geräuschimmissionen (AVV Baulärm)“ vom 19. August 1970 und hier insbesondere die in Abschnitt 3 der Vorschrift genannten Immissionsrichtwerte zu beachten. Das Landratsamt München behält sich vor im Falle berechtigter Beschwerden im Rahmen der Bautätigkeiten eine schalltechnische Prognose der zu erwartenden Beurteilungspgegel an den nächstgelegenen, schutzbedürften Aufenthaltsräumen durch einen qualifizierten Sachverständigen auf Basis der Vorgaben der AVV Baulärm nachzufordern. (Werden in der Prognose Überschreitungen der maßgeblichen Immissionsrichtwerte an einem oder mehreren Immissionsorten festgestellt, sind durch den Sachverständigen unter Berücksichtigung der Nr. 4.1 in Verbindung mit Anlage 5 AVV Baulärm geeignete Lärmminderungsmaßnahmen zur Einhaltung der Immissionsrichtwerte festzusetzen. / Liegen an den maßgeblichen Immissionsorten nachweislich nicht nur gelegentlich einwirkende Fremdgeräusche (Verkehrsgeräusche) vor, welche nach gutachterlicher Bewertung hinsichtlich der Geräuschcharakteristik den jeweils geplanten Bautätigkeiten entsprechen und eine Überdeckung, d.h. keine zusätzlichen Gefahren, Nachteile oder Belästigungen erwarten lassen, sind Lärmminderungsmaßnahmen nicht erforderlich. Werden auch bei Ausschöpfung sämtlicher geeigneter, möglicher und verhältnismäßiger Lärmminderungsmaßnahmen nach Nr. 4.1 in Verbindung mit Anlage 5 AVV Baulärm unter Berücksichtigung von nicht nur gelegentlich einwirkenden Fremdgeräuschen Überschreitungen der maßgeblichen Immissionsrichtwerte prognostiziert, ist durch den qualifizierten Sachverständigen nachvollziehbar darzulegen, dass die Bautätigkeiten im beabsichtigten Umfang dem Stand der Technik entsprechen, mit verhältnismäßigem Aufwand nicht vermeidbar sind (unvermeidbarer Baulärm) und auf ein Mindestmaß be-schränkt werden. / Die Verhältnismäßigkeit des Aufwandes steigt dabei mit zunehmen-der Überschreitung der Richtwerte. Die Bauherrin hat dafür Sorge zu tragen, dass bei der Durchführung von Bautätigkeiten die gutachterlich festgelegten, notwendigen Lärmschutzmaßnahmen ergriffen werden).“ / STAUBARME BAUSTELLE / Es sind folgende Maßnahmen vorzusehen und einzuhalten (Selbstverpflichtung des AN). Zu berücksichtigen sind insbesondere: - Maschinen und Geräte sind mit einer wirksamen Absaugung versehen, Stäube sind an der Entstehungsstelle möglichst vollständig zu erfassen und gefahrlos zu entsorgen. - Die Ausbreitung des Staubs auf unbelastete Arbeitsbereiche wird verhindert, soweit das technisch möglich ist. Ablagerungen sind zu vermeiden. Zur Beseitigung werden Feucht- bzw. Nassverfahren oder saugende Verfahren durchgeführt. / - Einrichtungen zum Abscheiden, Erfassen von Stäuben entsprechen dem aktuellen Stand der Technik. Die Einrichtungen werden regelmäßig gewartet und geprüft. - Einsatz Staubschutzmasken gemäß TRGS 500. - Einsatz Lüftungsanlagen, wenn erforderlich. Der AN erklärt mit Abgabe seines Angebots die Anforderungen zu erfüllen. Eine weitergehende Dokumentation der Maßnahmen ist nicht gefordert. / ABFALLVERMEIDUNG / Der AN und seine Mitarbeiter werden durch die Bauleitung zu den Anforderungen der Abfalltrennung und Entsorgung eingewiesen. Die Einweisung wird durch die Bauleitung dokumentiert und durch die eingewiesene Firma unterzeichnet. Folgende Maßnahmen sind vorzusehen und einzuhalten (Selbstverpflichtung des AN). Nach dem KrWAbfG und Landesabfallgesetz sind Abfälle zu vermeiden, zu verwerten oder umweltgerecht zu entsorgen. Dazu sind die Abfälle auf der Baustelle nach den Vorgaben der Gewerbeabfallverordnung vom 1.8.2017, Anpassung vom 1 .1.2019, zu trennen. Die Bauabfälle werden mindestens in die Fraktionen - Mineralische Abfälle - Wertstoffe (Metalle) - Problemabfälle/Schadstoffhaltige Abfälle - Holz - gemischte Baustellenabfälle getrennt. Der AN erklärt mit Abgabe seines Angebots die Anforderungen zu erfüllen. / GEWÄSSERSCHUTZ / Beim Umgang mit wassergefährdenden Stoffen sind die einschlägigen Rechtsvorschriften einzuhalten und der Umgang ist dem SiGeKo zu melden. Die Einleitung von flüssigen Stoffen in das Erdreich ist verboten. Abwässer von Reinigungsvorgängen sind aufzufangen und vom Arbeitnehmer zu entsorgen. Bei Zuwiderhandlung behält sich der Auftraggeber einen Bodenaustausch zu Lasten des Verursachers vor. Außerdem muss sichergestellt werden, dass kein mit den folgenden R-Sätzen gekennzeichneter Stoff in Kontakt mit der Umwelt kommt: - R 50 Sehr giftig für Wasserorganismen - R 51 Giftig für Wasserorganismen - R 52 Schädlich für Wasserorganismen - R 53 Kann in Gewässer längerfristig schädliche Wirkung haben - R 54 Giftig für Pflanzen - R 55 Giftig für Tiere - R 56 Giftig für Bodenorganismen - R 57 Giftig für Bienen - R 58 Kann längerfristig schädliche Wirkung auf die Umwelt haben - R 59 Gefährlich für die Ozonschicht Durch und während der Nutzung von Baumaschinen dürfen altölgetränkte Lappen, Reste oder Überschüsse von Hydrauliköl weder mit dem Boden in Kontakt kommen noch versickern. Dies ist ggf. durch eine ölfeste Folie oder Wanne sicherzustellen. Altöle unterliegen den Bestimmungen besonders überwachungsbedürftiger Abfallstoffe. / DOKUMENTATION / Im Rahmen der Dokumentation für eine nachhaltige Bewirtschaftung des Gebäudes, hat der Auftragnehmer vor der VOB-Abnahme des Leistungsumfanges, die von Ihm geschuldete Dokumentation und Nachweise im folgenden Umfang (falls zutreffend) vorzulegen. / WARTUNGS-, INSPEKTIONS-, BETRIEBS- UND PFLEGEANLEITUNGEN / Übergabe folgender Unterlagen: - Nutzungs-, Wartungs- und Pflegeanleitungen - Abgeschlossene Wartungsverträge - Wartungs- und Instandhaltungsplan inklusive der Wartungs- und Prüfzyklen und der erforderlichen Qualifikationen für die zu beauftragenden Personen / Unternehmen. - Sicherheitsdatenblätter - Technische Merkblätter der eingesetzten Materialien und Produkte - Anschriften für Nachbestellungen - Nachweise, Zulassungen, Prospekte, technische Daten - Bestandspläne Die Wartungs- und Instandhaltungsplanung soll neben der Auflistung der wartungs- und prüfpflichtigen Bauteile der Kostengruppen 300 und 400 einen Zahlungsplan für die angenommene Nutzungsdauer des Gebäudes auf Basis einer detaillierten Lebenszykluskostenrechnung unter Angabe der Zeitpunkte der auszutauschenden Elemente / Bauteile und den wahrscheinlichen Kosten enthalten. / EINWEISUNG BAUSTELLE UND UNTERNEHMERERKLÄRUNGEN / Der AN wird mit Beauftragung, spätestens zum Startgespräch dazu aufgefordert die mit der Nachhaltigkeitszertifizierung verbundenen Maßnahmen und Vorgaben, wie sie in diesen Vorbemerkungen und den Leistungspositionen beschrieben sind, zur Kenntnis zu nehmen und schriftlich zu bestätigen. Alle bauausführenden Firmen sind vertraglich zur Einhaltung der QNG Qualitätsanforderungen an die Schadstoffvermeidung verpflichtet und erklären deren Erfüllung nach Fertigstellung ihrer Leistungen. Mit der Unterschrift des Angebotes bestätigt der Bieter, dass er sein Personal, einschl. Nachunternehmer auf die Einhaltung der in den Vorbemerkungen gemachten Ausführungen und der gesetzlichen Vorschriften eindringlich hinweisen wird. Die Einhaltung wird bei Abnahme vom AN schriftlich eingefordert

## B.05 Aufenthalts-, Sanitär- und Lagerräume
B.05 Aufenthalts-, Sanitär- und Lagerräume

Aufenthalts- und Lagerräume können vom AG nicht zur Verfügung gestellt werden. Die Kosten hierfür sind in die Einheitspreise des Angebotes einzurechnen.

## B.06 Firmenschilder
B.06 Firmenschilder
Das Anbringen von Firmenschildern auf der Baustelle ist grundsätzlich nicht gestattet und muss vorab mit
der Fachbauleitung besprochen werden.

## B.07 Flächen Baustelleneinrichtung / Parkmöglichkeiten / Zufahrt
B.07 Flächen Baustelleneinrichtung / Parkmöglichkeiten / Zufahrt
Aufenthalts- und Lagerräume können vom AG nicht zur Verfügung gestellt werden.
Unterkünfte wie Schlafräume und Aufenthaltsräume für die Freizeit dürfen in der Liegenschaft, in der sich die Baustelle befindet, nicht eingerichtet werden. Aufstellen von Wohnunterkünfte für auswärtige Arbeitskräfte oder Gastarbeiter wird nicht gestattet.

Das Lagern von Material, sowie das Aufstellen von Gerät/ Container auf dem Baustellengelände ist nur nach vorheriger schriftlicher Genehmigung durch den AG auf eigens dafür zugewiesenen Flächen möglich.
Die Lager- und Arbeitsplätze des Auftragnehmers sind so einzuplanen, dass für Folgegewerke keine Behinderungen auftreten können. Lagerflächen müssen grundsätzlich mit der örtlichen Bauleitung abgestimmt und durch diese freigegeben werden. Lagerflächen sind nach Aufforderung durch die Bauleitung unverzüglich zu räumen.
Es darf nur das arbeitstägliche erforderliche Material und Gerät in das Gebäude eingebracht werden.

Bestehende Vegetationsflächen innerhalb der Baustelle, wie Wurzelbereiche von Bäumen bis zu einem Meter außerhalb der Kronentraufe, Pflanzflächen, Rasen- und Wiesenflächen,
dürfen nicht befahren werden. Materiallagerung auf bestehenden Vegetationsflächen ist nicht zulässig. Zufahrtswege, Nebenflächen und Einrichtungen sind vor Verschmutzung oder Beschädigung zu schützen.
Ein Flächenanspruch besteht ausschließlich für Bauleitung-/ Aufenthaltscontainer sowie für eine angemessene kurzzeitige Zwischenlagerung von Baumaterialien.
Die Flächen sind vom AN eigenverantwortlich festzulegen und durch einen
vorzulegenden Baustelleneinrichtungsplan vom AG genehmigen zu lassen.
Planungsgrundlage sind die bereitgestellten Baustelleneinrichtungspläne.
Zur Aufstellung sind notwendige behördliche Vorgaben zu berücksichtigen.
Beim Aufstellen von Containern sind die Vorgaben der zuständigen Kreisbrandinspektion zu berücksichtigen. (Planungsgrundlage sind die Baustelleneinrichtungspläne)

Der Plan ist 12 Werktage nach Auftragserteilung vorzulegen. Die Flächen sind unmittelbar nach Benutzung wieder in den ursprünglichen Zustand zu versetzen. Auf dem Baugelände
darf weder genächtigt noch campiert werden. Tagesunterkünfte sind zugelassen.

Öffentliche Verkehrsflächen sind immer sauber zu halten. Verschmutzungen sind unverzüglich, falls erforderlich ganztägig fortlaufend zu beseitigen.
Baustellenzufahrt Süd:
Die Baustellenzufahrten gemäß dem Baustelleneinrichtungsplan im Süden und Norden des Baufeldes dienen ausschließlich dem Baustellenverkehr und sind freizuhalten.
In diesem Bereich ist besonders auf querenden Fußgänger- und Radverkehr zu achten, insbesondere auf Kinder und Schüler!
Siehe hierzu auch die Baustelleneinrichtungspläne in Anlage

ACHTUNG:
Besondere Achtsamkeit ist bei Zu- und Abfahrt auf den Fußgänger- und Radverkehr zu nehmen.

Verschmutzungen der Verkehrswege, die von Arbeiten des AN herrühren, sind arbeitstäglich vor Arbeitsende vom AN zu reinigen. Be- und Entladetätigkeiten dürfen ausschließlich unter Anwesenheit des Fahrzeugführers erfolgen.

Die Feuerwehrzufahrten und Fluchtwege sind grundsätzlich von Material und abgestellten Fahrzeugen freizuhalten.

Der AN hat die Baustelle während und außerhalb der üblichen Arbeitszeit gemäß den Unfallverhütungsvorschriften der Bauberufsgenossenschaften zu sichern. Die Baustellenzugänge sind, außer zu Betriebszwecken, dauerhaft geschlossen zu halten.

In den vorangehenden Bauphasen, bis einschließlich der Rohbauarbeiten wird die Einweisung durch den SiGeko erfolgen.
Den Anweisungen des eingesetzten Sicherheitsdienstes ist Folge zu leisten. Die Baustraßen und Umfahrungen des Gebäudes innerhalb des Baugrundstückes werden durch die
Rohbaufirma erstellt und stehen somit für die weiteren Ausbaugewerke zur Verfügung.

Parkmöglichkeiten:
Das Baufeld unterliegt einer hohen Verkehrslast, sowie beengten Platzverhältnissen. Daher können keine Parkmöglichkeiten auf dem Baugelände vorgehalten werden. Es müssen angrenzende, öffentliche Flächen auf eigene Verantwortung genutzt werden.
Daraus resultierende Kosten sind in die Einheitspreise einzukalkulieren.

------------

4. Ausführung der Baustelleneinrichtung (BE)

Sanitärräume und WC-Anlagen werden dem AN zur Verfügung gestellt. Baustrom und Bauwasseranschlüsse werden vor Ort auf der Baustelle ebenso zur Verfügung gestellt. Der AN hat sich durch den AG / Objektüberwachung im Startgespräch diesbezüglich als auch hinsichtlich der Müll- und Schuttbeseitigung einweisen zu lassen. Seine Arbeitsplatzbeleuchtung entsprechend den einschlägigen Vorschriften hat der AN in seine Baustelleneinrichtung mit einzukalkulieren.

Die Baustelleneinrichtung des AN muss der Größe des Bauvorhabens angepasst sein und eine termingerechte und bauablaufoptimierte Abwicklung des Bauvorhabens ermöglichen. Aufbau, Vorhaltung evtl. erforderliche Umsetzung, schrittweise Erweiterung bzw. Reduzierung, sowie der Abbau nach Beendigung der Baumaßnahme ist Leistung des AN.

Werden durch die Baustelleneinrichtung Rechte Dritter - insbesondere von Nachbarn - für die Dauer der Bauarbeiten oder vorübergehend und kurzfristig beeinträchtigt, ist der Bauherr oder die Bauleitung unverzüglich zu informieren. Das gilt auch im Zweifel über das Vorliegen von Rechten oder bei zu vermutenden Beeinträchtigungen bzw. bei Beschädigung vorhandener Bauwerke oder Bauteile.

Der Auftragnehmer ist verpflichtet, die erforderlichen Maßnahmen zum Schutz vor Witterungs- und Winterschäden zu treffen. Dazu gehört auch die ggf. erforderliche Kontrolle der Baustelle.

Grundwassergefährdende Stoffe dürfen nicht ohne Zustimmung der entsprechenden Stellen auf den Baustelleneinrichtungsflächen und dem Baufeld transportiert und gelagert werden. Diese Zustimmungen sind vom AN schriftlich einzuholen und unaufgefordert der Objektüberwachung vorzulegen.

Für die Zeit seiner Leistungen hat der AN an den entstehenden Absturzkanten im Fassadenbereich Absturzsicherungen gemäß den Einschlägigen Vorschriften bauzeitlich zu verbauen. Diese Leistung ist Nebenleistung. Diese Absturzsicherungen sind sukzessive zurückzubauen, wenn der AN seine bauzeitlichen Witterungsverschlüsse in die Fassadenöffnungen verbaut (siehe diesbezüglich gesonderte Positionen). Diese sind mit einer Absturzsicherung ebenfalls zu versehen. Fassadengerüste können dem AN vom AG nicht zur Verfügung gestellt werden. Bauseitig werden sukzessive durch den Fassadenbauer die Fensterelemente von aussen in die Fassadenöffnungen eingehoben und angeschlossen. Der Fassadenbauer demontiert zeitgleich die temporären Witterungsverschlüsse des AN. Der AN transportiert seine Witterungsverschlüsse wieder ab - alle Teile der temporären Witterungsverschlüsse verbleiben im Eigentum des AN.

## B.08 Immissionen (Lärm, Staub, Erschütterungen, usw.)
B.08 Immissionen (Lärm, Staub, Erschütterungen, usw.)

Die allgemein gültigen Vorschriften bzgl. Lärmschutz bzw. Lärmbelästigung der Anlieger sind vom AN eigenverantwortlich einzuhalten (Anforderungen des BImSchG, Allgemeine Verwaltungsvorschrift gegen
Baulärm und Geräuschimmission und die zusätzlichen landesrechtlichen Vorschriften).
Auf der Baustelle dürfen ausschließlich Geräte betrieben werden, die mind. dem Stand der Technik entsprechen und im Vergleich als besonders "lärmarm" eingestuft werden, z.B. durch RAL UZ 53. Die Vorgaben der Geräte- und Maschinenlärmverordnung hinsichtlich der Beschaffenheit sind zu beachten. Zu beachten ist die 'Allgemeine Verwaltungsvorschrift zum
Schutz gegen Baulärm - Geräuschimmissionen' vom
19.08.1970 (Beil. zum BAnz. Nr. 160 (AVVV Baulärm)
sowie andere bundes- und landesrechtliche Emissionsschutzregelungen. Für das Bauvorhaben gilt das Bayerische Immissionsschutzgesetz – BayImSchG -
(BayRS 2129-1-1 - UG) in der jeweils aktuellsten Fassung. Des Weiteren hat der Auftragnehmer bei der
Durchführung der Bauarbeiten dafür Sorge zu tragen,
dass Beeinträchtigungen für alle Anlieger auf das
unumgängliche Mindestmaß reduziert werden. Weitergehende öffentlich-rechtliche Auflagen sind
vom Auftragnehmer einzuhalten.
Die Entscheidung über die einzusetzenden Geräte
trifft der AN, unabhängig von möglichen entsprechenden Hinweisen unter den einzelnen OZ in Hinblick
auf die geforderten Leistungen, eigenverantwortlich.
Eine Staubentwicklung während der Arbeiten,
insbesondere beim Beladen und Transportieren, und auch
eine Ausbreitung des Staubs auf unbelastete Arbeitsbereiche ist vom AN durch wirkungsvolle Maßnahmen
zu unterbinden. Die gesetzlichen Vorgaben sind
einzuhalten. Insbesondere sind die Vorgaben der TRGS
559 „Mineralische Stäube“ strikt einzuhalten. Maschinen
und Geräte sind mit einer wirksamen Absaugung
zu versehen, Stäube sind an der Entstehungsstelle möglichst vollständig zu erfassen und gefahrlos zu entsorgen. Die Ausbreitung des Staubs auf unbelastete Arbeitsbereiche ist, soweit technisch möglich, zu
verhindern. Ablagerungen sind zu vermeiden. Zur Beseitigung werden Feucht- und Nassverfahren oder
saugende Verfahren durchgeführt (dies gilt auch für die Prozesse der Baureinigung).
Die Einrichtungen zum Abscheiden / Erfassen von Stäuben müssen dem Stand der Technik entsprechen
(z.B. Sauger mit Filterkategorie mindestens M). Die Einrichtungen sind regelmäßig zu warten und zu prüfen.

## B.09 Arbeitszeit
B.09 Arbeitszeit

Die vertragliche Leistung darf auf der Baustelle nur werktäglich zu den Regelarbeitszeiten ausgeführt werden. Als Regelarbeitszeit wird festgelegt: von Montag bis Freitag von 7:00 Uhr bis 20:00 Uhr. Samstagarbeit ist grundsätzlich seitens des Auftraggebers nicht gewünscht und auch nicht erlaubt.
Sollten von Seiten des Auftragnehmers dennoch Samstagarbeit gewünscht werden, kann hierfür eine
Sondererlaubnis vom Auftraggeber erteilt werden, wobei auch hier eine Regelarbeitszeit von 07.00 Uhr -
18.00 Uhr einzuhalten ist.
Ganztägig an Sonn- und gesetzlichen Feiertagen im Bundesland Bayern, sowie werktags in der Zeit von
20:00 Uhr bis 7:00 Uhr sind Bauarbeiten nicht erlaubt.
Die Anforderungen gem. 32. BImSchV sind einzuhalten.
Behördliche Genehmigungen für darüberhinausgehende Arbeitszeiten sind Sache des Auftragnehmers,
die Kosten hierfür hat der Auftragnehmer zu tragen. Ausgenommen hiervon sind Maßnahmen, die vom
Auftraggeber angeordnet werden, um die vertraglichen Fristen zu beschleunigen.

## B.10 Strom / Wasser
B.10 Strom / Wasser
Entnahmestellen für Baustrom und Bauwasser sowie ein Übergabepunkt für einen Kanalanschluss werden vom Auftraggeber in ausreichender Anzahl zur Verfügung gestellt.

Für die Abrechnungsgrundlage siehe besondere Vetragsbedingungen 214.H

## B.11 Benutzung Treppen
B.11 Benutzung Treppen
Treppen, Treppenhäuser und Balkone werden im weiteren Bauablauf von der örtlichen Bauleitung zur Nutzung frei gegeben.
Eine Beschädigung von Treppen, Geländern, Handläufen etc.  ist von den jeweiligen ausführenden Firmen umgehend der Bauleitung des AG  zu melden.

ACHTUNG:
Alle Treppen dienen auch während der Bauphase als Flucht- und Rettungswege. Es dürfen keine Materialien gelagert werden und die Treppen sind stets freizuhalten.

## B.12 Baukran, Hebezeuge und Transportmittel
B.12 Baukran, Hebezeuge und Transportmittel
Hebegeräte und Personenaufzüge werden nicht zur Verfügung gestellt.
Erforderliche Hebezeuge und Transportmittel für die Leistung des  AN sind von diesem selbst zu bringen und in die Angebotspreise zu inkludieren.

## B.13 Gerüste
B.13 Gerüste
Für die Ausführung der Fassadenarbeiten werden bauseits Gerüste vorgehalten.

## B.14 Mittlere Geländeoberkante, Grundwasser
B.14 Mittlere Geländeoberkante, Grundwasser
Die mittleren fertigen Geländeoberkanten nach Fertigstellung des Bauvorhabens betragen:
ca. 568,85 m üNN

Das Grundstück ist weitgehend eben und fällt leicht von Südenwest nach Nordost von 569,03m an der Brücke der Taufkirchner Straße (B471) bis auf 568,24m üNN
in Richtung der Hohenbrunner Straße.

Bemessungshochwasserstand HHW
554,5 m üNHN2016 (HW 1940) i
Bemessungswasserstand im Endzustand (HWEnd):
555,0 m üNHN2016
Mittlerer Grundwasserstand (MGW): 551,0 m üNHN2016

## B.15 Bauschutt/Abfall
B.15 Bauschutt/Abfall

Jeder Unternehmer hat seinen Schutt, Abfälle, Verschnitte usw. auf eigene Kosten gem. VOB selbst zu beseitigen und zu entsorgen bzw. der Verwertung zuzuführen.
Schuttcontainer des AN dürfen nur auf dafür im BE-Plan gekennzeichneten Flächen aufgestellt werden. Alle Schuttcontainer sind AN-seitig mit Deckel und Schloss sowie mit einem gut sichbaren Aufkleber, der Firma und Gewerk angibt, zu versehen.

Die Kosten für die Beseitigung seines eigenen Bauschuttes und der Bauabfälle incl. aller Materialtrennungen, Transportkosten sowie Kippgebühren, Entsorgungskosten gemäß den einschlägigen Vorschriften trägt der AN. Bauschutt, Müll, etc. sind fachgerecht zu entsorgen.

Während der Bauarbeiten hat jeder Unternehmer seinen Schutt auf eigene Kosten gemäß VOB selbst zu beseitigen und zu entsorgen bzw. der Verwertung zuzuführen. Müll und Bauschutt, welcher nicht in Müll- und Bauschuttcontainern deponiert werden kann, muss nachArbeitsschluss täglich mitgenommen werden. Zurück gelassenen Müll; Bauschutt oder andere Materialien werden auf Veranlassung der Bauleitung ohne weitere Mahnung zu Lasten der Verursacher beseitigt.

Der Müll sowie das Abbruchmaterial ist nach den Vorgaben des Landkreises München zu entsorgen.

## B.16 Winterbaumaßnahmen
B.16 Winterbaumaßnahmen
Der Einsatz von Tausalzen im gesamten Arbeitsbereich des AN ist ausdrücklich untersagt!!

## B.17 Arbeitssicherheit / SIGEKO
B.17 Arbeitssicherheit / SIGEKO

Bei der Durchführung der Arbeiten sind die einschlägigen Gesetze, Verordnungen, EG-Recht, Arbeitsstättenrichtlinie und Technischen Regeln sowie Vorschriften, Regeln und  Informationen der Berufsgenossenschaften zu berücksichtigen. Gemäß der "Verordnung für Sicherheit und Gesundheitsschutz auf Baustellen (BaustellV) vom 10.06.1998 hat der AG einen Koordinator bestellt (§ 4 BaustellV).
Der Koordinator wird seine Aufgaben nach der BaustellV wahrnehmen. Die Sicherheits- und Gesundheitsschutzpläne werden dem AN in der jeweils aktuellen Fassung übergeben. Er hat die in den Sicherheits- und Gesundheitsschutzplänen enthaltenen Elemente bei der Ausführungsplanung und bei allen auszuführenden Arbeiten einzuhalten. Der AN hat dem Koordinator den Beginn neuer Arbeiten (z.B. Gerüststellung) vorher rechtzeitig anzuzeigen und die erforderlichen Unterlagen hinsichtlich Sicherheitstechnischer Belange zu übergeben. Die Verantwortlichkeit des AN für die Erfüllung seiner Arbeitsschutzpflichten bleibt unberührt (§ 5 Abs.3 BaustellV). Der vom AG bestellte Koordinator wird durch laufende Kontrollen die Einhaltung der Sicherheits- und Gesundheitsschutzpläne überwachen und die Aufgaben nach der BaustellV wahrnehmen.
Ferner wird der Koordinator durch regelmäßige Begehung der Baustelle die sicherheitstechnischen Einrichtungen und Schutzmaßnahmen des AN überprüfen. Soweit der Koordinator sicherheitstechnische Mängel auf der Baustelle feststellt, wird er den AN und AG in schriftlichen Berichten und / oder mündlicher Form unterrichten.

Der AN ist verpflichtet, die festgestellten Mängel unverzüglich zu
beheben. Der AN hat für den Koordinator nach der BaustellV einen Ansprechpartner, Sicherheitsbeauftragter des AN für die Baustelle, sowie einen Ersthelfer zu benennen, der für die Erfüllung der erforderlichen Maßnahmen  auch von eventuellen Nachunternehmern verantwortlich ist.
Sämtliche vorstehenden Leistungen, Maßnahmen und auftretenden Erschwernisse, die sich nach der BaustellV für den AN ergeben, sind in die Baustelleneinrichtungspauschale einzukalkulieren.

Grundsätzlich gelten neben den UVV auch alle einschlägigen staatlichen Gesetze Verordnungen, Richtlinien und Technischen Regeln wie z. B. folgende Vorschriften und Verordnungen:

Arbeitsschutzgesetz ArbSchG
Arbeitssicherheitsgesetz AsiG
Arbeitszeitgesetz ArbZG
Arbeitsstättenverordnung ArbStättV
Gefahrstoffverordnung GefStoffV
Biostoffverordnung BioStoffV
Betriebssicherheitsverordnung BetrSichV
Baustellenverordnung BaustellV
udgl.

Der AG plant regelmäßige, voraussichtlich vierteljährliche übergeordnete Besprechungen und Begehungen zur Baustellensicherheit gemeinsam mit SiGeKo, Bauleitung des AG, Vertretern der BG Bau und des Gewerbeaufsichtsamtes. Zumindest der Sicherheitsbeauftragte des AN für die Baustelle hat daran verpflichtend teilzunehmen. Ein Zeitbedarf von ca. drei Stunden je Termin ist miteinzukalkulieren.

Baustellenverordnung:
Alle an der Maßnahme beteiligten Firmen sind verpflichtet, die Baustelle gem. den Bestimmungen der Baustellenverordnung zu betreiben und dies für ihre eigenen Gewerke eigenständig zu überwachen. Verstöße anderer Firmen dagegen sind dann der Objektüberwachung anzuzeigen, wenn das eigene Gewerk betroffen ist.
Bei der Durchführung der Arbeiten sind die einschlägigen Gesetze, Verordnungen, EG-Recht,Arbeitsstättenrichtlinie und Technischen Regeln sowie Vorschriften, Regeln und Informationen der Berufsgenossenschaften zu berücksichtigen.
Gemäß der "Verordnung für Sicherheit und Gesundheitsschutz auf Baustellen (BaustellV) hat der AG einen Koordinator bestellt (§ 4 BaustellV).

Gefährdungsbeurteilung:
Vor Aufnahme der Arbeiten ist die gemäß § 5 ArbSchG für das Bauvorhaben zu erstellende Gefährdungsanalyse der Objektüberwachung und dem SiGe-Koordinator nach BaustellV
vorzulegen.

Arbeitssicherheit, Gesundheitsschutz:
Der Auftragnehmer hat alle zur Sicherung der Baustelle nach den gesetzlichen Unfallverhütungsvor-schriften der BG BAU, der Gewerbeaufsicht und den Vorschriften der Versicherungen erforderlichen oder sonstigen Maßnahmen unter eigener Verantwortung und zu jeder Zeit auszuführen oder diese zu veranlassen.

## B.18 Mitteilung von Bauunfällen
B.18 Mitteilung von Bauunfällen

Der Auftragnehmer hat Bauunfälle, bei denen Personen- oder Sachschäden entstanden sind, dem Auftraggeber unverzüglich mitzuteilen.

## B.19 Anwendung von Arbeitsverfahren
B.19 Anwendung von Arbeitsverfahren
Die Überwachung der ordnungsgemäßen Anwendung der Arbeitsverfahren durch die  Arbeitgeber erfolgt durch die zuständigen Objektüberwacher und den SiGe-Koordinator. Entsprechende Nachweise sind  insbesondere bei der Abweichung von Normalverfahren vor Aufnahme der Arbeiten mit der  Objektüberwachung und mit dem SiGeKo dokumentiert abzustimmen. (Koordination der Überwachung gem. RAB 30 Punkt 3.2)

## B.20 Schutzmaßnahmen
B.20 Schutzmaßnahmen
Der Auftragnehmer hat seine Leistungen und die ihm zur Ausführung übergebenen Gegenstände bis zur Abnahme vor Beschädigungen, Verschmutzung, Diebstahl sowie vor Winterschäden und ungünstigen Witterungseinflüssen aller Art zu schützen. Schutzmaßnahmen sind vom Auftragnehmer laufend auf ihre Funktionsfähigkeit zu überprüfen und ggf. zu erneuern.

Schutz bestehender Flächen im Baugelände

Bestehende Vegetationsflächen innerhalb der Baustelle, wie

-  Wurzelbereiche von Bäumen bis zu einem Meter außerhalb der Kronentraufe
-  Pflanzflächen
-  Rasen- und Wiesenflächen

dürfen nicht befahren werden. Materiallagerung auf bestehenden Vegetationsflächen ist nicht zulässig.

Zufahrtswege, Nebenflächen und Einrichtungen sind vor Verschmutzung oder Beschädigung zu schützen.

## B.21 Sicherheitseinrichtungen
B.21 Sicherheitseinrichtungen
Die Baustelleneinrichtung einschl. dem Vorhalten der nach BGV A5 (früher VBG 109) erforderlichen Erste Hilfe Einrichtungen und der nach ZH1/201 benötigten Feuerlöscher sind, soweit nicht anders beschrieben, in die EP einzurechnen und werden nicht in einer gesonderten Position vergütet.
Insbesondere:
- Schutzausrüstung, z.B. Schutzhelme, Schutzschuhe
- Erste-Hilfe Ausrüstung
- Feuerlöscher
- Absturzsicherungen, Schutznetze, Anseilsicherungen
- Geländer, Abdeckungen und Umwehrungen von  Öffnungen, weitere Gerüste

## B.22 Geräte / Fahrzeuge
B.22 Geräte / Fahrzeuge
Die eingesetzten Geräte und Fahrzeuge müssen die gültigen Zulassungen aufweisen. Die Unfallverhütungsvorschriften, und Auflagen des Landratsamtes bzw. GAA sind einzuhalten
und dem Angebot zu Grunde zu legen.

## B.23 Elektrische Geräte
B.23 Elektrische Geräte
Elektrische Geräte (auch Baustromverteiler) sind gemäß den gesetzlichen Vorgaben regelmäßig zu prüfen. Die Prüfung der auf der Baustelle verwendeten Geräte ist der Bauleitung und dem SiGe-Koordinator in geeigneter Art und Weise schriftlich nachzuweisen. Geräte ohne gültige Prüfung dürfen nicht betrieben werden und sind unverzüglich von der Baustelle zu entfernen.

## B.24 Ersthelfer
B.24 Ersthelfer
Vor Beginn der Arbeiten sind ausreichend viele dauerhaft auf der Baustelle anwesende Ersthelfer zu benennen. Ein gültiger Nachweis über die Ausbildung zum Ersthelfer und die Beauftragung ist der Objektüberwachung und dem SiGe-Koordinator vor Beginn der Arbeiten schriftlich zu übergeben.

## B.25 Schutzvorkehrungen bei Schweißarbeiten
B.25 Schutzvorkehrungen bei Schweißarbeiten
Bei Feuerarbeiten wie Schweißen, Schneiden, Löten sind die Vorschriften gemäß BGV A 1 §43 und BGV D 1 § 30 ohne zusätzliche Vergütung genauestens einzuhalten. Entfernen sämtlicher brennbarer Gegenstände und Stoffe in ausreichendem Abstand und soweit erforderlich auch in angrenzenden Räumen abdecken der gefährdeten brennbaren Gegenstände, z.B. Holzbalken, Holzwände und Fußböden, Kunststoffteile usw. Abdichten der Öffnungen, Fugen und Ritzen und sonstigen Durchlässen mit nichtbrennbaren Stoffen, Entfernen von entflammbaren Umkleidungen und Isolierungen.
Auf die jeweils erforderlichen Brandwachen wird ausdrücklich hingewiesen. Die Erlaubnis für diese Arbeiten ist vor Ausführung der Arbeiten bei der Objektüberwachung und dem SiGe-Koordinator einzuholen. Die aufgeführten Sicherheitsmaßnahmen sind durchzuführen. Die Unfallverhütungsvorschriften der Berufsgenossenschaften (VBG 1 Paragraph 43, 44 sowie VBG 15), die Landesverordnungen zur Verhütung von Bränden und die Sicherheitsvorschriften der Versicherer sind zu beachten.
Bei Flexarbeiten ist insbesondere der Schutz von Verglasungen oder Alu / Stahlprofilen zu beachten.

## B.26 Arbeitsmedizinische Untersuchungen
B.26 Arbeitsmedizinische Untersuchungen
Sind für auszuführende Arbeiten bei dieser Baumaßnahme spezielle Arbeitsmedizinische Untersuchungen notwendig, so sind diese der Objektüberwachung und dem SiGe-Koordinator vor Aufnahme der Arbeiten schriftlich nachzuweisen.

## B.27 Nichtraucherschutz / Alkoholverbot
B.27 Nichtraucherschutz / Alkoholverbot
Auf der Baustelle herrscht innerhalb des Bauzauns grundsätzlich Alkohol- und Rauchverbot (u.a. vorbeugender Brandschutz). Der Auftragnehmer hat Personen, bei denen der begründete Verdacht auf Alkohol- und Drogeneinfluss besteht, unverzüglich von der Baustelle zu entfernen. Der Bauherr behält sich vor, solchen Personen dauerhaft Baustellenverbot zu erteilen.

## B.28 Firmenangehörige
B.28 Firmenangehörige

Der Auftragnehmer einschließlich seiner Nachunternehmer hat sicherzustellen, dass die jeweils auf der Baustelle eingesetzten Arbeitnehmer sich jederzeit als Firmenangehörige - etwa durch Ausweise (an Kleidung geheftet und von außen gut erkennbar), Ausrüstung oder Kleidung mit Firmenaufschrift - ausweisen können.

## B.29 Besichtigungen durch Dritte
B.29 Besichtigungen durch Dritte
Die Besichtigung von Baustellen durch Dritte bedarf der vorherigen Zustimmung des Auftraggebers.

## B.30 Baustellenbesprechungen
B.30  Baustellenbesprechungen
Baustellenbesprechungen (Firmen-Jour-Fix finden voraussichtlich einmal wöchentlich statt.
Die Teilnahme des verantwortlichen Bauleiters ist vertraglich bindend.
Von der Objektüberwachung werden über sämtliche Besprechungen Niederschriften aufgestellt und nur offizielle Niederschriften haben Gültigkeit.
Eventuelle Einwendungen müssen vom Auftragnehmer innerhalb von 3 Tagen nach Erhalt der Niederschrift erfolgen (Datum des Email - Versanddatum)
Nach Ablauf dieser Frist gilt der Inhalt der Niederschrift als vom Auftragnehmer anerkannt.

## B.31 Bautagesberichte
B.31  Bautagesberichte
Bautagesberichte bzw. Bautagebuch sind täglich zu führen und von der objektüberwachenden Bauleitung unaufgefordert zur Kenntnisnahme, Prüfung und weiteren Disposition unaufgefordert wöchentlich vorzulegen und abzeichnen zu lassen.
Etwaige Abweichungen von Festlegungen aus o.g. Arbeitsbesprechungen sind in dem Bericht festzuhalten und zu begründen.
Die Zusendung ist unaufgefordert wöchentlich durchzuführen.

Der Auftragnehmer hat dem Auftraggeber in geeigneter Form über den Personal- und Geräteeinsatz, Materiallieferungen, die Arbeitsleistungen, den Arbeitsfortschritt und über besondere Vorkommnisse aktuell zu berichten.
Hierzu zählen auch Begehungen mit der Berufsgenossenschaft und dem Gewerbeaufsichtsamt.
Dem Auftraggeber sind alle Unfälle, Erste Hilfe - Fälle und Schadensfälle unverzüglich mitzuteilen.

In den Berichten sind u.a. aufzunehmen:
- Name der Firma und Baustelle
- fortlaufende Nummerierung
- Datum
- Temperatur um 7.00 Uhr, windgeschützte Stelle
- Witterungsverhältnisse
- Anzahl der Arbeitnehmer nach Lohngruppen
- Maschineneinsatz
- ausgeführte Leistung mit Ortsangabe (Geschoss / Achsen)
- besondere Maßnahmen und Vorkommnisse
- Anweisungen der Objektüberwachung und des SiGe-Koordinators
- Unterschrift des Bauleiters des AN

## B.32 Baustellenüberwachung mittels Kamera
B.32 Baustellenüberwachung mittels Kamera
Der Auftraggeber plant, die Baustelle bzw. den Bauablauf mittels einer Kamera zu überwachen und zu
dokumentieren. Die damit einhergehenden rechtlichen Belange (u.a. Datenschutz) werden vom Auftraggeber berücksichtigt und eingehalten.

## B.33 Ausführungsunterlagen / PKS
B.33  Ausführungsunterlagen
Der AG hat für das Projekt ein Projekt-Kommunikationssystem (PKS) zum Austausch von Plänen und Dokumenten eingerichtet. Die Nutzung des PKS ist verbindlich und erfolgt kostenlos. Die Planverteilung
erfolgt digital durch den Objektplaner über dieses vom AG gestellte PKS. Bei der Einstellung von Plänen
und anderen projektrelevanten Unterlagen in das PKS wird eine Email mit dem entsprechenden Link auf
das PKS versendet. Alle Planzeichnungen und Unterlagen sind dann vom AN selbständig vom Server
herunterzuladen. Zusätzlich verpflichtet sich der AN arbeitstäglich den Projektraum auf neu eingestellte
Dokumente und Pläne zu prüfen (Holschuld).
Paus- und Kopierkosten - bzw. Planvervielfältigungskosten jedweder Art - werden bis einschließlich dem
sechsten Planindex nicht vergütet. Für die Angebotskalkulation ist seitens des AN davon auszugehen,
dass die Kosten für bis zu sechs Planindizes ohne weitere Vergütung durch den AN zu tragen sind. Wird
die angegebene Zahl der Indizes von sechs überschritten, übernimmt der AG die Paus- und Kopierkosten
für alle nachfolgenden Indizes für bis zu zwei Abzüge pro Planzeichnung.

## B.34 CAD-Vorgaben
B.35 CAD-Vorgaben
Alle Planunterlagen des AN sind als PDF und zusätzlich als DWG zu übergeben.

## B.35 Bauleistungen im Stundenlohn
B.36 Bauleistungen im Stundenlohn

Bauleistungen im Stundenlohn dürfen nur auf besondere Anordnung der Bauleitung ausgeführt werden.
Die Tarifgruppe muss dem Grad der Arbeiten entsprechen.

Fahrtkosten und Transportmittel werden bei gesondert angeordneten Regiearbeiten arbeitstäglich nur 1x erstattet. Die Erstattung entfällt bei gleichzeitiger Anwesenheit für sonstige LV und Nachtragsarbeiten.

Die Freigabe von Stundenlohnarbeiten muss vor deren Beginn angefragt werden. Ohne diese Freigabe sind Stundenlohnarbeiten nicht rechtswirksam. Die Untergrenze der Stunden hierfür wird im Bietergespräch abgeklärt.

Die Abzeichnung der Belege von Auftraggeber Seite kann von dem mit der Objektüberwachung beauftragten Büro erst nach Freigabe erfolgen. Die Rapporte sind arbeitstäglich aufzustellen und wöchentlich der Objektüberwachung vorzulegen.

Geräte und Fahrzeuge:
Die jeweiligen Verrechnungssätze für Geräte und Fahrzeuge müssen sämtliche Aufwendungen für den Einsatz, insbesondere für das Vorhalten und für Betriebsstoffe enthalten. Vorausgesetzt wird der Einsatz eines hierfür geschulten und zahlenmäßig erforderlichen Personals. Eine Vergütung für höher qualifizierte Arbeitskräfte, als erforderlich, wird nicht gewährt.

Baustoffe:
Die jeweiligen Verrechnungssätze für Baustoffe müssen die Lieferung frei Baustelle einschließlich dem Transport zur Verwendungsstelle und dem Abladen sowie alle Zuschläge enthalten.

## B.36 Urkalkulation
B.36 Urkalkulation

Der Auftragnehmer hat die seinem Angebot zugrunde liegende Urkalkulation auf Verlangen der Vergabestelle innerhalb von sechs Werktagen in einem verschlossenen Umschlag beim Auftraggeber zu hinterlegen. Der Umschlag ist deutlich mit der Aufschrift

"URKALKULATION"
Neubau Realschule Hohenbrunn
mit Zweifachsporthalle und Freisportflächen
und dem Zusatz des jeweiligen Gewerks sowie dem Firmenstempel zu versehen.

Die Kalkulation bleibt bis zur vollständigen Abwicklung des Vertrages in Verwahrung des Auftraggebers und wird nur in Beisein des Auftragnehmers geöffnet. Bei Vereinbarung von Zusatzleistungen oder bei Preisprüfungen kann der Auftraggeber die Einsichtnahme in die Urkalkulation verlangen.

## B.37 Normenabweichungen
B.37 Normenabweichungen
(Nur zu beachten im offenen Verfahren bei EU weiten offenen Angebotsaufforderungen, sonst Entfall dieses Punktes)

Falls im Leistungsverzeichnis bei der Verwendung von technischen Spezifikationen auf Normen (DIN, EN etc.) Bezug genommen wird, kann auch der Norm gleichwertig angeboten werden.
Die Gleichwertigkeit ist bei Angebotsabgabe gesondert nachzuweisen.
Die LV-Positionen, in denen von den Normen abgewichen wird, sind mit der Angebotsabgabe explizit anzugeben.

Der Nachweis der Gleichwertigkeit liegt diesem Angebot bei.

## C - ZUSÄTZLICHE TECHNISCHE VERTRAGSBEDINGUNGEN (GEWERKESPEZIFISCH)

## C.01 Art und Umfang der Leistungen, Angebot des Bieters
C.01.1 Art und Umfang der Leistungen

Die Leistung umfasst u. a.:
- das Erstellen von Werkstatt- und Montageplänen,
 statischen Nachweisen, Bemusterung
- Baustelleneinrichtung, einschl. vorhalten während der kompletten Erbringung der Leistung sowie Abbau,
- Verlegung von Boden- und Wandlfiesen inkl. Sockelfliesen
- Montage von Spiegeln in Sanitärräumen exakt auf das Fugenraster abgestimmt.
- Lieferung auf die Baustelle, Transport zur Einbaustelle, Einbau und Montage vor Ort, betriebsfertige Übergabe der Leistungen
- sowie Stundenlohnarbeiten für nicht vorhersehbare Arbeiten

sowie:
- alle geltenden Normen und Regelungen für die auszuführenden Leistungen

Es gilt die VOB/C in Ihrer neusten Fassung für alle beschriebenen Arbeiten und Gewerke, sowie alle in diesem Zusammenhang anwendbaren DIN- und EN-Normen

Ergänzend dazu gelten:

Bayerische Bauordnung,
Unfallverhütungs- und Brandschutzvorschriften,
alle auf Kindergärten, Horte und Schulen bezogenen Sicherheitsregeln und
die Vorschriften der KUVB in der derzeit gültigen Fassung.
Diese sind eigenverantwortlich einzuhalten und können auf Anfrage mitgeteilt werden.

C.01.2 Angebot des Bieters

Die Angebotspreise gelten für die fertige Ausführung der ausgeschriebenen Leistung, einschließlich notwendiger Sicherungsmaßnahmen, Transporte zur Ausbau- und Einbaustelle, Herstellung / Lieferung und Montage, Vorhaltung, Rückbau und Abtransporte udgl..

Maße:
Alle ausgeschriebenen Maße sind ca. Angaben, die Maße sind exakt vor Ort zu überprüfen

Es gilt die VOB/C in ihrer neusten Fassung für alle beschriebenen Arbeiten und Gewerke, sowie alle in diesem Zusammenhang anwendbaren Normen.

Die in der ZTV genannten formalen, technischen Anforderungen an die hier ausgeschriebenen Leistungen sind in die Hauptpositionen mit einzukalkulieren, sofern sie nicht in gesonderten Positionen ausgewiesen sind.
Die ausgeschriebenen Arbeiten sind grundsätzlich nach den "Allgemein Anerkannten Regeln der Technik" auszuführen.

Die der Ausschreibung beiliegenden Pläne und Unterlagen sind ebenso bei der Kalkulation zu berücksichtigen - diese sind jedoch nicht zur Bauausführung freigegeben. Zur Ausführung freigegebene Unterlagen, Pläne, Details hat der AN nach einer Beauftragung anzufordern.

## C.02 Ausführung allgemein
C.02.1 Bauablaufplanung

Der zeitliche Ablauf der Leistungen des Auftragnehmers (AN) ist durch die in den Besonderen Vertragsbedingungen (FB 214.H) festgelegten Vertragsterminen festgelegt. Der AN ist verpflichtet, auf Grundlage dieser Einzelfristen einen detaillierten Baufristenplan einschließlich Kapazitätsplanung über seine vertraglichen Leistungen zu innerhalb von 14 Tagen nach Auftragserteilung zu erstellen, anhand dessen die Einhaltung der Vertragsfristen und Berücksichtigung der Randbedingungen zum Bauablauf nachgewiesen und überwacht werden können.

Aus dem Baufristenplan muß folgendes hervorgehen:
- Vorleistungen anderer als Voraussetzung für den Beginn,
- Reihenfolge und Ablaufgeschwindigkeiten in wesentlichen Vorgängen,
- Schnittstellen zu anderen Gewerken,
- bauteilgegliederte Taktungen,

Die Ablaufgeschwindigkeiten und Reihenfolgen müssen mit den Fachbauleitungen abgestimmt  werden und deren Zustimmung erhalten. Die Arbeiten können ggf. nur abschnittsweise ausgeführt und fertig gestellt werden.
Sämtliche Mehraufwendungen aus zeitlich versetzten Arbeiten und separaten Anfahrten sind in die Einheitspreise einzurechnen und werden nicht gesondert vergütet.
Die festgelegten Abläufe werden Basis der Ausführung. Anpassungen und Korrekturen des Ablaufplanes können nur gemeinsam mit der Objektüberwachung festgelegt werden und müssen die übrigen Belange der Baustelle ausreichend berücksichtigen. Anpassungen des Detailablaufes sind nur dann zulässig, wenn die vertraglich vereinbarten Rahmentermine hierdurch nicht berührt werden. Bei  erkennbaren Abweichungen können durch die Objektüberwachung Terminanpassungen und besondere Maßnahmen verlangt werden. Die Einhaltung des vereinbarten Ablaufplanes ist dem AG durch den AN regelmäßig schriftlich nachzuweisen.

Die Festlegungen des Auftraggebers, z.B. zur baufachlichen oder terminlichen Koordinierung mit den übrigen Leistungsbereichen, sind zu berücksichtigen. Auf Anforderung der Objektüberwachung (z. B. Änderung der Vertragsfristen, erheblichen Abweichungen von sonstigen Festlegungen etc.) ist der Plan durch den AN unverzüglich - spätestens innerhalb von 5 Arbeitstagen - zu überarbeiten.

C.02.2 Rahmenbedingungen

Die Arbeiten müssen zeitweise mit den zeitgleich ablaufenden Nachbargewerken ineinander greifen. Erforderliche Abstimmungen erfolgen mit der örtlichen Objektüberwachung. Der Auftragnehmer hat einzukalkulieren, dass diese Gewerke parallel ausgeführt werden und sich hierdurch entsprechende Erschwernisse und Arbeitsunterbrechungen ergeben können.

C.02.3 Ausführung allgemein

Qualität
Der Bauherr legt allergrösten Wert auf hohe Qualität bei der Ausführung und fordert diese auch ein.

Es dürfen nur geprüfte und zugelassene Geräte und Arbeitsmittel auf der Baustelle verwendet werden.

Erforderliche Hilfskonstruktionen, Transportmittel etc. sind vom Auftragnehmer zu stellen. Für Transport und Montage vor Ort sind geeignete Hebezeuge, Pumpen etc. einzusetzen.

Die Transportwege sind eigenverantwortlich zu prüfen, Erschwernisse aus dem Transport werden nicht gesondert vergütet; sie sind in die Einheitspreise einzurechnen.

Darüber hinaus gehören auch ohne zusätzliche Vergütung insbesondere nachfolgende Maßnahmen zum Leistungsumfang des AN:

- Planung, Abstimmung und Ausführung sämtlicher Baubehelfe, Provisorien, erforderliche Baustellenorganisation,
- Koordination und Überwachung aller Leistungen des AN und seiner eventuellen Nachunternehmer,
- Koordination und Überwachung aller Sicherungsbelange auf und im Umfeld der Baustelle
- Die Arbeitsbereiche sind arbeitstäglich aufzuräumen, Schutt ist zu beseitigen.

C.02.4 Nachweise, Güten

Für alle Baustoffe, bei denen Forderungen nach besonderen Klassifizierungen bestehen, sind rechtzeitig Prüfzeugnisse, Zulassungsbescheide, Prüfberichte etc. dem AG bzw. seiner Objektüberwachung vorzulegen bzw. "auf Verlangen" vorzulegen.

Für die Güte und einwandfreie Beschaffenheit der zur Verwendung kommenden Materialien, einschl. der von Nachunternehmern verwendeten, haftet allein der AN. Vom AG zurecht beanstandetes Material ist kostenlos zu entfernen.

Für Verzögerungen, die aufgrund mangelhafter Eigenschaften und vertragswidriger Bauteile entstehen, haftet der AN.

C.02.5 Toleranzen

Die Festlegung und Feststellung der zulässigen Bautoleranzen von Leistungen nach Positionstext und nach Aufwand (Stundenlohnarbeiten) erfolgt nach:

DIN 18201  Toleranzen im Bauwesen
DIN 18202  Toleranzen im Hochbau
DIN 18203  Toleranzen im Hochbau

C.02.6 Ausführungsunterlagen vom AG für den AN

Die der Ausschreibung beiliegenden Pläne und Unterlagen sind ebenso bei der Kalkulation zu berücksichtigen - diese sind jedoch nicht zur Bauausführung freigegeben.

## C.03 Schutz bestehender Flächen
C.03 Schutz bestehender Flächen

Zufahrtswege, Nebenflächen und Einrichtungen sind vor Verschmutzung oder Beschädigung zu schützen und in einem verkehrssicheren Zustand zu halten.

Öffentliche Verkehrsflächen (Straße/ Radweg/ Gehweg) sind mehrmals täglich und nach Bedarf von Verschutzung zu reinigen (innerhalb des Baufeldes).

Im Gebäudeinneren ist bei der Ausführung der Arbeiten besondere Rücksicht auf oberflächenfertige Sichtbeton- und Holzflächen zu nehmen. Diese sind vor Ausführungsbeginn mit geeigneten Maßnahmen vor Verschmutzung und Beschädigung zu schützen. Schutzmaßnahmen sind nach Abschluß der Ausführung rückstandslos zu entfernen (Abrechnung in Position  "Schutzabdeckung Wände/ Stützen Sichtbeton bzw. Holz").

## C.04 Dokumentation
C.04 Dokumentation

Der AN hat nach Abschluss der Arbeiten eine Dokumenation zu übergeben:
Zu Inhalt und Form siehe eigene Position Dokumentation

## C.05 Einmessung
C.05 Einmessung

Der AN erhält bauseits eine Längs-, eine Querachse sowie einen Höhenfestpunkt. Alle weiteren Einmessarbeiten sind Nebenleistung des AN.

## C.06 Abkürzungen
C.06 Abkürzungen

Verzeichnis der im LV verwendeten Abkürzungen:

AG =  Auftraggeber
AN =  Auftragnehmer gem. dieses LVs
OUE = OÜ =  Objektüberwachung des AG
PKS = Projektkommunikationssystem
BVB = Besondere Vertragsbedingungen
d = Tag
FPO = Flexible Polyolefine
ggf = gegebenenfalls
h = Stunden
KW = Kalenderwoche
LV = Leistungsverzeichnis,
m = Meter
m2 = Quadratmeter
m3 = Kubikmeter
mMt = Meter x Monat
mWo = Meter x Woche
Mt = Monat
PEHD = Polyethylen High Density
Stb = Stahlbeton
Stk = Stück
t = Tonne (= 1.000,00 kg)
ZTV = Zusätzliche Technische Vertragsbedingungen

## C.07 Anlagenverzeichnis
C.07 Anlagenverzeichnis
Dem Leistungsverzeichnis liegen die nachfolgend aufgeführten Planunterlagen in digitaler Form bei. Bei sämtlichen Planbeilagen ist der angegebene Maßstab auf Richtigkeit zu prüfen. Die der Ausschreibung beiliegenden Pläne und Unterlagen sind vom Bieter zu beachten, jedoch nicht für den AN zur Bauausführung freigegeben.
Unterlagen zur Ausführung erhält der AN nach Auftragsvergabe.

Hinweise zu den Urheberrechten:
Für Abbildungen, Texte und Unterlagen dieser Angebotseinholung bestehen Urheber- und Eigentumsrechte. Diese Abbildungen, Texte und Unterlagen dürfen nicht ohne schriftliche Erklärung des Urhebers oder des Eigentümers verwendet oder vervielfältigt werden - außer zur Erstellung eines Angebotes für das ausgeschriebene Gewerk.

Plananlagen

1. BE-Pläne
RH_5_ARC_BTX_BE_LA_513-105_01_V

2. Grundrisse
RH_5_ARC_BTX_GR_02_524-000_02_F
RH_5_ARC_BTX_GR_01_523-000_02_F
RH_5_ARC_BTX_GR_EG_522-000_02_F
RH_5_ARC_BTX_GR_UG_521-000_02_F
RH_5_ARC_BTD_XX_EG_522-400_00_V

3. Schnitte
RH_5_ARC_BTAB_SN_Q3_533-000_01_F
RH_5_ARC_BTAC_SN_L2_536-000_01_F

4. Ansichten
RH_5_ARC_BTX_AN_NO_541-000_01_V
RH_5_ARC_BTX_AN_SW_542-000_01_V

5. Übersichten

Bodenbelag
RH_5_ARC_BTX_BO_UG_562-101_00_V
RH_5_ARC_BTX_BO_EG_562-102_00_V
RH_5_ARC_BTX_BO_01_562-103_00_V
RH_5_ARC_BTX_BO_02_562-104_00_V
RH_5_ARC_BTD_BO_EG_562-105_00_V

Estrich-Fußbodenheizung
RH_5_ARC_BTX_ES_UG_576-001_00_V
RH_5_ARC_BTX_ES_EG_576-002_00_V
RH_5_ARC_BTX_ES_01_576-003_00_V
RH_5_ARC_BTX_ES_02_576-004_00_V

Sockelleisten
RH_5_ARC_BTX_BB_UG_562-201_00_V
RH_5_ARC_BTX_BB_EG_562-202_00_V
RH_5_ARC_BTX_BB_01_562-203_00_V
RH_5_ARC_BTX_BB_02_562-204_00_V
RH_5_ARC_BTD_BB_EG_562-205_00_V

6. Details

Bodenaufbauten

RH_5_ARC_BTA_BO_DT_605-100_00_V
RH_5_ARC_BTB_BO_DT_605-200_00_V
RH_5_ARC_BTC_BO_DT_605-300_00_V
RH_5_ARC_BTD_BO_DT_605-400_00_V

Fliesenspiegel

RH_5_ARC_BTA_FL_DT_609-101_00_V
RH_5_ARC_BTA_FL_DT_609-102_00_V
RH_5_ARC_BTA_FL_DT_609-103_00_V
RH_5_ARC_BTA_FL_DT_609-112_00_V
RH_5_ARC_BTA_FL_DT_609-113_00_V
RH_5_ARC_BTA_FL_DT_609-116_00_V
RH_5_ARC_BTC_FL_DT_609-301_00_V
RH_5_ARC_BTC_FL_DT_609-302_00_V
RH_5_ARC_BTC_FL_DT_609-303_00_V
RH_5_ARC_BTC_FL_DT_609-304_00_V
RH_5_ARC_BTC_FL_DT_609-305_00_V
RH_5_ARC_BTC_FL_DT_609-306_00_V
RH_5_ARC_BTC_FL_DT_609-401_00_V
RH_5_ARC_BTC_FL_DT_609-402_00_V

Bodenspiegel, Treppen

RH_5_ARC_BTA_FL_DT_609-104_00_V
RH_5_ARC_BTA_FL_DT_609-105_00_V
RH_5_ARC_BTA_FL_DT_609-106_00_V
RH_5_ARC_BTA_FL_DT_609-107_00_V
RH_5_ARC_BTA_FL_DT_609-108_00_V
RH_5_ARC_BTA_FL_DT_609-109_00_V
RH_5_ARC_BTA_FL_DT_609-110_00_V
RH_5_ARC_BTA_FL_DT_609-111_00_V
RH_5_ARC_BTA_FL_DT_609-114_00_V
RH_5_ARC_BTA_FL_DT_609-115_00_V
RH_5_ARC_BTA_RB_DT_601-101_03_F
RH_5_ARC_BTA_RB_DT_601-102_02_F
RH_5_ARC_BTB_FL_DT_609-201_00_V
RH_5_ARC_BTB_FL_DT_609-202_00_V
RH_5_ARC_BTB_RB_DT_601-201_02_F
RH_5_ARC_BTB_RB_DT_601-202_02_F
RH_5_ARC_BTC_FL_DT_609-307_00_V
RH_5_ARC_BTC_FL_DT_609-308_00_V
RH_5_ARC_BTC_RB_DT_601-301_02_F
RH_5_ARC_BTC_RB_DT_601-302_02_F

Anschlussdetails

RH_5_ARC_BTA_DA_DT_604-104_01_V
RH_5_ARC_BTA_FA_DT_603-709_00_V
RH_5_ARC_BTA_FA_DT_603-829_00_V
RH_5_ARC_BTA_FA_DT_603-830_00_V
RH_5_ARC_BTA_FA_DT_603-831_00_V
RH_5_ARC_BTA_FL_DT_609-117_00_V
RH_5_ARC_BTB_DA_DT_604-201_01_V
RH_5_ARC_BTC_FL_DT_609-309_00_V
RH_5_ARC_BTC_FL_DT_609-310_00_V
RH_5_ARC_BTC_FL_DT_609-311_00_V
RH_5_ARC_BTC_HB_DT_602-303_02_F
RH_5_ARC_BTC_RB_DT_601-304_01_F
RH_5_ARC_BTD_RB_DT_601-401_03_F
RH_5_ARC_BTX_FL_DT_609-001_00_V
RH_5_ARC_BTX_FL_DT_609-002_00_V
RH_5_ARC_BTX_FL_DT_609-003_00_V

## D - GRUNDBESCHRIEBE UND LEISTUNGSPOSITIONEN
D- GRUNDBESCHRIEBE UND LEISTUNGSPOSITIONEN

## 3150 Fliesen- und Plattenarbeiten
Datum: 31.03.2026

### Bereich 1 BAUSTELLENEINRICHTUNG

#### Abschnitt 1.1 Baustelleneinrichtung

*Hinweis: Kalkulationshinweis zu Entsorgung von Abfällen*
Punkt B15. Bauschutt/Abfall - Entsorgungskonzept in den LV-Vorbemerkungen unter B - ZUSÄTZLICHE ALLGEMEINE VERTRAGSBEDINGUNGEN ist zu beachten und in die Einheitspreise einzurechnen.

**1.1.1 Baustelleneinrichtung**
*** Pauschalposition
Heranschaffen, Aufstellen, Abbau und Abtransport aller
zum reibungslosen Baubetrieb erforderlichen Geräte,
Maschinen, Bauwagen, Aufenthalts-/ Material-Container, Rüstungen u. a.

Die Nutzung der Baustelle, besonders der Platzbedarf
für Materiallieferungen, Containeraufstellung ist in
jeder Phase mit der Bauleitung abzustimmen.

Einschließlich Vorhaltung für die erforderliche eigene
Bauzeit.

Absperrbare Räume zur Lagerung von Material und Geräten
können vom Auftraggeber nicht zur Verfügung gestellt
werden.

Wasser kann von der Entnahmestelle auf der
Baustelleneinrichtungsfläche entnommen werden. Die
Wasserschläuche bis zum jeweiligen Standort der
Zementmischmaschine müssen vom AN ausgeführt werden.
Für den Betrieb von elektrischen Geräten stehen je
Geschoß Baustrom-Etagenverteiler bauseits zur
Verfügung.

Mehraufwand für Baustelleneinrichtung, der über den üblichen Umfang als Nebenleistung hinausgeht
Menge: 1,000 psch

### Bereich 2 ALLGEMEINES/ PLANUNG/ PRÜFUNG

#### Abschnitt 2.1 Dienstleistungen

**2.1.1 Aufstellen Bauzeitenplan**
Aufstellen Bauzeitenplan
Erstellen eines detailierten Bauablaufplans / Baufristenplanes auf Grundlage der Vertragsfristen für die Ausführung der Arbeiten gemäß ZTV Ziffer C.02.

für alle Bauteile - getrennt dargestellt.
Aus dem Baufristenplan muß folgendes hervorgehen:
- Vorleistungen anderer als Voraussetzung für den Beginn,
- Randbedingungen der Ausführung,
- Vorlaufzeiten für Aufmaße und Werkstattplanung, sowie für Statik und (falls erforderlich) für Zustimmungen im Einzelfall, einschl. der erforderlichen Prüfzeiträume
- Lieferfristen für Materialbestellungen und Fertigungszeiträume
- Enthalten sein müssen weiterhin der Personaleinsatz je Kalenderwoche mit Kapazitätsangaben
- Zeiträume für Feinmontagen und Fertigstellungsarbeiten
- Reihenfolge und Ablaufgeschwindigkeiten in wesentlichen Vorgängen,
- Schnittstellen zu anderen Gewerken,
- Kapazitätsplan,
- Bauteilgegliederte Taktpläne
Der Bauzeitenplan des AN ist als Balkenterminplan (nach Kalenderwochen) dem AG und der Objektüberwachung vorzulegen (Papierausdruck 3-fach, min. DIN A3 farbig und in Dateiform als pdf). Grundlage hierfür sind die vertraglich vereinbarten Ausführungszeiträume und der Bauzeitenplan des AG.
Einschließlich Übernahme von Korrekturen und Prüfeinträgen des AG und Neuvorlage des freigegebenen Bauzeitenplans wie vor.

Bauzeitenplan aufgeteilt nach Bauteilen, für alle Bauteile.

Der Bauzeitenplan ist spätestens innerhalb von 4 Kalenderwochen nach Auftragserteilung und vor Beginn der Ausführung vorzulegen.
Menge: 1,000 St

**2.1.2 Fortschreibung Bauzeitenplan**
Fortschreibung Bauzeitenplan
Fortschreiben Bauzeitenplan mit soll / ist Vergleich - nur auf ausdrückliche Anordnung des AG.
Menge: 1,000 St

**2.1.3 Dokumentation**
*** Pauschalposition
Dokumentation, Bestandsunterlagen

Erstellen der Dokumentation und der Bestandsunterlagen gemäß ZTV Ziffer 31.6  für alle beschriebenen Leistungen des AN.

Einholung und Zusammenstellung sämtlicher Unterlagen - Prüfzeugnisse, allgemeine bauaufsichtliche Zulassungen, Produktdatenblätter, Unbedenklichkeitsbescheinigungen, Übereinstimmungserklärungen des Systemanbieters und der ausführenden Firma, Fachunternehmererklärung nach BayBO, Nachweise für Brand- und Schallschutzqualitäten, Wartungsbücher, Reinigungsempfehlungen, usw. - und Vorlage spätestens 14 Tage vor der VOB-Abnahme. Ohne vollstänige Vorlage dieser Unterlagen durch den AN kann die Abnahme vom AG verweigert werden.

Alle Dokumente sind als pdf auf Projektkommunikationssystem hochzuladen sowie 1x auf Datenträger dem AG zu übergeben.
Menge: 1,000 psch

**2.1.4 Nachhaltigkeitszertifizierung, DGNB+QNG**
*** Pauschalposition
Nachhaltigkeitszertifizierung, DGNB+QNG

Die Ausführungen unter Ziffer D.01 Nachhaltigkeitszertifizierung, DGNB+QNG sind vom Bieter / Auftragnehmer zu beachten.

Das dieser Ausschreibung beiliegenden Dokumente sind vom
Bieter / AN zu beachten:

RH_Schadstoffe Fliesenarbeiten_20260216.pdf

QNG_Handbuch_Anlage-3_Anhang-313_Schadstoffe_v1-3-korr-14.09.2023.pdf

Nachfolgend aufgeführte Hinweise und Anforderungen sind einzuhalten und umzusetzen.

Nachweise für die Zertifizierung

Für die Einreichung bei der Zertifizierungsstelle sind durch den AN alle erforderlichen Dokumentationsunterlagen und entsprechende Nachweise (z.B. Pläne, Produkt- und Sicherheits-Datenblätter, Erklärungen, Berechnungen u.a.) dem Bauherrn und seinem Zertifizierungs-Koordinator zu übermitteln.

Im Vorfeld ist mit dem Zertifizierungs-Koordinator abzustimmen, welche Art und welcher Umfang die Dokumentation im Detail bedarf.

Prinzipiell ist von allen Mengen größer 10m² / 1St. / 1lfm je LV-Pos. auszugehen.

Die Übergabe aller zertifizierungsrelevante Dokumentationsunterlagen
muss in digitaler Form (PDF, Pläne auch als dwg) erfolgen.

Umweltverträglichkeit und Schadstofffreiheit der verwendeten Baumaterialien sowie alle Angaben zu Risikostoffen sind für die Zertifizierung einzuhalten.

Es ist eine Freigabe durch den Zertifizierungs-Koordinator für alle einzubauenden Produkte und Materialien hinsichtlich der materialökologischer Anforderungen vor der Material-Bestellung einzuholen.

Der AN hat hierzu unverzüglich nach Beauftragung, spätestens jedoch 2 Wochen vor Bestellung, mindestens Produktangaben wie Menge, Einsatzort sowie Produkt- und Sicherheitsdatenblätter und wenn nötig Herstellererklärung / Prüfzertifikat, der Bauleitung und dem Zertifizierungs-Koordinator / dem beauftragten Sachverständigen für Materialökologie unaufgefordert und in digitaler Form zur Verfügung zu stellen.

Die Unterlagen werden dann vom Zertifizierungs-Koordinator / dem beauftragten Sachverständigen für Materialökologie geprüft und die Materialien schriftlich per E-Mail freigegeben. Sollten Materialien nicht den bauökologischen Materialanforderungen entsprechen,  ist der AN verpflichtet, ein kostenneutrales Ersatzprodukt zur Verfügung zu stellen.

Dieses durchläuft dann nochmals den Prüfungsprozess. Aufgrund des Prüfvorganges muss eine Vorlaufzeit zwischen Einreichung und Freigabe der Materialien von mindestens 2 Wochen berücksichtigt werden.

Es dürfen nur Produkte eingesetzt werden, die mit den Zertifizierungs-Anforderungen konform sind und vom Zertifizierungs-Koordinator / dem beauftragten Sachverständigen für Materialökologie freigegeben wurden.

Andernfalls behält sich der AG u.a. vor, die Produkte auf Kosten des AN, austauschen zu lassen und entstehende Folgekosten und Schäden geltend zu machen. Die Bauleitung dokumentiert die Verwendung / den Einbau der Produkte.

Diese Position deckt den gesamten Aufwand für die erforderlichen Abstimmungsprozesse ab.
Menge: 1,000 psch

**2.1.5 Projektkommunikationssystem**
*** Pauschalposition
Aufwand für die Verwendung des durch den AG zur
Verwendung für sämtlichen projektrelevanten
Schriftverkehr festgelegten/vorgeschriebenen
Projektkommunikationssystems.

Der Aufwand für die vom AG bei Bedarf angebotene
online-Schulung ist hiermit ebenfalls abgegolten.
Menge: 1,000 psch

#### Abschnitt 2.2 Planung, Bemusterung

**2.2.1 Unterlagen vor Ausführungsbeginn**
*** Pauschalposition
Umgehend nach Auftragserteilung sind sämtliche Produkt- und Sicherheitsdatenblätter sowie Zulassungen der angebotenen Produkte dem AG vorzulegen und ins Projektkommunikationssystem hochzuladen.

Sämtliche angebotenen Produkte müssen den Vorgaben zur Materialökologie entsprechen.

Entsprechen Produkte nicht den Vorgaben zur Materialökologie, dürfen keinesfalls eingebaut werden. Geschieht dies dennoch, müssen die Produkte auf Kosten des AN ausgetauscht werden.
Menge: 1,000 psch

*Hinweis: Hinweis Muster*
Hinweis Muster

Die folgenden unter diesem Titel aufgeführten Muster sind nach Auftragserteilung in Abstimmung mit dem Auftraggeber vorab zur Bemusterung auf die Baustelle zu liefern.

Die Muster werden nach Abnahme der Leistung bzw. nach Aufforderung durch die OÜ vom AN von der Baustelle wieder abgeholt.

**2.2.2 Muster Bodenfliese Flur/ Treppenraum/ Speiseraum**
Liefern einer Bodenfliese R9 für den Treppen- und Speiseraum zur Vorabbemusterung gemäß nachfolgender LV-Position "Bodenbelag Fliesen Format-Mix, R9 - Flur/ Treppenraum/ Speiseraum".

Fliesenformat: 60 x 15cm

Je Musterstück ist ein unterschiedlicher Farbton gemäß Angabe des Auftraggebers zu kalkulieren.
Menge: 3,000 Stk

**2.2.3 Muster Bodenfliese Nebengebäude**
Liefern einer Bodenfliese R10 für das Nebengebäude, BT.D zur Vorabbemusterung gemäß nachfolgender LV-Position "Bodenbelag Fliesen Format-Mix,  R10 - Nebengebäude".

Fliesenformat: 60 x 15cm

Je Musterstück ist ein unterschiedlicher Farbton gemäß Angabe des Auftraggebers zu kalkulieren.
Menge: 3,000 Stk

**2.2.4 Muster Bodenfliese Küche**
Liefern einer Bodenfliese R11 für die Küche zur Vorabbemusterung gemäß nachfolgender LV-Position "Bodenbelag Fliesen Format-Mix,  R11 - Küche".

Fliesenformat: 60 x 15cm

Je Musterstück ist ein unterschiedlicher Farbton gemäß Angabe des Auftraggebers zu kalkulieren.
Menge: 3,000 Stk

**2.2.5 Muster Bodenfliese Sanitärräume**
Liefern einer Bodenfliese R10 für den Sanitärbereich zur Vorabbemusterung gemäß nachfolgender LV-Position "Bodenbelag Fliesen Format-Mix, R10 - Sanitärbereich".
Fliesenformat: 60 x 15cm

Je Musterstück ist ein unterschiedlicher Farbton gemäß Angabe des Auftraggebers zu kalkulieren.
Menge: 3,000 Stk

**2.2.6 Muster Bodenfliese Nebenräume, Küche**
Liefern einer Bodenfliese R10 für die Nebenräume der Küche zur Vorabbemusterung gemäß nachfolgender LV-Position "Bodenbelag Fliesen Format-Mix,  R10 - Nebenräume, Küche".
Fliesenformat: 60 x 15cm

Je Musterstück ist ein unterschiedlicher Farbton gemäß Angabe des Auftraggebers zu kalkulieren.
Menge: 3,000 Stk

**2.2.7 Muster Bodenfliese Umkleide**
Liefern einer Bodenfliese R10A für die Umkleiden zur Vorabbemusterung gemäß nachfolgender LV-Position "Bodenbelag Fliesen Format-Mix, R10A - Umkleide".
Fliesenformat: 60 x 15cm

Je Musterstück ist ein unterschiedlicher Farbton gemäß Angabe des Auftraggebers zu kalkulieren.
Menge: 3,000 Stk

**2.2.8 Muster Bodenfliese Duschraum**
Liefern einer Bodenfliese R10B für die Duschräume zur Vorabbemusterung gemäß nachfolgender LV-Position "Bodenbelag Fliesen Format-Mix, R10B - Duschraum".

Fliesenformat: 60 x 15cm

Je Musterstück ist ein unterschiedlicher Farbton gemäß Angabe des Auftraggebers zu kalkulieren.
Menge: 3,000 Stk

**2.2.9 Muster Wandfliese**
Liefern einer Wandfliese R10B zur Vorabbemusterung gemäß nachfolgender LV-Position „Wandverkleidung Fliesen, raumhoch, 10 × 10 cm“.

Fliesenformat: 10 × 10 cm.

Je Musterstück ist ein unterschiedlicher Farbton gemäß Angabe des Auftraggebers zu kalkulieren.
Menge: 5,000 Stk

### Bereich 3 VORBEREITENDE MAßNAHMEN

*Hinweis: Bereiche*
Die unter diesem Titel nachfolgend aufgeführten vorbereitenden Maßnahmen werden in allen Bereichen für die Fliesenarbeiten aus Titel 5 ausgeführt.

Der Raumgrundriss ist den beiliegenden Plänen zu
entnehmen. Anarbeitungen bauseitigen Bauteile wie
Wände, Stützen und Fassadenelemente sind, soweit nicht in gesonderter Position erfasst, kalkulatorisch zu
berücksichtigen.

Die Fliesenarbeiten finden im UG bis 2.OG statt.

#### Abschnitt 3.1 Vorbereitende Maßnahmen

**3.1.1 Überprüfen des Untergrunds auf Unebenheiten**
Überprüfen des Untergrunds und Dokumentation vor Ausführung der Arbeiten auf Unebenheiten, die die Toleranzen nach DIN 18202 überschreiten

Die Überprüfung ist zusammen mit der Bauleitung vorzunehmen. Eine Dokumentation ist
als pdf Datei auf der Projektplattform zu übergeben.

Untergrund: (Heiz- )Zementestriche
Menge: 1427,000 m2

**3.1.2 Überprüfen des Estrichs auf Restfeuchte durch CM-Gerät**
Überprüfen des Estrichs auf Restfeuchte und Estrichstärke durch  CM -Gerät,
durch Herstellen einer Aussparung im Estrich, Entnahme von Materialproben über den gesamten Estrichquerschnitt und Überprüfung des Feuchtegehalts mittels CM-Gerät und der Estrichstärke, einschl. schriftlicher Dokumentation
gemäß FBH-AD CM-Messung des BEB bzw. BVF
Estrichstärken ca. 71-86 mm,
einschliesslich Schließen der Estrichaussparung mit Schnellzement bzw. Epoxidharzmörtel

Hinweis:
CM-Messungen müssen zwingend unter Anwesenheit der Bauleitung durchgeführt werden.  Messungen und Protokolle ohne Anwesenheit der Bauleitung werden nicht anerkannt.
Menge: 10,000 Stk

**3.1.3 Prüfen der Abreissfestigkeit**
Überprüfen der Oberflächenzugfestigkeit der vorbereiteten Oberfläche nach DIN 1048,Teil 2, Abschnitt 6, im Beisein der Bauleitung.
Die Ergebnisse (Prüfstelle, Werte, Trennfall) sind in einem Protokoll festzuhalten und der Bauleitung zu übergeben.

Hinweis:
Prüfungen müssen zwingend unter Anwesenheit der Bauleitung durchgeführt werden.  Messungen und Protokolle ohne Anwesenheit der Bauleitung werden nicht anerkannt.
Menge: 5,000 Stk

**3.1.4 Untergrund reinigen Estrich abkehren**
Reinigen des Untergrundes aus Zementestrich von grober Verschmutzung,
Art der Verschmutzung gemischte Abfälle:
Bauschutt, Mörtelreste, Holzreste, Gipskartonreste,
Metallreste, Karton-/Papierreste, Kunststoffreste und sonstigen haftungsmindernden Bestandteilen,
durch Abkehren,
anfallende Stoffe zu Haufwerken zusammenfegen

im EP ist die fachgerechte Entsorgung enthalten

Abgerechnet dürfen nur Leistungen die nicht als Nebenleistungen gem. VOB/C, DIN 18363 gelten.

Ausführung auf Anordnung des Vertreters des AG
Menge: 1427,000 m2

**3.1.5 Kehrgut / Saugmaterialien entsorgen**
Aufnehmen des zu Haufwerken zusammengefegten
angefallenen Kehrgutes und der aufgesaugten Stoffe,
Transport aus dem Gebäude heraus und fachgerecht entsorgen

Entsorgungskosten trägt der AN
Menge: 1,000 m3

**3.1.6 Zementestrich abschleifen, bürsten, saugen**
Untergrund aus Zementestrich
abschleifen, einschl. bürsten und absaugen.
alle Fugen sind sorgfältig auszusaugen.

incl. fachgerechter Entsorgung des Schleifstaubes, in vom AN auf dem Baustellengrundstück gestellte Container.
Die Entsorgungskosten sind vom AN einzukalkulieren.
Die örtlich geltenden
Imissionsschutzbestimmungen sind zu beachten.
Menge: 1427,000 m2

**3.1.7 Verschließen von Öffnungen mit EP-Mörtel**
Verschließen von kleineren Öffnungen, Ausbrüchen oder
Estrichbeschädigungen,
Einzelgröße je Öffnung bis 100 cm2,
mit Epoxydharzmörtel,
Mörtel oberflächenbündig mit angrenzendem Estrich
abziehen,
einschließlich aussaugen der zu behandelnden Stelle
Menge: 15,000 Stk

**3.1.8 Verschließen von Öffnungen mit Schnellzement**
Nachträgliches Verfüllen von Aussparungen und Öffnungen
im Untergrund,
mittels Schnellzement einschl. passgenauem Anarbeiten
an Estrich Bestand und Einbauteilen, wie z.B.
Bodentanks, und Vorbereiten der Anschlußflächen;
inkl. späteres Verharzen der Anschlußfugen,
Einzelgröße bis 1000 cm2

einschließlich aussaugen der zu behandelnden Stelle
Menge: 3,000 Stk

**3.1.9 Nachträgliches linienförmiges Verfüllen von Öffnungen, bis 3 cm breit**
Nachträgliches linienförmiges Verfüllen bis 3 cm
breiten Fugen im Untergrund
mittels Epoxidharzmörtel oder gleichwertig geeignetem
Material. einschl. passgenauem Anarbeiten an Estrich
Bestand und Einbauteilen, wie z.B. Bodentanks,
Türrahmenprofile, Estrichtrennprofilen z.B. bei
Aufzugstüren / Innentüren etc. und Vorbereiten der
Anschlußflächen
Menge: 15,000 m

**3.1.10 Risse einschneiden, füllen,verdüb.,Estr.**
Risse einschneiden, füllen und verdübeln im Zementestrich.

Risse durch tiefes Einschneiden erweitern und vorbereiten,
einschließlich gründlichem Staubsaugen der Rissfugen.

Quer zur Rissrichtung im Abstand von ca. 30–40 cm kurze Querschnitte herstellen
und in diese geeignete Stahlstifte / Estrichklammern als Dübel einlegen.

Anschließend Rissfugen und Querschnitte kraftschlüssig
mit geeignetem Epoxidharz / Kunstharz verfüllen
und die Oberfläche mit Quarzsand abstreuen.

VORSICHT Fußbodenheizung!
Menge: 50,000 m

**3.1.11 Nachträgliches Verharzen von Arbeits-/Scheinfugen**
Nachträgliches Verharzen von Arbeitsfugen / Scheinfugen

Fuge nach Belegreife des Estrichs mit Fugendichtmasse
aus Kunstharz kraftschlüssig Vergießen.
Die Position kommt nur in Abstimmung mit der Bauleitung
zur Ausführung

incl. Armierung aus Edelstahl ( 80mm ), ca. 3 x pro lfm
Fugenbreite: 5 mm
Fugenunterfüllung und Fugenvorbehandlung nach
Vorschrift des Füllstoffherstellers.

VORSICHT Fußbodenheizung!
Menge: 50,000 m

**3.1.12 Haftgrund auf Unterboden, Dispersion, Zement-Estrich**
Haftgrundvoranstrich auf Zementestrichboden
mit geeignetem Vorstreichmittel für Verfestigung bzw.
Haftverbesserung des Untergrundes für Spachtelmassen
und
Dispersionsklebstoffen zur Aufnahme von Fußbodenbelag.
Untergrund Zementestrich mit und ohne Fußbodenheizung,
Haftgrund muss geeignet sein für Zementestrich mit und ohne
Fußbodenheizung,
Chem. Basis Haftdispersion, lösemittelfrei,
Zu beachten sind:
EMICODE EC1 und GISCODE D1,
leicht mit Rolle oder Spachtel auftragbar,

Produkt- und Ausführungsempfehlungen des Herstellers
sind zu beachten.
Menge: 1427,000 m2

**3.1.13 Spachteln,vollflächig, auf Zement-Estrich**
Spachteln des bauseitigen Estrichs
in der Fläche auf Grund von Höhenunterschieden,
einschl. Ausgleichen von geringen Unebenheiten,
Spachtelmasse rakeln und mit einer Stachelwalze
nachbearbeiten,
anschließendes Schleifen nach Bedarf
Spachteldicke: ca. 1 - 5 mm

Material:
lösungsmittelfreie Zementspachtelmasse,

Zu beachten sind:
EMICODE EC1
GISCODE ZP1
Stuhlrolleneignung nach DIN EN  12529

Die Spachtelmasse muss geeignet sein für
das Auftragen auf Zementestrich  mit und ohne Fußbodenheizung.

Produkt- und Ausführungsempfehlungen des Herstellers
sind zu beachten
Menge: 1427,000 m2

**3.1.14 Zulage Spachtelung in Kleinflächen**
Spachtelung in Kleinflächen mit Standfester Spachtelmasse nach Erfordernis in Tür- oder Fassadenleibungen
Einzelflächen 0,15  bis 1 m²
im Türbereich wird die Türbreite x der Wanddicke abgerechnet
Menge: 55,000 m2

**3.1.15 Zulage Spachtelung als Gefällespachtelung**
Zulage zu Spachteln für die Ausbildung der Spachtelung
mit standfester Spachtelmasse im Gefälle,
Gefälle bis 2 %,

Ausführungsort:
Duschräume UG, Bauteil C
Erste-Hilferaum, Bauteil D
Menge: 27,000 m2

**3.1.16 Spachtelung Anschluß Estrich-Fugenprofil, einseitig**
einseitiges Anspachteln an Estrich-
Bewegungsfugenprofile bzw. Winkelprofilen der Fassaden-UK sowie Schwellenprofil der Türen
einschl. sauberes Anarbeiten der Spachtelmasse

Abrechnung nach Profillänge je angearbeiteter Seite
Menge: 96,000 m

**3.1.17 Spachtelung Anschluß Estrich-Fugenprofil, beidseitig**
beidseitiges Anspachteln an Estrich-
Bewegungsfugenprofile,
einschl. sauberes Anarbeiten der Spachtelmasse

Abrechnung nach Profillänge je angearbeiteter Seite
Menge: 67,000 m

**3.1.18 Spachtelung Anschluß Trennschiene**
einseitiges Anspachteln an Estrich- Edelstahl-Abstellwinkel
an Übergängen zu Räumen ohne schwimmender Estrich
einschl. sauberes Anarbeiten der Spachtelmasse

Abrechnung nach Profillänge
Menge: 5,500 m

**3.1.19 Randdämmstreifen entfernen**
Entfernen des bauseitigen Randdämmstreifens aus
Mineralwolle, (Zement-Estrich),
erst nach Abschluß der Spachtelarbeiten abschneiden und
von der Baustelle entfernen,
in sämtlichen Räumen mit Bodenfliesen.
einschließlich fachgerechter Entsorgung,
Entsorgungskosten sind in EP einzukalkulieren
Menge: 730,000 m

**3.1.20 Bodentrennschiene**
Trennschiene aus Winkelprofil mit gelochtem Schenkel für
Bodenfliesen,
im Türbereich mit Belagswechsel und an Übergängen zu Räumen mit Doppelboden sowie ohne Bodenaufbau.
Der gelochte Befestigungsschenkel ist vollflächig mit dem Endbelag zu überdecken, so dass der fertige Belag bündig
mit der Profiloberkante abschließt. Das Profil darf keinesfalls höher als die Oberfläche des Bodenbelags stehen.

Länge gem. Türöffnungsbreite von 1,14 bis 3,00m

Material: Edelstahl,
Profilhöhe: 2,5 bis 3,0 mm
einschl. Anpassarbeiten,
liefern und einbauen
Menge: 33,000 m

**3.1.21 Feldbegrenzungsprofil**
Liefern und Einbauen eines Schwundfugen- bzw. Feldbegrenzungsprofils zur Übernahme bauseitiger Estrichschwundfugen im Fliesenbodenbelag.

Profil als Edelstahl-Trägerprofil V4A mit gelochten Befestigungsschenkeln und elastischer Mitteleinlage, geeignet für Feucht- und Nassräume.

Profilhöhe ca. 15 mm, Materialdicke ≥ 2,5 mm.
Zulässiges Fugenspiel ± 2 mm.
Sichtbare Profilbreite max. 10 mm, geeignet für Fugenbreiten bis 10 mm.

Befestigung des Profils fachgerecht auf dem bauseitigen Estrich gemäß Herstellervorgaben, einschließlich beidseitigem Anspachteln zum Toleranzausgleich.

Fugenbreite beidseitig jeweils ca. 5 mm.

Hinweis: Das Profil dient ausschließlich der Übernahme vorhandener Estrichschwundfugen und ersetzt keine Bewegungs- oder Dehnfugen des Bauwerks.
Menge: 220,000 m

**3.1.22 Abkleben aufgehende Bauteile**
sorgfältiges Abkleben aller an die zu versiegelnden Bodenfliesen angrenzenden Bauteile inkl. Fassadenriegel

Klebebandbreite mindestens 50 mm,

einschließlich rückstandslosem Entfernen des
Klebebandes und fachgerechter Entsorgung.

Entsorgungskosten sind einzukalkulieren.
Menge: 30,000 m

### Bereich 4 ABDICHTUNGSARBEITEN

*Hinweis: Bereiche*
Bereiche

Die unter diesem Titel nachfolgend aufgeführten
Abdichtungsarbeiten werden in folgenden Bereichen
ausgeführt:

WC- und Putzräume,
Küchenbereiche,
Waschraum,
Speisesaal und Duschräume

*Hinweis: Abdichtung*
Die angebotenen Abdichtungen für Wand und Boden müssen
jeweils der Wassereinwirkungsklasse gemäß DIN (Feuchtigkeits-Beanspruchungsklasse) für den
Verwendungsbereich entsprechen.

Die angebotenen Abdichtungsprodukte müssen für die
jeweilige Wassereinwirkungsklasse (Beanspruchungsklasse) geprüft und mittels allgemeinem bauaufsichtlichen Prüfzeugnis zugelassen sein.

Es ist darauf zu achten, dass jeweils ein in sich
geschlossenes Abdichtungssystem einschl. Grundierung
und Kleber verwendet wird.
Vor Beginn der Arbeiten ist das jeweilige Prüfzeugnis
dem Auftraggeber und der Objektüberwachung zu
übergeben.

Sämtliche Produkte für die Böden müssen geeignet und
zugelassen sein für die Verwendung auf Zementestrich.

#### Abschnitt 4.1 Abdichtungsarbeiten

**4.1.1 Grundierung für Böden W1-I**
Grundierung / Voranstrich Kunststoffemulsion für Böden
bei stark saugenden Untergründen aus Zementestrich,
als Grundierung für nachfolgende Flächenabdichtung mit Wassereinwirkungsklasse W1-I nach DIN 18534
(mäßige Beanspruchung durch nicht drückendes Wasser im
Innenbereich),

mit allgemeinem bauaufsichtlichen Prüfzeugnis für Abdichtungen im Verbund
Ausführungsort:
WCs, Reinigungsräume, Erste-Hilferaum, Vorraum Küche
Menge: 320,000 m2

**4.1.2 Grundierung für Böden W2-I**
Grundierung / Voranstrich Kunststoffemulsion für Böden
für stark saugenden Untergrund aus Zementestrich / Heizzementestrich,
als Grundierung für nachfolgende Flächenabdichtung mit Wassereinwirkungsklasse W2-I nach DIN 18534
(hohe Beanspruchung durch nicht drückendes Wasser im Innenbereich)

mit allgemeinem bauaufsichtlichen Prüfzeugnis für Abdichtungen im Verbund

einschl. in verschiedenen Teilflächen, auch an den Seitenrändern der höhenversetzten Estrichbereiche unter den Sauberlaufmatten im Windfang

Ausführungsort:
Umkleide/ Putzraum/ Waschräume UG, Windfang EG

Windfang in Einzelflächen:
Windfang Süd, BT.A  ca. 6,8 x 4,7 m
Windfang West, BT.A ca. 7,04 x 4,59 m
Windfang BT.C ca. 2,0 x 3,05
Menge: 282,000 m2

**4.1.3 Grundierung für Böden W3-I**
Grundierung / Voranstrich Kunststoffemulsion für Böden
für stark saugenden Untergrund aus Zementestrich / Heizzementestrich,
als Grundierung für nachfolgende Flächenabdichtung mit Wassereinwirkungsklasse W3-I nach DIN 18534
(hohe Beanspruchung durch nicht drückendes Wasser mit zusätzlichen chemischen Einwirkungen im Innenbereich)

mit allgemeinem bauaufsichtlichen Prüfzeugnis für Abdichtungen im Verbund

Ausführungsort: Duschräume UG
Menge: 43,000 m2

**4.1.4 Grundierung für Böden W3-I, Küche**
Grundierung / Voranstrich Epoxydharz
mit Quarzsand abgestreut (Körnung 0,1-0,3mm),
für Böden bei stark saugenden Untergründen,
für Untergrund aus Zementestrich,
als Grundierung für nachfolgende Flächenabdichtung mit Wassereinwirkungsklasse W3-I nach DIN 18534
(hohe Beanspruchung durch nicht drückendes Wasser mit zusätzlichen chemischen Einwirkungen im Innenbereich),
dicht und beständig gegen Fette / Öle aus Küchenbetrieb

mit allgemeinem bauaufsichtlichen Prüfzeugnis für Abdichtungen im Verbund

Ausführungsort: Küche, Nassmüllraum
Menge: 69,000 m2

**4.1.5 Grundierung für Wände W1-I**
Grundierung / Voranstrich Kunststoffemulsion für Wände
bei stark saugenden Untergründen,
als Untergrund auf Trockenbau - Montagewände mit Gipskarton- bzw. Zementbauplattenbeplankung und geputzte Massivwände,
als Grundierung für nachfolgende Flächenabdichtung mit Wassereinwirkungsklasse W1-I nach DIN 18534
(mäßige Beanspruchung durch nicht drückendes Wasser im
Innenbereich),

mit allgemeinem bauaufsichtlichen Prüfzeugnis für Abdichtungen im Verbund

Auf eine saubere Abgrenzung zu ungefliester Wand ist zu achten.
Ausführungsort:
WCs, Reinigungsräume, Erste-Hilferaum, Vorraum Küche, Technik A1
Menge: 610,000 m2

**4.1.6 Grundierung für Wände W2-I**
Grundierung / Voranstrich Kunststoffemulsion für Wände
bei stark saugenden Untergründen,
als Untergrund auf  Trockenbau - Montagewände mit Gipskarton- bzw. Zementbauplattenbeplankung und geputzte Massivwände,
als Grundierung für nachfolgende Flächenabdichtung mit Wassereinwirkungsklasse W2-I nach DIN 18534
(hohe Beanspruchung durch nicht drückendes Wasser im Innenbereich),

mit allgemeinem bauaufsichtlichen Prüfzeugnis für Abdichtungen im Verbund

Auf eine saubere Abgrenzung zu ungefliester Wand ist zu achten.

Ausführungsort: Waschräume/ Umkleide/ Putzraum UG
Menge: 332,000 m2

**4.1.7 Grundierung für Wände W3-I**
Grundierung / Voranstrich Kunststoffemulsion für Wände
bei stark saugenden Untergründen,
als Untergrund auf  Trockenbau - Montagewände mit Gipskarton- bzw. Zementbauplattenbeplankung und geputzte Massivwände,
als Grundierung für nachfolgende Flächenabdichtung mit Wassereinwirkungsklasse W3-I nach DIN 18534
(hohe Beanspruchung durch nicht drückendes Wasser mit zusätzlichen chemischen Einwirkungen im Innenbereich),

mit allgemeinem bauaufsichtlichen Prüfzeugnis für Abdichtungen im Verbund

Auf eine saubere Abgrenzung zu ungefliester Wand ist zu achten.

Ausführungsort: Duschräume UG
Menge: 155,000 m2

**4.1.8 Grundierung für Wände W3-I, Küche**
Grundierung / Voranstrich Epoxydharz für Wände
bei stark saugenden Untergründen,
als Untergrund auf  Trockenbau - Montagewände mit
Gipskarton- bzw. Zementbauplattenbeplankung und
geputzte Massivwände,
als Grundierung für nachfolgende Flächenabdichtung mit
Wassereinwirkungsklasse W3-I nach DIN 18534
(hohe Beanspruchung durch nicht drückendes Wasser mit zusätzlichen chemischen Einwirkungen im Innenbereich),
dicht und beständig gegen Fette / Öle aus Küchenbetrieb

mit allgemeinem bauaufsichtlichen Prüfzeugnis für
Abdichtungen im Verbund

Ausführungsort: Lehkrüche/ Küche/ Nassmüllraum EG
Menge: 161,000 m2

**4.1.9 Grundierung für Wände W1-I, Sockelbereich**
Grundierung / Voranstrich Kunststoffemulsion für Wände
bei stark saugenden Untergründen im Sockelbereich,
als Untergrund auf Trockenbau - Montagewände mit Gipskarton- bzw. Zementbauplattenbeplankung und geputzte Massivwände,
als Grundierung für nachfolgende Flächenabdichtung mit Wassereinwirkungsklasse W1-I nach DIN 18534
(mäßige Beanspruchung durch nicht drückendes Wasser im
Innenbereich),

bis zu einer Höhe von 30cm

mit allgemeinem bauaufsichtlichen Prüfzeugnis für Abdichtungen im Verbund

Auf eine saubere Abgrenzung zu ungefliester Wand ist zu achten.
Ausführungsort:
WCs in allen Geschossen, Umkleide/ Erste-Hilferaum UG, Pausenverkauf/ Vorraum Küche EG

siehe Übersichtspläne:
RH_5_ARC_BTX_BB_UG_562-201_00_V
RH_5_ARC_BTX_BB_EG_562-202_00_V
RH_5_ARC_BTX_BB_01_562-203_00_V
RH_5_ARC_BTX_BB_02_562-204_00_V
RH_5_ARC_BTD_BB_EG_562-205_00_V
Menge: 110,000 m2

**4.1.10 Grundierung für Wände W2-I, Sockelbereich**
Grundierung / Voranstrich Kunststoffemulsion für Wände
bei stark saugenden Untergründen im Sockelbereich,
als Untergrund auf Trockenbau - Montagewände mit Gipskarton- bzw. Zementbauplattenbeplankung und geputzte Massivwände,
als Grundierung für nachfolgende Flächenabdichtung mit Wassereinwirkungsklasse W2-I nach DIN 18534
(hohe Beanspruchung durch nicht drückendes Wasser im Innenbereich),

bis zu einer Höhe von 30cm

mit allgemeinem bauaufsichtlichen Prüfzeugnis für Abdichtungen im Verbund

Auf eine saubere Abgrenzung zu ungefliester Wand ist zu achten.
Ausführungsort: Umkleide/ Verteilerraum UG

siehe Übersichtspläne:
RH_5_ARC_BTX_BB_UG_562-201_00_V
Menge: 24,000 m2

**4.1.11 Grundierung für Wände W3-I, Sockelbereich**
Grundierung / Voranstrich Kunststoffemulsion für Wände
bei stark saugenden Untergründen im Sockelbereich,
als Untergrund auf Trockenbau - Montagewände mit Gipskarton- bzw. Zementbauplattenbeplankung und geputzte Massivwände,
als Grundierung für nachfolgende Flächenabdichtung mit Wassereinwirkungsklasse W2-I nach DIN 18534
(hohe Beanspruchung durch nicht drückendes Wasser mit zusätzlichen chemischen Einwirkungen im Innenbereich),

bis zu einer Höhe von 30cm

mit allgemeinem bauaufsichtlichen Prüfzeugnis für Abdichtungen im Verbund

Auf eine saubere Abgrenzung zu ungefliester Wand ist zu achten.
Ausführungsort: R-Umkleide/WC UG

siehe Übersichtspläne:
RH_5_ARC_BTX_BB_UG_562-201_00_V
Menge: 2,000 m2

**4.1.12 Flächenabdichtung für Böden W1-I**
Flächenabdichtung für Böden
Abdichtung gegen nichtdrückendes Wasser für mäßige Beanspruchung, für Feuchträume / Nassräume,
auf Grundierung,
mit mineralischen Dichtungsschlämmen (MDS),
rissüberbrückend, mehrschichtig nach den Richtlinien des Herstellers aufbringen, Mindesttrockenschichtdicke 0,5mm
zugelassen für Wassereinwirkungsklasse W1-I nach DIN 18534
(mäßige Beanspruchung durch nicht drückendes Wasser im Innenbereich),

mit allgemeinem bauaufsichtlichen Prüfzeugnis für Abdichtungen im Verbund
Ausführungsort:
WCs, Reinigungsräume, Erste-Hilferaum, Vorraum Küche
Menge: 320,000 m2

**4.1.13 Flächenabdichtung für Böden W2-I**
Flächenabdichtung für Böden
Abdichtung gegen nichtdrückendes Wasser für hohe Beanspruchung
auf Grundierung,
mit mineralischen Dichtungsschlämmen (MDS),
rissüberbrückend, mehrschichtig nach den Richtlinien des Herstellers aufbringen, Mindesttrockenschichtdicke 2mm
zugelassen für Wassereinwirkungsklasse W2-I nach DIN 18534
(hohe Beanspruchung durch nicht drückendes Wasser im Innenbereich),

einschl. in verschiedenen Teilflächen, auch an den Seitenrändern der höhenversetzten Estrichbereiche unter den Sauberlaufmatten im Windfang

Ausführungsort:
Umkleide/ Putzraum/ Waschräume UG, Windfang EG

Windfang in Einzelflächen:
Windfang Süd, BT.A  ca. 6,8 x 4,7 m
Windfang West, BT.A ca. 7,04 x 4,59 m
Windfang BT.C ca. 2,0 x 3,05
Menge: 282,000 m2

**4.1.14 Flächenabdichtung für Böden W3-I**
Flächenabdichtung für Böden
Abdichtung gegen nichtdrückendes Wasser für hohe Beanspruchung, für Nassräume,
auf Grundierung,
mit mineralischen Dichtungsschlämmen (MDS),
rissüberbrückend, mehrschichtig nach den Richtlinien des Herstellers aufbringen,  Mindesttrockenschichtdicke 2mm
zugelassen für Wassereinwirkungsklasse W3-I nach DIN 18534
(hohe Beanspruchung durch nicht drückendes Wasser mit zusätzlichen chemischen Einwirkungen im Innenbereich),

mit allgemeinem bauaufsichtlichen Prüfzeugnis für Abdichtungen im Verbund

Ausführungsort: Duschräume UG
Menge: 43,000 m2

**4.1.15 Flächenabdichtung für Böden W3-I, Küche**
Flächenabdichtung für Böden,
Abdichtung gegen nichtdrückendes Wasser für
hohe Beanspruchung, für Küchenbereiche,
auf Grundierung,
mit Reaktionsharz-Verbundabdichtung mit Quarzsand abgestreut (Körnung 0,4-0,8mm),
lösemittelfrei, rissüberbrückend,
chemikalienbeständig gegen Säuren / Laugen / Salzlösungen, wasserundurchlässig, witterungs- alterungs- und temperaturbeständig,
mehrschichtig nach den Richtlinien des Herstellers aufbringen.
zugelassen für Wassereinwirkungsklasse W3-I nach DIN 18534
(hohe Beanspruchung durch nicht drückendes Wasser mit zusätzlichen chemischen Einwirkungen im Innenbereich),
Feuchtigkeits - Beanspruchungsklasse C  gemäß ZDB,
dicht und beständig gegen Fette / Öle aus Küchenbetrieb

mit allgemeinem bauaufsichtlichen Prüfzeugnis für Abdichtungen im Verbund

einschließlich Abdichtung auf senkrechten und waagerechten Flächen der 10cm hohen Küchensockel

Ausführungsort: Küche, Nassmüllraum
Menge: 69,000 m2

**4.1.16 Flächenabdichtung für Wände W1-I**
Flächenabdichtung für Wände
Abdichtung gegen nichtdrückendes Wasser für mäßige Beanspruchung, für Feuchträume / Nassräume,
auf Grundierung,
mit mineralischen Dichtungsschlämmen (MDS),
rissüberbrückend, mehrschichtig nach den Richtlinien des Herstellers aufbringen, Mindesttrockenschichtdicke 0,5mm
zugelassen für Wassereinwirkungsklasse W1-I nach DIN 18534
(mäßige Beanspruchung durch nicht drückendes Wasser im Innenbereich),

mit allgemeinem bauaufsichtlichen Prüfzeugnis für Abdichtungen im Verbund

Auf eine saubere Abgrenzung zu ungefliester Wand ist zu achten.
Abdichtungshöhe bis 3,0 m ü. FFB
Ausführungsort:
WCs, Reinigungsräume, Erste-Hilferaum, Vorraum Küche,
Technik A1
Menge: 633,000 m2

**4.1.17 Flächenabdichtung für Wände W2-I**
Flächenabdichtung für Wände
Abdichtung gegen nichtdrückendes Wasser für hohe
Beanspruchung, für Nassräume,
auf Grundierung,
mit mineralischen Dichtungsschlämmen (MDS), rissüberbrückend, mehrschichtig nach den Richtlinien des Herstellers aufbringen, Mindesttrockenschichtdicke 2mm
zugelassen für Wassereinwirkungsklasse W2-I nach DIN 18534
(hohe Beanspruchung durch nicht drückendes Wasser im Innenbereich),

mit allgemeinem bauaufsichtlichen Prüfzeugnis für Abdichtungen im Verbund

Auf eine saubere Abgrenzung zu ungefliester Wand ist zu achten.
Abdichtungshöhe bis 2,82m ü. FFB

Ausführungsort: Waschräume/ Umkleide/ Putzraum UG
Menge: 332,000 m2

**4.1.18 Flächenabdichtung für Wände W3-I**
Flächenabdichtung für Wände
Abdichtung gegen nichtdrückendes Wasser für hohe
Beanspruchung, für Nassräume,
auf Grundierung,
mit mineralischen Dichtungsschlämmen (MDS), rissüberbrückend, mehrschichtig nach den Richtlinien des Herstellers aufbringen, Mindesttrockenschichtdicke 2mm
zugelassen für Wassereinwirkungsklasse W3-I nach DIN 18534
(hohe Beanspruchung durch nicht drückendes Wasser mit zusätzlichen chemischen Einwirkungen im Innenbereich),

mit allgemeinem bauaufsichtlichen Prüfzeugnis für Abdichtungen im Verbund

Auf eine saubere Abgrenzung zu ungefliester Wand ist zu achten.
Abdichtungshöhe bis 2,82m ü. FFB

Ausführungsort: Duschräume UG
Menge: 129,000 m2

**4.1.19 Flächenabdichtung für Wände W3-I, Küche**
Flächenabdichtung für Wände
Reaktionsharz-Verbundabdichtung gegen nichtdrückendes Wasser für hohe Beanspruchung, für Küchenbereiche, auf Trockenbau - Montagewände mit Gipskarton- bzw.
Zementbauplattenbeplankung und geputzte Massivwände
bzw. unverputzte Stahlbetonwände,
Reaktionsharz-Verbundabdichtung,
lösemittelfrei, rissüberbrückend,
chemikalienbeständig gegen Säuren / Laugen /
Salzlösungen,
wasserundurchlässig,
witterungs- alterungs- und temperaturbeständig,
mehrschichtig nach den Richtlinien des Herstellers
aufbringen.
zugelassen für Wassereinwirkungsklasse W3-I nach DIN 18534
(hohe Beanspruchung durch nicht drückendes Wasser mit zusätzlichen chemischen Einwirkungen im Innenbereich),
dicht und beständig gegen Fette / Öle aus Küchenbetrieb

mit allgemeinem bauaufsichtlichen Prüfzeugnis für
Abdichtungen im Verbund

Auf eine saubere Abgrenzung zu ungefliester Wand ist zu
achten.
Abdichtungshöhe bis 2,77m ü. FFB

Ausführungsort: Lehkrüche/ Küche/ Nassmüllraum EG
Menge: 161,000 m2

**4.1.20 Flächenabdichtung Sockelhöhe W1-I**
Flächenabdichtung für Wände
Abdichtung gegen nichtdrückendes Wasser für mäßige Beanspruchung, für Feuchträume / Nassräume,
auf Grundierung,
mit mineralischen Dichtungsschlämmen (MDS),
rissüberbrückend, mehrschichtig nach den Richtlinien des Herstellers aufbringen, Mindesttrockenschichtdicke 0,5mm
zugelassen für Wassereinwirkungsklasse W1-I nach DIN 18534
(mäßige Beanspruchung durch nicht drückendes Wasser im Innenbereich),

mit allgemeinem bauaufsichtlichen Prüfzeugnis für Abdichtungen im Verbund

jedoch nur mit einer Höhe bis ca. 15 cm über OKFFB,
für die Ausführung von Sockelfliesen

Auf eine saubere Abgrenzung zu ungefliester Wand ist zu
achten.

Ausführungsort:
WCs, Reinigungsräume, Erste-Hilferaum, Vorraum Küche
Menge: 185,000 m

**4.1.21 Flächenabdichtung Sockelhöhe W2-I**
Flächenabdichtung für Wände
Abdichtung gegen nichtdrückendes Wasser für mäßige Beanspruchung, für Feuchträume / Nassräume,
auf Grundierung,
mit mineralischen Dichtungsschlämmen (MDS),
rissüberbrückend, mehrschichtig nach den Richtlinien des Herstellers aufbringen, Mindesttrockenschichtdicke 0,5mm
zugelassen für Wassereinwirkungsklasse W2-I nach DIN 18534
(hohe Beanspruchung durch nicht drückendes Wasser im Innenbereich),

mit allgemeinem bauaufsichtlichen Prüfzeugnis für Abdichtungen im Verbund

jedoch nur mit einer Höhe bis ca. 15 cm über OKFFB,
für die Ausführung von Sockelfliesen

Auf eine saubere Abgrenzung zu ungefliester Wand ist zu
achten.

Ausführungsort: Umkleide/ Verteilerraum UG
Menge: 83,000 m

**4.1.22 Flächenabdichtung Sockelhöhe W3-I**
Flächenabdichtung für Wände
Abdichtung gegen nichtdrückendes Wasser für mäßige Beanspruchung, für Feuchträume / Nassräume,
auf Grundierung,
mit mineralischen Dichtungsschlämmen (MDS),
rissüberbrückend, mehrschichtig nach den Richtlinien des Herstellers aufbringen, Mindesttrockenschichtdicke 0,5mm
zugelassen für Wassereinwirkungsklasse W2-I nach DIN 18534
(hohe Beanspruchung durch nicht drückendes Wasser mit zusätzlichen chemischen Einwirkungen im Innenbereich),

mit allgemeinem bauaufsichtlichen Prüfzeugnis für Abdichtungen im Verbund

jedoch nur mit einer Höhe bis ca. 15 cm über OKFFB,
für die Ausführung von Sockelfliesen

Auf eine saubere Abgrenzung zu ungefliester Wand ist zu
achten.

Ausführungsort: Umkleide/ Verteilerraum UG
Menge: 5,000 m

**4.1.23 Abdichtband für Abdichtungen W1-I**
Abdichtband für Wand - Bodenanschluss, Boden - Sockelanschluss, Wand - Wand - Ecken udgl.

hochelastisches, gewebekaschiertes
Synthese - Kautschuk - Abdichtband, Breite 150 mm,
systempassend zur vorbeschriebenen Flächenabdichtung
für Wassereinwirkungsklasse W1-I nach DIN 18534
(mäßige Beanspruchung durch nicht drückendes Wasser im Innenbereich), verkleben und anschließend überstreichen,

mit allgemeinem bauaufsichtlichen Prüfzeugnis für Abdichtungen im Verbund
Menge: 295,000 m

**4.1.24 Abdichtband für Abdichtungen W2-I**
Abdichtband für Wand - Bodenanschluss, Boden - Sockelanschluss, Wand - Wand - Ecken udgl.

hochelastisches, gewebekaschiertes
Synthese - Kautschuk - Abdichtband, Breite 150 mm,
systempassend zur vorbeschriebenen Flächenabdichtung
für Wassereinwirkungsklasse W2-I nach DIN 18534
(hohe Beanspruchung durch nicht drückendes Wasser im Innenbereich), verkleben und anschließend überstreichen,

mit allgemeinem bauaufsichtlichen Prüfzeugnis für Abdichtungen im Verbund
Menge: 311,000 m

**4.1.25 Abdichtband für Abdichtungen W3-I**
Abdichtband für Wand - Bodenanschluss, Boden - Sockelanschluss, Wand - Wand - Ecken udgl.

hochelastisches, vlieskaschiertes
Gummi - Abdichtband, Breite 250 mm,
systempassend zur vorbeschriebenen Flächenabdichtung
für Wassereinwirkungsklasse W3-I nach DIN 18534
(hohe Beanspruchung durch nicht drückendes Wasser mit zusätzlichen chemischen Einwirkungen im Innenbereich),
dicht und beständig gegen Fette / Öle aus Küchenbetrieb,
verkleben und anschließend überstreichen,

mit allgemeinem bauaufsichtlichen Prüfzeugnis für Abdichtungen im Verbund
Menge: 223,000 m

**4.1.26 Innen- / Außenecke Abdichtband W1-I**
Fertiginnenecken / Fertigaußenecken
systempassend zur vorbeschriebenen Flächenabdichtung
für Wassereinwirkungsklasse W1-I nach DIN 18534
(mäßige Beanspruchung durch nicht drückendes Wasser im
Innenbereich),

verkleben und anschließend überstreichen,

mit allgemeinem bauaufsichtlichen Prüfzeugnis für
Abdichtungen im Verbund
Menge: 68,000 Stk

**4.1.27 Innen- / Außenecke Abdichtband W2-I**
Fertiginnenecken / Fertigaußenecken
systempassend zur vorbeschriebenen Flächenabdichtung
mit Wassereinwirkungsklasse W2-I nach DIN 18534
(hohe Beanspruchung durch nicht drückendes Wasser im
Innenbereich),
verkleben und anschließend überstreichen,

mit allgemeinem bauaufsichtlichen Prüfzeugnis für
Abdichtungen im Verbund
Menge: 48,000 Stk

**4.1.28 Innen- / Außenecke Abdichtband W3-I**
Fertiginnenecken / Fertigaußenecken
systempassend zur vorbeschriebenen Flächenabdichtung
mit Wassereinwirkungsklasse W3-I nach DIN 18534
(hohe Beanspruchung durch nicht drückendes Wasser mit zusätzlichen chemischen Einwirkungen im Innenbereich),
Feuchtigkeits - Beanspruchungsklasse C  gemäß ZDB,
dicht und beständig gegen Fette / Öle aus Küchenbetrieb,
verkleben und anschließend überstreichen,

mit allgemeinem bauaufsichtlichen Prüfzeugnis für
Abdichtungen im Verbund

Einbauort:
Küchenbereiche
Menge: 36,000 Stk

**4.1.29 Durchdringungen D bis 50mm Abdichtungen W1-I**
*** Bezugsbeschreibung
Durchdringungen abdichten,
Durchmesser bis 50 mm,
mit Dichtmanschette,

Durchdringungen säubern,
Manschette mit Wandabdichtung verbinden und überstreichen

systempassend zur vorbeschriebenen Flächenabdichtung
für Wassereinwirkungsklasse W1-I nach DIN 18534
(mäßige Beanspruchung durch nicht drückendes Wasser im
Innenbereich),
verkleben und anschließend überstreichen,

mit allgemeinem bauaufsichtlichen Prüfzeugnis für
Abdichtungen im Verbund
Menge: 96,000 Stk

**4.1.30 Durchdringungen D=50-100mm Abdichtungen W1-I**
*** wie Position 4.1.29
Durchmesser über 50 bis 100 mm
Menge: 55,000 Stk

**4.1.31 Durchdringungen D=100-200mm Abdichtungen W1-I**
*** wie Position 4.1.29
Durchmesser über 100 bis 200 mm
Menge: 56,000 Stk

**4.1.32 Durchdringungen D bis 50mm Abdichtungen W2-I**
*** Bezugsbeschreibung
Durchdringungen abdichten,
Durchmesser bis 50 mm,
mit Dichtmanschette,

Durchdringungen säubern,
Manschette mit Wandabdichtung verbinden und überstreichen

systempassend zur vorbeschriebenen Flächenabdichtung
für Wassereinwirkungsklasse W2-I nach DIN 18534
(mäßige Beanspruchung durch nicht drückendes Wasser im
Innenbereich),
verkleben und anschließend überstreichen,

mit allgemeinem bauaufsichtlichen Prüfzeugnis für
Abdichtungen im Verbund
Menge: 16,000 Stk

**4.1.33 Durchdringungen D=50-100mm Abdichtungen W2-I**
*** wie Position 4.1.32
Durchmesser über 50 bis 100 mm
Menge: 20,000 Stk

**4.1.34 Durchdringungen D bis 50mm Abdichtungen W3-I**
*** Bezugsbeschreibung
Durchdringungen abdichten,
Durchmesser bis 50 mm,
mit Dichtmanschette,

Durchdringungen säubern,
Manschette mit Wandabdichtung verbinden und überstreichen

systempassend zur vorbeschriebenen Flächenabdichtung
für Wassereinwirkungsklasse W3-I nach DIN 18534,
verkleben und anschließend überstreichen,

mit allgemeinem bauaufsichtlichen Prüfzeugnis für
Abdichtungen im Verbund
Menge: 25,000 Stk

**4.1.35 Durchdringungen D=50-100mm Abdichtungen W3-I**
*** wie Position 4.1.34
Durchmesser über 50 bis 100 mm
Menge: 37,000 Stk

**4.1.36 Durchdringungen rechteckig Abdichtung W3-I**
Durchdringungen abdichten, rechteckig,
Breite bis 20 cm,
Höhe bis 20 cm

Durchdringungen säubern,
mit Wandabdichtung verbinden und überstreichen

systempassend zur vorbeschriebenen Flächenabdichtung
mit Wassereinwirkungsklasse W3-I nach DIN 18534
(hohe Beanspruchung durch nicht drückendes Wasser mit zusätzlichen chemischen Einwirkungen im Innenbereich),

dicht und beständig gegen Fette / Öle aus Küchenbetrieb,
verkleben und anschließend überstreichen,

mit allgemeinem bauaufsichtlichen Prüfzeugnis für
Abdichtungen im Verbund
Menge: 25,000 Stk

**4.1.37 Rohrdurchführungen Boden D bis 100mm Abdichtung W1-I**
Durchdringungen abdichten, Durchmesser bis 100 mm,
mit Dichtmanschette,

Durchdringungen säubern,
Manschette mit Bodenabdichtung verbinden und überstreichen

systempassend zur vorbeschriebenen Flächenabdichtung
mit Wassereinwirkungsklasse W1-I nach DIN 18534
(mässige Beanspruchung durch nicht drückendes Wasser im
Innenbereich),
verkleben und anschließend überstreichen,

mit allgemeinem bauaufsichtlichen Prüfzeugnis für
Abdichtungen im Verbund
Menge: 5,000 Stk

**4.1.38 Bodenablauf setzen und eindichten W1-I**
*** Bezugsbeschreibung
Bauseits gelieferten und bereitgestellten Bodenablauf  DIN 160 zweiteilig, setzen und eindichten durch AN,
bauseitigen Dünnbettbodenablauf, mit Dichtungslappen in Höhe der vorbeschriebenen Flächenabdichtung direkt unter dem keramischen Fliesenbelag,
maßlich exakt und unter Berücksichtigung der Fliesenverlegung
komplett in den schräg abgestellten Estrich mit Epoxydharz / Epoxydharzestrich eingießen, mit Quarzsand abstreuen,

einschl. Einpassen des Einpasselementes,
einschl. Anarbeiten der Flächenabdichtung an Bodenablauf mit mineralischen Dichtungsschlämmen (MDS),
rissüberbrückend, mehrschichtig nach den Richtlinien des Herstellers aufbringen
für Wassereinwirkungsklasse W2-I nach DIN 18534

Einbauort:
WCs in allen Geschossen

s. Detailplan:
RH_5_ARC_BTA_FL_DT_609-117_00_V
RH_5_ARC_BTC_FL_DT_609-311_00_V
Menge: 22,000 Stk

**4.1.39 Bodenablauf setzen und eindichten W2-I**
*** wie Position 4.1.38
für Wassereinwirkungsklasse W2-I nach DIN 18534

Einbauort: Umkleide UG

s. Detailplan:
RH_5_ARC_BTA_FL_DT_609-117_00_V
Menge: 2,000 Stk

**4.1.40 Bodenablauf setzen und eindichten W3-I**
Bauseits gelieferten und bereitgestellten Bodenablauf setzen und eindichten,
bauseitigen Dünnbettbodenablauf, mit Dichtungslappen in Höhe der vorbeschriebenen Flächenabdichtung, direkt unter dem keramischen Fliesenbelag
maßlich exakt und unter Berücksichtigung der Fliesenverlegung
komplett in den schräg abgestellten Estrich mit
Epoxydharz / Epoxydharzestrich eingießen, mit Quarzsand abstreuen,

einschl. Einpassen des Aufstockelementes,
einschließlich Anarbeiten der Flächenabdichtung an Bodenablauf mit Reaktionsharz-Verbundabdichtung mit Quarzsand abgestreut,
lösemittelfrei, rissüberbrückend,
chemikalienbeständig gegen Säuren / Laugen /Salzlösungen,
wasserundurchlässig,
witterungs- alterungs- und temperaturbeständig,
mehrschichtig nach den Richtlinien des Herstellers aufbringen
für Wassereinwirkungsklasse W3-I nach DIN 18534
(hohe Beanspruchung durch nicht drückendes Wasser mit zusätzlichen chemischen Einwirkungen im Innenbereich),
dicht und beständig gegen Fette / Öle aus Küchenbetrieb

Einbauort: Duschräume UG, Küche/ Nassmüllraum EG

s. Detailplan:
RH_5_ARC_BTA_FL_DT_609-117_00_V
RH_5_ARC_BTC_FL_DT_609-310_00_V
Menge: 9,000 Stk

**4.1.41 Bodenwanne setzen und eindichten W2-I**
Bauseits gelieferten und bereitgestellten Bodenwanne setzen und eindichten durch AN,
bauseitigen Dünnbettbodenablauf, mit Dichtungslappen in Höhe der vorbeschriebenen Flächenabdichtung direkt unter dem keramischen Fliesenbelag,
maßlich exakt und unter Berücksichtigung der Fliesenverlegung
komplett in den schräg abgestellten Estrich mit Epoxydharz / Epoxydharzestrich eingießen, mit Quarzsand abstreuen,

einschließlich Anarbeiten der Flächenabdichtung an Bodenwanne mit mineralischen Dichtungsschlämmen (MDS),
rissüberbrückend, mehrschichtig nach den Richtlinien des Herstellers aufbringen
für Wassereinwirkungsklasse W2-I nach DIN 18534

Bodenwanne quadratisch bis 103 x 103 cm

Einbauort: Putzraum C U15

s. Detailplan:
RH_5_ARC_BTC_RB_DT_601-304_01_F
Menge: 1,000 Stk

**4.1.42 Schlitz-Rinne setzen und eindichten W3-I Duschen**
Bauseits gelieferte und bereitgestellte Schlitzrinne mit Einlaufkasten, setzen und eindichten durch AN,
Rinne Einzellänge: 910 bis 1.220 mm
Breite: bis 140 mm,
bauseitige Ablaufrinne, mit Dichtungslappen in Höhe der vorbeschriebenen Flächenabdichtung, direkt unter dem keramischen Fliesenbelag maßlich exakt und unter Berücksichtigung der Fliesenverlegung komplett in den schräg abgestellten Estrich mit Epoxydharzmörtel / Epoxydharzestrich eingießen, mit Quarzsand abstreuen,

einschl. Einpassen des  Aufstockelementes,
einschließlich Anarbeiten der Flächenabdichtung an Rinne mit Reaktionsharz-Verbundabdichtung mit Quarzsand abgestreut,
lösemittelfrei, rissüberbrückend,
chemikalienbeständig gegen Säuren / Laugen /Salzlösungen,
wasserundurchlässig,
witterungs- alterungs- und temperaturbeständig,
mehrschichtig nach den Richtlinien des Herstellers
aufbringen.
für Wassereinwirkungsklasse W3-I nach DIN 18534
(hohe Beanspruchung durch nicht drückendes Wasser mit zusätzlichen chemischen Einwirkungen im Innenbereich)

Einbauort: Duschräume UG

s. Detail:
RH_5_ARC_BTC_FL_DT_609-309_00_V
Menge: 13,000 Stk

**4.1.43 Türzargen eindichten W1-I**
Ausgießen der Türzarge im Anschlussbereich an den
Estrich, sowie Ausgießen der Tür-Winkelschienen,
mit Epoxydharz unter Zugabe von Quarzsand,
einschl. Anschluss an nachfolgend beschriebene Flächenabdichtung über Abdichtband  mit mineralischen
Dichtungsschlämmen (MDS), rissüberbrückend,
mehrschichtig nach den Richtlinien des Herstellers aufbringen
für Wassereinwirkungsklasse W1-I nach DIN 18534
(mäßige Beanspruchung durch nicht drückendes Wasser im
Innenbereich),
abgerechnet wird nach Stück Türzarge
Menge: 33,000 Stk

**4.1.44 Türzargen eindichten W2-I**
Ausgießen der Türzarge im Anschlussbereich an den
Estrich, sowie Ausgießen der Tür-Winkelschienen,
mit Epoxydharz unter Zugabe von Quarzsand,
einschl. Anschluss an nachfolgend beschriebene Flächenabdichtung über Abdichtband  mit mineralischen
Dichtungsschlämmen (MDS), rissüberbrückend,
mehrschichtig nach den Richtlinien des Herstellers aufbringen
für Wassereinwirkungsklasse W2-I nach DIN 18534
(hohe Beanspruchung durch nicht drückendes Wasser im Innenbereich),
abgerechnet wird nach Stück Türzarge
Menge: 19,000 Stk

**4.1.45 Türzargen eindichten W3-I**
Ausgießen der Türzarge im Anschlussbereich an den Estrich, sowie Ausgießen der Tür-Winkelschienen,
mit Epoxydharz unter Zugabe von Quarzsand,
einschl. Anschluss an nachfolgend beschriebene Flächenabdichtung über Abdichtband  mit
Reaktionsharz-Verbundabdichtung mit Quarzsand abgestreut,
lösemittelfrei, rissüberbrückend,
chemikalienbeständig gegen Säuren / Laugen /
Salzlösungen,
wasserundurchlässig,
witterungs- alterungs- und temperaturbeständig,
mehrschichtig nach den Richtlinien des Herstellers aufbringen
für Wassereinwirkungsklasse W3-I nach DIN 18534
(hohe Beanspruchung durch nicht drückendes Wasser mit zusätzlichen chemischen Einwirkungen im Innenbereich),
dicht und beständig gegen Fette / Öle aus Küchenbetrieb

abgerechnet wird nach Stück Türzarge
Menge: 10,000 Stk

**4.1.46 Schichtdickenmessung**
Durchführung einer Schichtdickenmessung an der vorhandenen Flächenabdichtung für Wände gemäß LV-Position "Flächenabdichtung für Wände W3-I"

Lokales, kleinformatiges Öffnen der Abdichtung an definierten Messpunkten durch Herausschneiden von Probestücken. Ermittlung der Schichtdicke der Abdichtung mit geeignetem Messverfahren. Darauf fachgerechtes Verschließen und Wiederherstellen der Abdichtung entsprechend dem vorhandenen Aufbau. Ausführung sämtlicher Arbeiten im Beisein des AG. Fachgerechte Entsorgung vom AN
Ausführung auf Anordnung des AG.
Menge: 5,000 Stk

#### Abschnitt 4.2 Schnittschutz

**4.2.1 Schnittschutzband**
Schnittschutzband
aus flexiblem Gewebeband aus rostfreiem Edelstahl, zum langfristigen und sicheren Schutz von Anschluss- und Bewegungsfugen in Verbundabdichtungen beim Herausschneiden und Erneuern von Siliconfugen,

einsetzbar innen und außen, Wand und Boden,
Schutz der Abdichtung gemäß DIN 18534,
geeignet für hoch belastete Bereiche wie Schwimmbäder und Großküchen, aus rostfreiem Edelstahl V4A, Säure- und chlorwasserbeständig,
Universell für alle Abdichtungsarten einsetzbar
Menge: 635,000 m

### Bereich 5 FLIESENARBEITEN

*Hinweis: Besondere Vertragsbedingungen Fliesenarbeiten:*
Besondere Vertragsbedingungen Fliesenarbeiten:

1.) Fugenbilder Wand/Boden:
Das Fugenbild der Wandfläche muss mit dem Fugenbild des
Bodens übereinstimmen. Vertikale Fugen der Wände gehen
in horizontale Bodenfugen über.
Die Fugenbreite ist entsprechend den verschiedenen
Fliesen nach Herstellervorschrift auszuführen.

2.) Spiegel:
Spiegel werden eingefliest, flächenbündig mit
Fliesenoberfläche

3.) Fliesenmaße:
Fliesenmaße sind modulare Maße, das heißt mit 3mm-Fuge
Wand/ Boden.

4.) WC-Räume, Putzräume und Küchenbereiche:
Die Küchenräume werden raumhoch gefliest,
WC- und Putzräume werden bis zu einer Höhe von 2,00m OK FFB gefliest, die anderen Wände werden nicht gefliest und erhalten nur einen Fliesensockel.

5.) Bodenfliesen Sanitär:
Die Bodenfliesen sämtlicher Bereiche der WC- und
Putzräume (außer Küchenbereich) müssen ein Fabrikat /
Typ sein.

6.) Bodenfliesen Aula, Speisesaal, Mehrzweckraum:
Die Bodenfliesen sämtlicher Bereiche Aula, Speisesaal und Mehrzweckraum müssen ein Fabrikat / Typ sein.

7.) Bodenfliesen Küchenbereiche:
Die Bodenfliesen sämtlicher Bereiche der Küche müssen ein Fabrikat / Typ sein.

8.) Wandfliesen:
Die Wandfliesen sämtlicher Bereiche der WC- und
Putzräume (außer Küchenbereich) müssen ein Fabrikat /
Typ sein, nur auf Wunsch des Arbeitgebers sind einzelne Farben von einem anderem Fabrikat zulässig.

9.) Verlegung :
-  Vor Verlegebeginn müssen Verlegeart, Anschlüsse
usw. mit dem Architekturbüro vor Ort exakt festgelegt
werden.
-  Die Flieseneinteilung hat so zu erfolgen, dass
sämtliche Armaturen mittig auf Fuge,
bzw. mittig auf Fliese (gemäß Planung Architekt) sitzen
(Absprache mit Sanitärfirma dringend erforderlich).
-  Die Fugenraster und Einrichtungsgegenstände sind
exakt aufeinander abgestimmt. Dies ist in den
Einheitspreisen in Bezug auf Ausklinkungen der Fliesen
für Rohrdurchdringungen und Befestigungen zu
berücksichtigen.
-  Grundsätzlich beginnt die Fliesenverlegung
am in den Plänen markierten Fliesenstartpunkt.
-  Fliesenbreiten unter 50 mm als Restfliesen sind
unbedingt zu vermeiden.
-  Innerhalb einer Position dürfen nur Fliesen
gleichen Fabrikats und gleichbleibender Qualität
verwendet werden.
-  Lot- und waagrechte Bewegungsfugen dürfen wegen
ihrer Funktion nicht durch den Fliesenbelag geschlossen
werden und sind vom Kleber freizuhalten.
-  Es ist darauf zu achten, dass bituminöse
Abdichtung keine direkte Verbindung mit dem
Fugenmaterial bzw. der dauerelastischen Verfugung hat.

10.) Fliesen:
Es gilt für die Fliesen, dass die jeweilige Materialien
innerhalb eines Herstellungsvorganges gefertigt worden
sind und 1. Sortierung sind, um keine Farb- und
Qualitätsunterschiede zu erhalten.

11.) Fliesenmaterial
In den Positionen ist eine Richtqualität für die
Ausführung  der Planung zugrunde gelegt worden, bei
Verwendung anderer Produkte ist deren Gleichwertigkeit
durch ein Muster mit Datenblatt odgl. dem  Angebot
beizulegen.

12.) Prüfzeugnisse
Die Prüfzeugnisse bzgl. der Rutschfestigkeitsklassen
sind dem Angebot als Kopie beizulegen und vor Ort der
Bauleitung zu übergeben.

#### Abschnitt 5.1 Bodenfliesen

**5.1.1 Bodenbelag Fliesen Format-Mix, R9 - Flur/ Treppenraum/ Speiseraum**
*** Bezugsbeschreibung
Bodenbelag aus Fliesen/Platten
für den Treppenraum/ Speiseraum R9

Feinsteinzeug DIN EN 14411 Gruppe B Ia,
matt, unglasiert, trittsicher, verschleißfest,
Belastungsgruppe 2,
Bruchlast 1.500 - 3.000 N,
Abrieb Beanspruchungsklasse IV,
Bewertungsgruppe Rutschgefahr R 9 gemäß BGR 181,
60 x 60 cm, 60 x 30 cm, 60 x 15 cm
zu verlegen in folgenden Anteilen:
60/60 cm ca. 30% Flächenanteil
60/30 cm ca. 40% Flächenanteil
60/15 cm ca. 30% Flächenanteil
im wilden Verband, mit durchlaufenden
Längsfugen zwischen den Plattenreihen
(Plattenreihe: 60cm) gemäß beiliegenden Planauszügen.

Oberfläche: eben, richtungslose, homegene, körnige Kalksteinoptik,
Farbton nach Wahl des Auftraggebers und Bemusterung durch den AN (geplant: anthrazit)
Materialbild: Stein

auf Boden, mit vorh. Abdichtung, Untergrund waagerecht,
im Dünnbett aus zementhaltigem Mörtel Typ C DIN EN
12004, verlegen
im Fugenschnitt, mit durchlaufenden Fugen zwischen
Wandbekleidung und Bodenbelag,
verfugen durch Einschlämmen mit grauem Zementmörtel, Fugenbreite 3 mm,
Fugenfarbton nach Wahl des Auftraggebers, passend zur jeweiligen Fliesenfarbe
Einschließlich erforderlichem Aufmaß vor Ort sowie sämtlicher Anpassungs- und Schneidarbeiten an bauliche Maßtoleranzen und angrenzende Bauteile.

Ausführungsort:
Flure, Treppenräume in allen Geschossen,
Speiseraum im EG

Angebotenes Produkt:

'....................................................'

(vom Bieter einzutragen)
Menge: 709,000 m2

**5.1.2 Bodenbelag Fliesen Format-Mix, R10 - Nebengebäude**
*** wie Position 5.1.1
Bewertungsgruppe Rutschgefahr R 10 gemäß BGR 181,

Ausführungsort:
Bauteil D, Nebengebäude

Angebotenes Produkt:

'....................................................'

(vom Bieter einzutragen)
Menge: 128,000 m2

**5.1.3 Bodenbelag Fliesen Format-Mix, R11 - Küche**
*** Bezugsbeschreibung
Bodenbelag aus Fliesen/Platten
für Küchenbereich R11

Feinsteinzeug DIN EN 14411 Gruppe B Ia,
matt, unglasiert, trittsicher, sehr verschleißfest,
Belastungsgruppe 3,
Bruchlast 3.000 - 5.000 N,
Abrieb Beanspruchungsklasse IV,

Bewertungsgruppe Rutschgefahr R 11 gemäß BGR 181,
60 x 60 cm, 60 x 30 cm, 60 x 15 cm
zu verlegen in folgenden Anteilen:
60/60 cm ca. 30% Flächenanteil
60/30 cm ca. 40% Flächenanteil
60/15 cm ca. 30% Flächenanteil
im wilden Verband, mit durchlaufenden
Längsfugen zwischen den Plattenreihen
(Plattenreihe: 60cm) gemäß beiliegenden Planauszügen.

Oberfläche: Abwechslungsreich gemaserte Muschelkalk-Optik mit dezenten Glanzpunkten, strukturiert
Farbton nach Wahl des Auftraggebers und Bemusterung durch den AN (geplant: hellgrau)
Materialbild: Stein

auf Boden, mit vorh. Abdichtung, Untergrund waagerecht,
im Dünnbett aus zementhaltigem Mörtel Typ C DIN EN
12004, verlegen,
im Fugenschnitt, mit durchlaufenden Fugen zwischen Wandbekleidung und Bodenbelag,
verfugen mit Reaktionsharz-Fugenmörtel (RG) DIN EN
13888, Fugenbreite 3 mm,
Fugenfarbton nach Wahl des Auftraggebers, passend zur jeweiligen Fliesenfarbe

Einschließlich erforderlichem Aufmaß vor Ort sowie sämtlicher Anpassungs- und Schneidarbeiten an bauliche Maßtoleranzen und angrenzende Bauteile.

Ausführungsort: Küchenbereich, EG

Angebotenes Produkt:

'....................................................'

(vom Bieter einzutragen)
Menge: 63,000 m2

**5.1.4 Bodenbelag Fliesen Format-Mix, R10 - Nebenräume, Küche**
*** wie Position 5.1.3
Bewertungsgruppe Rutschgefahr R 10 gemäß BGR 181,

Ausführungsort:
WC Küche, Nassmüllraum sowie Vorraum zur Küche

Angebotenes Produkt:

'....................................................'

(vom Bieter einzutragen)
Menge: 12,000 m2

**5.1.5 Bodenbelag Fliesen Format-Mix, R10 - Sanitärbereich**
*** Bezugsbeschreibung
Bodenbelag aus Fliesen/Platten
für Sanitärbereich R10

Feinsteinzeug DIN EN 14411 Gruppe B Ia,
matt, unglasiert, trittsicher, sehr verschleißfest,
Belastungsgruppe 2,
Bruchlast 1.500 - 3.000 N,
Abrieb Beanspruchungsklasse IV,

Bewertungsgruppe Rutschgefahr R 10 gemäß BGR 181,
60 x 60 cm, 60 x 30 cm, 60 x 15 cm
zu verlegen in folgenden Anteilen:
60/60 cm ca. 30% Flächenanteil
60/30 cm ca. 40% Flächenanteil
60/15 cm ca. 30% Flächenanteil
im wilden Verband, mit durchlaufenden
Längsfugen zwischen den Plattenreihen
(Plattenreihe: 60cm) gemäß beiliegenden Planauszügen.

Oberfläche: Abwechslungsreich gemaserte Muschelkalk-Optik mit dezenten Glanzpunkten, strukturiert
Farbton nach Wahl des Auftraggebers und Bemusterung durch den AN (geplant: hellgrau)
Materialbild: Stein

auf Boden, mit vorh. Abdichtung, Untergrund waagerecht,
im Dünnbett aus zementhaltigem Mörtel Typ C DIN EN
12004, verlegen,
im Fugenschnitt, mit durchlaufenden Fugen zwischen Wandbekleidung und Bodenbelag,
verfugen mit Reaktionsharz-Fugenmörtel (RG) DIN EN
13888, Fugenbreite 3 mm,
Fugenfarbton nach Wahl des Auftraggebers, passend zur jeweiligen Fliesenfarbe

Einschließlich erforderlichem Aufmaß vor Ort sowie sämtlicher Anpassungs- und Schneidarbeiten an bauliche Maßtoleranzen und angrenzende Bauteile.

Ausführungsort:
Sanitärräume in allen Geschossen inkl. Waschräume, Reinigungsräume, WCs, Erstehilferaum und Putzraum

Angebotenes Produkt:

'....................................................'

(vom Bieter einzutragen)
Menge: 245,000 m2

**5.1.6 Bodenbelag Fliesen Format-Mix, R10A - Umkleide**
*** wie Position 5.1.5
Bewertungsgruppe Rutschgefahr R 10A gemäß BGR 181,

Ausführungsort:
- Umkleideräume, UG -Bauteil C
- Umkleide Küche, EG -Bauteil C

Angebotenes Produkt:

'....................................................'

(vom Bieter einzutragen)
Menge: 168,000 m2

**5.1.7 Bodenbelag Fliesen Format-Mix, R10B - Duschraum**
*** wie Position 5.1.5
Bewertungsgruppe Rutschgefahr R 10B gemäß BGR 181,

Ausführungsort:
- Duschräume, UG -Bauteil C
- Erste-Hilferaum, EG -Bauteil D

Angebotenes Produkt:

'....................................................'

(vom Bieter einzutragen)
Menge: 36,000 m2

**5.1.8 Zulage Bodenbelag R10B Gefälle - Duschraum**
Zulage zu Bodenbelag aus Fliesen/Platten R10B
für Duschbereiche für die Verlegung im Gefälle
Gefälle bis 2 %,

Ausführungsort:
Duschräume UG, Bauteil C
Erste-Hilferaum, Bauteil D
Menge: 27,000 m2

**5.1.9 Flächenbelag, Terrassenplatten auf Stelzlager**
Flächenbelag, Terrassenplatten auf höhenverstellbaren Stelzlagern liefern, stolperfrei und kippsicher in Kreuzverbund verlegen.

Flächenbelag, Terrassenplatten als Feinsteinzeug-Belag,
Plattengröße: 60 x 60 cm
Plattendicke: 20 mm
Frostbeständig, Rutschfestigkeit R11 gemäß BGR 181
Farbe: Zementoptik gräulich und nach Bemusterung

Stelzlager aus schwarzem Kunststoff mit Fugenkreuz von 2mm bis 4mm, mit selbstnivellierendem Kopf, der Gefälle bis zu 5% ausgleicht,
Millimetergenaue Einstellung ab 10 mm,
Höhe je nach Montageort von 70 mm bis zu 200 mm,
Kopfteil mit einer rutschfesten und geräuschdämmenden Gummischicht
Beständig gegen Witterungseinflüsse, säurehaltige Lösungen, Alterung, UV- Strahlen,

einschl. erforderlichen Aufsätzen für höheren Aufbau

einschl. Randabschluss-Profil bzw. Randeinfassung für Stelzlager als horizontale Verschiebesicherung der Platten ausbilden
Untergrund: Gummifasermatte auf bauseitige, 2-lagige Abdichtung auf Gefälledämmplatten
Gummifasermatte in eigener Position
ACHTUNG:
Die Stelzlager dürfen keinesfalls auf dem Untergrund verschraubt werden, um die Dachabdichtungsbahnen nicht zu beschädigen!

einschließlich exakter Höheneinstellung nach Verlegung der Gitterroste, Gitterroste müssen höhengleich an alen Stoßkanten verlegt sein.
Menge: 152,000 m2

**5.1.10 Zulage Flächenbelag, Zuschnitt Terrassenplatten**
Zulage zu den vorbeschriebenen Plattenbelägen,
für das erforderliche Aufmaß vor Ort und das exakte
Anpassungs- und Schneidarbeiten
an Einbauten und angrenzende Bauteile

Schnittführung senkrecht.
Anfallendes Material beseitigen einschl. Entsorgugnsgebühr
Menge: 55,000 m

**5.1.11 Trenn- u. Schutzlage Stelzlager/ Terrassenplatten**
trittschalldämmende, Entkoppelung der Stelzlager für die Terrassenplatten als Schutzlage und Rutschhemmung
aus recylcling-Gummigranulat, mit PU-Elastomer gebunden, vollflächig auf der bauseitigen Abdichtungsebene einbauen

Schichtstärke: 15 mm

einschl. das exakte Anpassen an Einbauten und Begrenzungen,
Schnittführung senkrecht.

Ausführungsort:
BT. A, 1.OG Dachterrasse A 1D1
BT. B, 1.OG Terrase Ost B 1D2
BT. B, 1.OG Terrase West B 1D1
Menge: 152,000 m2

**5.1.12 Fliesenbelag Treppe 1, BT.A Treppenlauf UG-EG, 26 Stg. 17/29cm**
Fliesenbelag Treppe 1 zentral BT.A, UG-EG
aus Stb.-Fertigteil-Treppenlauf, einläufig, gerade
inkl. Zwischenpodest

Treppenbreite 187 cm
26 Steigungen  17 / 29cm
Zwischenpodest 180 cm

Feinsteinzeug DIN EN 14411 Gruppe B Ia,
unglasiert, matt,
mit Oberflächenversiegelung,
Belastungsgruppe 2,
Bruchlast 1.500 - 3.000 N,
Abrieb Beanspruchungsklasse IV,
Bewertungsgruppe Rutschgefahr R 9 gemäß BGR 181,

inkl. geeignetem Treppenkanten-Fliese in Stärke der Fliese in eigener Position

Belagsaufbau Setzstufe, Trittstufe und Podest:
- 10 mm Feinsteinzeug
- 5mm Ausgleichsspachtel / Kleber auf Stahlbeton

einschliesslich Untergrund reinigen und anschleifen

s. Detail:
RH_5_ARC_BTA_RB_DT_601-101_03_F
Menge: 1,000 Stk

**5.1.13 Fliesenbelag Treppe 1, BT.A Treppenlauf EG-1.OG, 22 Stg. 17/29cm**
Fliesenbelag Treppe 1 zentral BT.A, EG-1.OG
aus Stb.-Fertigteil-Treppenlauf, einläufig, gerade
inlk. Zwischenpodest

Treppenbreite 200 cm
22 Steigungen  17 / 29cm
Zwischenpodest 180 cm

Feinsteinzeug DIN EN 14411 Gruppe B Ia,
unglasiert, matt,
mit Oberflächenversiegelung,
Belastungsgruppe 2,
Bruchlast 1.500 - 3.000 N,
Abrieb Beanspruchungsklasse IV,
Bewertungsgruppe Rutschgefahr R 9 gemäß BGR 181,

inkl. geeignetem Treppenkanten-Fliese in Stärke der Fliese in eigener Position

Belagsaufbau Setzstufe, Trittstufe und Podest:
- 10 mm Feinsteinzeug
- 5mm Ausgleichsspachtel / Kleber auf Stahlbeton

einschliesslich Untergrund reinigen und anschleifen

s. Detail:
RH_5_ARC_BTA_RB_DT_601-101_03_F
Menge: 2,000 Stk

**5.1.14 Fliesenbelag Treppe 1, BT.A Treppenlauf 1.OG-2.OG, 22 Stg. 17/29cm**
Fliesenbelag Treppe 1 zentral BT.A, 1.OG-2.OG
aus Stb.-Fertigteil-Treppenlauf, einläufig, gerade
inkl. Zwischenpodest

Treppenbreite 200 cm
22 Steigungen  17 / 29cm
Zwischenpodest 180 cm

Feinsteinzeug DIN EN 14411 Gruppe B Ia,
unglasiert, matt,
mit Oberflächenversiegelung,
Belastungsgruppe 2,
Bruchlast 1.500 - 3.000 N,
Abrieb Beanspruchungsklasse IV,
Bewertungsgruppe Rutschgefahr R 9 gemäß BGR 181,

inkl. geeignetem Treppenkanten-Fliese in Stärke der Fliese in eigener Position

Belagsaufbau Setzstufe und Trittstufe:
- 10 mm Feinsteinzeug
- 5mm Ausgleichsspachtel / Kleber auf Stahlbeton

einschliesslich Untergrund reinigen und anschleifen

s. Detail:
RH_5_ARC_BTA_RB_DT_601-101_03_F
Menge: 2,000 Stk

**5.1.15 Fliesenbelag Treppe 2, BT.A Treppenlauf UG-Podest, 7 Stg. 17/29cm**
Fliesenbelag Treppe 2 Süd BT.A, UG-Podest
aus Stb.-Fertigteil-Treppenlauf, einläufig, gerade

Treppenbreite 152 cm
7 Steigungen  17 / 29cm

Feinsteinzeug DIN EN 14411 Gruppe B Ia,
unglasiert, matt,
mit Oberflächenversiegelung,
Belastungsgruppe 2,
Bruchlast 1.500 - 3.000 N,
Abrieb Beanspruchungsklasse IV,
Bewertungsgruppe Rutschgefahr R 9 gemäß BGR 181,

inkl. geeignetem Treppenkanten-Fliese in Stärke der Fliese in eigener Position

Belagsaufbau Setzstufe und Trittstufe:
- 10 mm Feinsteinzeug
- 5mm Ausgleichsspachtel / Kleber auf Stahlbeton

einschliesslich Untergrund reinigen und anschleifen

s. Detail:
RH_5_ARC_BTA_RB_DT_601-102_02_F
Menge: 1,000 Stk

**5.1.16 Fliesenbelag Treppe 2, BT.A Podest, UG/EG**
Fliesenbelag Treppe 2 Süd BT.A, Podest UG/EG
aus Ortbeton, viereckig

Podest-Breite x Länge: 152 x 117,5 cm

Fliesenmaße 60 x 60 cm, 60 x 30cm, 60 x 15cm
zu verlegen in folgenden Anteilen:
60/60 cm ca. 30% Flächenanteil
60/30 cm ca. 40% Flächenanteil
60/15 cm ca. 30% Flächenanteil
im wilden Verband, mit durchlaufenden
Längsfugen zwischen den Plattenreihen
(Plattenreihe: 60cm) gemäß beiliegenden Planauszügen.

Feinsteinzeug DIN EN 14411 Gruppe B Ia,
unglasiert, matt,
mit Oberflächenversiegelung,
Belastungsgruppe 2,
Bruchlast 1.500 - 3.000 N,
Abrieb Beanspruchungsklasse IV,
Bewertungsgruppe Rutschgefahr R 9 gemäß BGR 181,

Belagsaufbau:
- 10 mm Feinsteinzeug
- 5mm Ausgleichsspachtel / Kleber auf Stahlbeton

Untergrundvorbereitung in eigener Position

s. Detail:
RH_5_ARC_BTA_RB_DT_601-102_02_F
Menge: 1,800 m2

**5.1.17 Fliesenbelag Treppe 2, BT.A Treppenlauf Podest-EG, 19 Stg. 17/29cm**
Fliesenbelag Treppe 2 Süd BT.A, Podest-EG
aus Stb.-Fertigteil-Treppenlauf, einläufig, gerade

Treppenbreite 152 cm
19 Steigungen  17 / 29cm

Feinsteinzeug DIN EN 14411 Gruppe B Ia,
unglasiert, matt,
mit Oberflächenversiegelung,
Belastungsgruppe 2,
Bruchlast 1.500 - 3.000 N,
Abrieb Beanspruchungsklasse IV,
Bewertungsgruppe Rutschgefahr R 9 gemäß BGR 181,

inkl. geeignetem Treppenkanten-Fliese in Stärke der Fliese in eigener Position

Belagsaufbau Setzstufe und Trittstufe:
- 10 mm Feinsteinzeug
- 5mm Ausgleichsspachtel / Kleber auf Stahlbeton

einschliesslich Untergrund reinigen und anschleifen

s. Detail:
RH_5_ARC_BTA_RB_DT_601-102_02_F
Menge: 1,000 Stk

**5.1.18 Fliesenbelag Treppe 2, BT.A Treppenlauf EG-Podest, 14 Stg. 17/29cm**
Fliesenbelag Treppe 2 Süd BT.A, EG-Podest
aus Stb.-Fertigteil-Treppenlauf, einläufig, gerade

Treppenbreite 149 cm
14 Steigungen  17 / 29cm

Feinsteinzeug DIN EN 14411 Gruppe B Ia,
unglasiert, matt,
mit Oberflächenversiegelung,
Belastungsgruppe 2,
Bruchlast 1.500 - 3.000 N,
Abrieb Beanspruchungsklasse IV,
Bewertungsgruppe Rutschgefahr R 9 gemäß BGR 181,

inkl. geeignetem Treppenkanten-Fliese in Stärke der Fliese in eigener Position

Belagsaufbau Setzstufe und Trittstufe:
- 10 mm Feinsteinzeug
- 5mm Ausgleichsspachtel / Kleber auf Stahlbeton

einschliesslich Untergrund reinigen und anschleifen

s. Detail:
RH_5_ARC_BTA_RB_DT_601-102_02_F
Menge: 1,000 Stk

**5.1.19 Fliesenbelag Treppe 2, BT.A Podest, EG/1.OG**
Fliesenbelag Treppe 2 Süd BT.A, Podest EG/1.OG
aus Ortbeton, U-förmig

Podest-Breite: 415 cm
Länge: bis 401 cm

Fliesenmaße 60 x 60 cm, 60 x 30cm, 60 x 15cm
zu verlegen in folgenden Anteilen:
60/60 cm ca. 30% Flächenanteil
60/30 cm ca. 40% Flächenanteil
60/15 cm ca. 30% Flächenanteil
im wilden Verband, mit durchlaufenden
Längsfugen zwischen den Plattenreihen
(Plattenreihe: 60cm) gemäß beiliegenden Planauszügen.

Feinsteinzeug DIN EN 14411 Gruppe B Ia,
unglasiert, matt,
mit Oberflächenversiegelung,
Belastungsgruppe 2,
Bruchlast 1.500 - 3.000 N,
Abrieb Beanspruchungsklasse IV,
Bewertungsgruppe Rutschgefahr R 9 gemäß BGR 181,

Belagsaufbau:
- 10 mm Feinsteinzeug
- 5mm Ausgleichsspachtel / Kleber auf Stahlbeton

Untergrundvorbereitung in eigener Position

s. Detail:
RH_5_ARC_BTA_RB_DT_601-102_02_F
Menge: 9,500 m2

**5.1.20 Fliesenbelag Treppe 2, BT.A Treppenlauf Podest-1.OG, 8 Stg. 17/29cm**
Fliesenbelag Treppe 2 Süd BT.A, Podest-1.OG
aus Stb.-Fertigteil-Treppenlauf, einläufig, gerade

Treppenbreite 149 cm
8 Steigungen  17 / 29cm

Feinsteinzeug DIN EN 14411 Gruppe B Ia,
unglasiert, matt,
mit Oberflächenversiegelung,
Belastungsgruppe 2,
Bruchlast 1.500 - 3.000 N,
Abrieb Beanspruchungsklasse IV,
Bewertungsgruppe Rutschgefahr R 9 gemäß BGR 181,

inkl. geeignetem Treppenkanten-Fliese in Stärke der Fliese in eigener Position

Belagsaufbau Setzstufe und Trittstufe:
- 10 mm Feinsteinzeug
- 5mm Ausgleichsspachtel / Kleber auf Stahlbeton

einschliesslich Untergrund reinigen und anschleifen

s. Detail:
RH_5_ARC_BTA_RB_DT_601-102_02_F
Menge: 1,000 Stk

**5.1.21 Fliesenbelag Treppe 2, BT.A Treppenlauf 1.OG-Podest, 11 Stg. 17/29cm**
Fliesenbelag Treppe 2 Süd BT.A, 1.OG-Podest
aus Stb.-Fertigteil-Treppenlauf, einläufig, gerade

Treppenbreite 149 cm
11 Steigungen  17 / 29cm

Feinsteinzeug DIN EN 14411 Gruppe B Ia,
unglasiert, matt,
mit Oberflächenversiegelung,
Belastungsgruppe 2,
Bruchlast 1.500 - 3.000 N,
Abrieb Beanspruchungsklasse IV,
Bewertungsgruppe Rutschgefahr R 9 gemäß BGR 181,

inkl. geeignetem Treppenkanten-Fliese in Stärke der Fliese in eigener Position

Belagsaufbau Setzstufe und Trittstufe:
- 10 mm Feinsteinzeug
- 5mm Ausgleichsspachtel / Kleber auf Stahlbeton

einschliesslich Untergrund reinigen und anschleifen

s. Detail:
RH_5_ARC_BTA_RB_DT_601-102_02_F
Menge: 1,000 Stk

**5.1.22 Fliesenbelag Treppe 2, BT.A Podest, 1.OG/2.OG**
Fliesenbelag Treppe 2 Süd BT.A, Podest 1.OG/2.OG
aus Ortbeton, U-förmig

Podest-Breite: 415 cm
Länge: bis 284 cm

Fliesenmaße 60 x 60 cm, 60 x 30cm, 60 x 15cm
zu verlegen in folgenden Anteilen:
60/60 cm ca. 30% Flächenanteil
60/30 cm ca. 40% Flächenanteil
60/15 cm ca. 30% Flächenanteil
im wilden Verband, mit durchlaufenden
Längsfugen zwischen den Plattenreihen
(Plattenreihe: 60cm) gemäß beiliegenden Planauszügen.

Feinsteinzeug DIN EN 14411 Gruppe B Ia,
unglasiert, matt,
mit Oberflächenversiegelung,
Belastungsgruppe 2,
Bruchlast 1.500 - 3.000 N,
Abrieb Beanspruchungsklasse IV,
Bewertungsgruppe Rutschgefahr R 9 gemäß BGR 181,

Belagsaufbau:
- 10 mm Feinsteinzeug
- 5mm Ausgleichsspachtel / Kleber auf Stahlbeton

Untergrundvorbereitung in eigener Position

s. Detail:
RH_5_ARC_BTA_RB_DT_601-102_02_F
Menge: 9,500 m2

**5.1.23 Fliesenbelag Treppe 2, BT.A Treppenlauf Podest-2.OG, 11 Stg. 17/29cm**
Fliesenbelag Treppe 2 Süd BT.A, Podest-2.OG
aus Stb.-Fertigteil-Treppenlauf, einläufig, gerade
Podest aus Ortbeton

Treppenbreite 149 cm
11 Steigungen  17 / 29cm

Feinsteinzeug DIN EN 14411 Gruppe B Ia,
unglasiert, matt,
mit Oberflächenversiegelung,
Belastungsgruppe 2,
Bruchlast 1.500 - 3.000 N,
Abrieb Beanspruchungsklasse IV,
Bewertungsgruppe Rutschgefahr R 9 gemäß BGR 181,

inkl. geeignetem Treppenkanten-Fliese in Stärke der Fliese in eigener Position

Belagsaufbau Setzstufe und Trittstufe:
- 10 mm Feinsteinzeug
- 5mm Ausgleichsspachtel / Kleber auf Stahlbeton

einschliesslich Untergrund reinigen und anschleifen

s. Detail:
RH_5_ARC_BTA_RB_DT_601-102_02_F
Menge: 1,000 Stk

**5.1.24 Fliesenbelag Treppe 3, BT.B Treppenlauf EG-Podest, 16 Stg. 17/29cm**
Fliesenbelag Treppe 3 West BT.B, EG-Podest
aus Stb.-Fertigteil-Treppenlauf, einläufig, gerade

Treppenbreite 139 cm
16 Steigungen  17 / 29cm

Feinsteinzeug DIN EN 14411 Gruppe B Ia,
unglasiert, matt,
mit Oberflächenversiegelung,
Belastungsgruppe 2,
Bruchlast 1.500 - 3.000 N,
Abrieb Beanspruchungsklasse IV,
Bewertungsgruppe Rutschgefahr R 9 gemäß BGR 181,

inkl. geeignetem Treppenkanten-Fliese in Stärke der Fliese in eigener Position

Belagsaufbau Setzstufe und Trittstufe:
- 10 mm Feinsteinzeug
- 5mm Ausgleichsspachtel / Kleber auf Stahlbeton

einschliesslich Untergrund reinigen und anschleifen

s. Detail:
RH_5_ARC_BTB_RB_DT_601-201_02_F
Menge: 1,000 Stk

**5.1.25 Fliesenbelag Treppe 3, BT.B Podest, EG/1.OG**
Fliesenbelag Treppe 3 West BT.B, Podest EG/1.OG
aus Ortbeton, U-förmig

Podest-Breite: 305 cm
Länge: bis 210,5 cm

Fliesenmaße 60 x 60 cm, 60 x 30cm, 60 x 15cm
zu verlegen in folgenden Anteilen:
60/60 cm ca. 30% Flächenanteil
60/30 cm ca. 40% Flächenanteil
60/15 cm ca. 30% Flächenanteil
im wilden Verband, mit durchlaufenden
Längsfugen zwischen den Plattenreihen
(Plattenreihe: 60cm) gemäß beiliegenden Planauszügen.

Feinsteinzeug DIN EN 14411 Gruppe B Ia,
unglasiert, matt,
mit Oberflächenversiegelung,
Belastungsgruppe 2,
Bruchlast 1.500 - 3.000 N,
Abrieb Beanspruchungsklasse IV,
Bewertungsgruppe Rutschgefahr R 9 gemäß BGR 181,

Belagsaufbau:
- 10 mm Feinsteinzeug
- 5mm Ausgleichsspachtel / Kleber auf Stahlbeton

Untergrundvorbereitung in eigener Position

s. Detail:
RH_5_ARC_BTB_RB_DT_601-201_02_F
Menge: 6,000 m2

**5.1.26 Fliesenbelag Treppe 3, BT.B Treppenlauf Podest-1.OG, 6 Stg. 17/29cm**
Fliesenbelag Treppe 3 West BT.B, Podest-1.OG
aus Stb.-Fertigteil-Treppenlauf, einläufig, gerade

Treppenbreite 139 cm
6 Steigungen  17 / 29cm

Feinsteinzeug DIN EN 14411 Gruppe B Ia,
unglasiert, matt,
mit Oberflächenversiegelung,
Belastungsgruppe 2,
Bruchlast 1.500 - 3.000 N,
Abrieb Beanspruchungsklasse IV,
Bewertungsgruppe Rutschgefahr R 9 gemäß BGR 181,

inkl. geeignetem Treppenkanten-Fliese in Stärke der Fliese in eigener Position

Belagsaufbau Setzstufe und Trittstufe:
- 10 mm Feinsteinzeug
- 5mm Ausgleichsspachtel / Kleber auf Stahlbeton

einschliesslich Untergrund reinigen und anschleifen

s. Detail:
RH_5_ARC_BTB_RB_DT_601-201_02_F
Menge: 1,000 Stk

**5.1.27 Fliesenbelag Treppe 4, BT.B Treppenlauf EG-Podest, 16 Stg. 17/29cm**
Fliesenbelag Treppe 4 Ost BT.B, EG-Podest
aus Stb.-Fertigteil-Treppenlauf, einläufig, gerade

Treppenbreite 139 cm
16 Steigungen  17 / 29cm

Feinsteinzeug DIN EN 14411 Gruppe B Ia,
unglasiert, matt,
mit Oberflächenversiegelung,
Belastungsgruppe 2,
Bruchlast 1.500 - 3.000 N,
Abrieb Beanspruchungsklasse IV,
Bewertungsgruppe Rutschgefahr R 9 gemäß BGR 181,

inkl. geeignetem Treppenkanten-Fliese in Stärke der Fliese in eigener Position

Belagsaufbau Setzstufe und Trittstufe:
- 10 mm Feinsteinzeug
- 5mm Ausgleichsspachtel / Kleber auf Stahlbeton

einschliesslich Untergrund reinigen und anschleifen

s. Detail:
RH_5_ARC_BTB_RB_DT_601-202_02_F
Menge: 1,000 Stk

**5.1.28 Fliesenbelag Treppe 4, BT.B Podest, EG/1.OG**
Fliesenbelag Treppe 4 Ost BT.B, Podest EG/1.OG
aus Ortbeton, U-förmig

Podest-Breite: 305 cm
Länge: bis 210,5 cm

Fliesenmaße 60 x 60 cm, 60 x 30cm, 60 x 15cm
zu verlegen in folgenden Anteilen:
60/60 cm ca. 30% Flächenanteil
60/30 cm ca. 40% Flächenanteil
60/15 cm ca. 30% Flächenanteil
im wilden Verband, mit durchlaufenden
Längsfugen zwischen den Plattenreihen
(Plattenreihe: 60cm) gemäß beiliegenden Planauszügen.

Feinsteinzeug DIN EN 14411 Gruppe B Ia,
unglasiert, matt,
mit Oberflächenversiegelung,
Belastungsgruppe 2,
Bruchlast 1.500 - 3.000 N,
Abrieb Beanspruchungsklasse IV,
Bewertungsgruppe Rutschgefahr R 9 gemäß BGR 181,

Belagsaufbau:
- 10 mm Feinsteinzeug
- 5mm Ausgleichsspachtel / Kleber auf Stahlbeton

Untergrundvorbereitung in eigener Position

s. Detail:
RH_5_ARC_BTB_RB_DT_601-202_02_F
Menge: 6,000 m2

**5.1.29 Fliesenbelag Treppe 4, BT.B Treppenlauf Podest-1.OG, 6 Stg. 17/29cm**
Fliesenbelag Treppe 4 Ost BT.B, Podest-1.OG
aus Stb.-Fertigteil-Treppenlauf, einläufig, gerade

Treppenbreite 139 cm
6 Steigungen  17 / 29cm

Feinsteinzeug DIN EN 14411 Gruppe B Ia,
unglasiert, matt,
mit Oberflächenversiegelung,
Belastungsgruppe 2,
Bruchlast 1.500 - 3.000 N,
Abrieb Beanspruchungsklasse IV,
Bewertungsgruppe Rutschgefahr R 9 gemäß BGR 181,

inkl. geeignetem Treppenkanten-Fliese in Stärke der Fliese in eigener Position

Belagsaufbau Setzstufe und Trittstufe:
- 10 mm Feinsteinzeug
- 5mm Ausgleichsspachtel / Kleber auf Stahlbeton

einschliesslich Untergrund reinigen und anschleifen

s. Detail:
RH_5_ARC_BTB_RB_DT_601-202_02_F
Menge: 1,000 Stk

**5.1.30 Fliesenbelag Treppe 5, BT.C Treppenlauf UG-Podest, 12 Stg. 17/29cm**
Fliesenbelag Treppe 5 Turnhalle BT.C, UG-Podest
aus Stb.-Fertigteil-Treppenlauf, einläufig, gerade

Treppenbreite 147 cm
12 Steigungen  17 / 29cm

Feinsteinzeug DIN EN 14411 Gruppe B Ia,
unglasiert, matt,
mit Oberflächenversiegelung,
Belastungsgruppe 2,
Bruchlast 1.500 - 3.000 N,
Abrieb Beanspruchungsklasse IV,
Bewertungsgruppe Rutschgefahr R 9 gemäß BGR 181,

inkl. geeignetem Treppenkanten-Fliese in Stärke der Fliese in eigener Position

Belagsaufbau Setzstufe und Trittstufe:
- 10 mm Feinsteinzeug
- 5mm Ausgleichsspachtel / Kleber auf Stahlbeton

einschliesslich Untergrund reinigen und anschleifen

s. Detail:
RH_5_ARC_BTC_RB_DT_601-301_02_F
Menge: 1,000 Stk

**5.1.31 Fliesenbelag Treppe 5, BT.C Podest, UG/Podest**
Fliesenbelag Treppe 5 Turnhalle BT.C, UG/Podest
aus Ortbeton, rechteckig

Podest-Breite: 148 cm
Länge: 170 cm

Fliesenmaße 60 x 60 cm, 60 x 30cm, 60 x 15cm
zu verlegen in folgenden Anteilen:
60/60 cm ca. 30% Flächenanteil
60/30 cm ca. 40% Flächenanteil
60/15 cm ca. 30% Flächenanteil
im wilden Verband, mit durchlaufenden
Längsfugen zwischen den Plattenreihen
(Plattenreihe: 60cm) gemäß beiliegenden Planauszügen.

Feinsteinzeug DIN EN 14411 Gruppe B Ia,
unglasiert, matt,
mit Oberflächenversiegelung,
Belastungsgruppe 2,
Bruchlast 1.500 - 3.000 N,
Abrieb Beanspruchungsklasse IV,
Bewertungsgruppe Rutschgefahr R 9 gemäß BGR 181,

Belagsaufbau:
- 10 mm Feinsteinzeug
- 5mm Ausgleichsspachtel / Kleber auf Stahlbeton

Untergrundvorbereitung in eigener Position

s. Detail:
RH_5_ARC_BTC_RB_DT_601-301_02_F
Menge: 2,500 m2

**5.1.32 Fliesenbelag Treppe 5, BT.C Treppenlauf Podest-Podest, 6 Stg. 17/29cm**
Fliesenbelag Treppe 5 Turnhalle BT.C, Podest-Podest
aus Stb.-Fertigteil-Treppenlauf, einläufig, gerade

Treppenbreite 147 cm
6 Steigungen  17 / 29cm

Feinsteinzeug DIN EN 14411 Gruppe B Ia,
unglasiert, matt,
mit Oberflächenversiegelung,
Belastungsgruppe 2,
Bruchlast 1.500 - 3.000 N,
Abrieb Beanspruchungsklasse IV,
Bewertungsgruppe Rutschgefahr R 9 gemäß BGR 181,

inkl. geeignetem Treppenkanten-Fliese in Stärke der Fliese in eigener Position

Belagsaufbau Setzstufe und Trittstufe:
- 10 mm Feinsteinzeug
- 5mm Ausgleichsspachtel / Kleber auf Stahlbeton

einschliesslich Untergrund reinigen und anschleifen

s. Detail:
RH_5_ARC_BTC_RB_DT_601-301_02_F
Menge: 1,000 Stk

**5.1.33 Fliesenbelag Treppe 5, BT.C Podest, Podest/EG**
Fliesenbelag Treppe 5 Turnhalle BT.C, Podest/EG
aus Ortbeton, L-förmig

Podest-Breite: 148 cm
Länge: bis 170 cm

Fliesenmaße 60 x 60 cm, 60 x 30cm, 60 x 15cm
zu verlegen in folgenden Anteilen:
60/60 cm ca. 30% Flächenanteil
60/30 cm ca. 40% Flächenanteil
60/15 cm ca. 30% Flächenanteil
im wilden Verband, mit durchlaufenden
Längsfugen zwischen den Plattenreihen
(Plattenreihe: 60cm) gemäß beiliegenden Planauszügen.

Feinsteinzeug DIN EN 14411 Gruppe B Ia,
unglasiert, matt,
mit Oberflächenversiegelung,
Belastungsgruppe 2,
Bruchlast 1.500 - 3.000 N,
Abrieb Beanspruchungsklasse IV,
Bewertungsgruppe Rutschgefahr R 9 gemäß BGR 181,

Belagsaufbau:
- 10 mm Feinsteinzeug
- 5mm Ausgleichsspachtel / Kleber auf Stahlbeton

Untergrundvorbereitung in eigener Position

s. Detail:
RH_5_ARC_BTC_RB_DT_601-301_02_F
Menge: 3,000 m2

**5.1.34 Fliesenbelag Treppe 5, BT.C Treppenlauf Podest-EG, 8 Stg. 17/29cm**
Fliesenbelag Treppe 5 Turnhalle BT.C, Podest-EG
aus Stb.-Fertigteil-Treppenlauf, einläufig, gerade

Treppenbreite 147 cm
8 Steigungen  17 / 29cm

Feinsteinzeug DIN EN 14411 Gruppe B Ia,
unglasiert, matt,
mit Oberflächenversiegelung,
Belastungsgruppe 2,
Bruchlast 1.500 - 3.000 N,
Abrieb Beanspruchungsklasse IV,
Bewertungsgruppe Rutschgefahr R 9 gemäß BGR 181,

inkl. geeignetem Treppenkanten-Fliese in Stärke der Fliese in eigener Position

Belagsaufbau Setzstufe und Trittstufe:
- 10 mm Feinsteinzeug
- 5mm Ausgleichsspachtel / Kleber auf Stahlbeton

einschliesslich Untergrund reinigen und anschleifen

s. Detail:
RH_5_ARC_BTC_RB_DT_601-301_02_F
Menge: 1,000 Stk

**5.1.35 Fliesenbelag Treppe 6, BT.C Treppenlauf UG-Podest, 13 Stg. 17/29cm**
Fliesenbelag Treppe 6 Turnhalle BT.C, UG-Podest
aus Stb.-Fertigteil-Treppenlauf, einläufig, gerade

Treppenbreite 139 cm
13 Steigungen  17 / 29cm

Feinsteinzeug DIN EN 14411 Gruppe B Ia,
unglasiert, matt,
mit Oberflächenversiegelung,
Belastungsgruppe 2,
Bruchlast 1.500 - 3.000 N,
Abrieb Beanspruchungsklasse IV,
Bewertungsgruppe Rutschgefahr R 9 gemäß BGR 181,

inkl. geeignetem Treppenkanten-Fliese in Stärke der Fliese in eigener Position

Belagsaufbau Setzstufe und Trittstufe:
- 10 mm Feinsteinzeug
- 5mm Ausgleichsspachtel / Kleber auf Stahlbeton

einschliesslich Untergrund reinigen und anschleifen

s. Detail:
RH_5_ARC_BTC_RB_DT_601-302_02_F
Menge: 1,000 Stk

**5.1.36 Fliesenbelag Treppe 6, BT.C Podest, UG/EG**
Fliesenbelag Treppe 6 Turnhalle BT.C, Podest UG/EG
aus Ortbeton, L-förmig

Podest-Breite x Länge: 138,5 x 178,5 cm

Fliesenmaße 60 x 60 cm, 60 x 30cm, 60 x 15cm
zu verlegen in folgenden Anteilen:
60/60 cm ca. 30% Flächenanteil
60/30 cm ca. 40% Flächenanteil
60/15 cm ca. 30% Flächenanteil
im wilden Verband, mit durchlaufenden
Längsfugen zwischen den Plattenreihen
(Plattenreihe: 60cm) gemäß beiliegenden Planauszügen.

Feinsteinzeug DIN EN 14411 Gruppe B Ia,
unglasiert, matt,
mit Oberflächenversiegelung,
Belastungsgruppe 2,
Bruchlast 1.500 - 3.000 N,
Abrieb Beanspruchungsklasse IV,
Bewertungsgruppe Rutschgefahr R 9 gemäß BGR 181,

Belagsaufbau:
- 10 mm Feinsteinzeug
- 5mm Ausgleichsspachtel / Kleber auf Stahlbeton

Untergrundvorbereitung in eigener Position

s. Detail:
RH_5_ARC_BTC_RB_DT_601-302_02_F
Menge: 3,200 m2

**5.1.37 Fliesenbelag Treppe 6, BT.C Treppenlauf Podest-EG, 13 Stg. 17/29cm**
Fliesenbelag Treppe 6 Turnhalle BT.C, Podest-EG
aus Stb.-Fertigteil-Treppenlauf, einläufig, gerade

Treppenbreite 139 cm
13 Steigungen  17 / 29cm

Feinsteinzeug DIN EN 14411 Gruppe B Ia,
unglasiert, matt,
mit Oberflächenversiegelung,
Belastungsgruppe 2,
Bruchlast 1.500 - 3.000 N,
Abrieb Beanspruchungsklasse IV,
Bewertungsgruppe Rutschgefahr R 9 gemäß BGR 181,

inkl. geeignetem Treppenkanten-Fliese in Stärke der Fliese in eigener Position

Belagsaufbau Setzstufe und Trittstufe:
- 10 mm Feinsteinzeug
- 5mm Ausgleichsspachtel / Kleber auf Stahlbeton

einschliesslich Untergrund reinigen und anschleifen

s. Detail:
RH_5_ARC_BTC_RB_DT_601-302_02_F
Menge: 1,000 Stk

**5.1.38 Fliesenbelag Treppe, 2.OG, BT.A zur Terrasse BT.B, 2 Stg. 16,5/29cm**
Fliesenbelag Treppe Ausgang zur Terrasse BT. B,
einläufig, gerade Ausführung

2 Steigungen  16,5 / 29cm
Treppenbreite, 1.Stufe: 120 cm je nach Aufmaß vor Ort
Treppenbreite, 2.Stufe: 140 cm

Höhenlage gemäß Planung:
– 1. Stufe OK auf +7,745 m
– 2. Stufe OK auf +7,910 m

Belag aus Feinsteinzeug DIN EN 14411, Gruppe B Ia,
unglasiert, matt,
mit Oberflächenversiegelung,
Belastungsgruppe 2,
Bruchlast 1.500 - 3.000 N,
Abrieb Beanspruchungsklasse IV,
Rutschhemmung R 9 gemäß BGR 181,

inkl. geeignetem Treppenkanten-Fliese in Stärke der Fliese in eigener Position

Belagsaufbau Setzstufe und Trittstufe:
- 10 mm Feinsteinzeug
- 5mm Ausgleichsspachtel / Kleber auf Stahlbeton

einschl. Herstellung einer geeigneten Unterkonstruktion für die erste Stufe aus Konstruktionsvollholz und ggf. Holzwerkstoffplatte, inklusive erforderlicher Oberflächenbehandlung. Montagegrund gem. Bodenaufbau Fl-02

einschl. seitlichem Anarbeiten der ersten Stufe an bestehende Stb.-Wand sowie vollflächigem Schließen und Belegen der gegenüberliegenden offenen Stufenseite mit dem beschriebenen Belag.

einschl. Untergrund reinigen und anschleifen

Ausführungsort:
Außentür A 2T1b.1 im Treppenraum A  2T1b und zur Dachterrasse BT.B

Ausführung gem. Detail:
RH_5_ARC_BTA_FA_DT_603-709_00_V
Menge: 1,000 Stk

**5.1.39 Zulage für Kontraststreifen, Stufenvorderkante**
Zulage für Treppenkanten-Fliese als taktil erfassbares Aufmerksamkeitsfeld

helle Fliese, 4cm bis 5cm breit

Treppenbreite: von 139 bis 200 cm
Steigung:  17 / 29cm

Farbton nach Wahl des Auftraggebers und Bemusterung durch den AN (geplant: hellgrau)

Bewertungsgruppe Rutschgefahr mind. R 10 gemäß BGR 181

an den Stufenvorderkanten flächenbündig in Fliesenbelag eingepasst

technische Werte entsprechend Treppenbelag
Menge: 452,000 m

**5.1.40 Durchdringungen Boden, D=bis 80mm**
Fliesenbelag Durchdringungen,
rund,
Durchmesser bis 80 mm,

Herstellen und Anschließen von Öffnungen
z.B. für Bodenabläufe
Menge: 5,000 Stk

**5.1.41 Durchdringungen Boden, rechteckig**
Fliesenbelag Durchdringungen,
rechteckig,
Breite: bis 25 cm,
Tiefe: bis 25 cm
Herstellen und Anschließen von Öffnungen
z.B. für Bodenabläufe
Menge: 28,000 Stk

**5.1.42 Anarbeiten Bodenablauf**
Fliesenbelag an Bodenablauf anarbeiten,
einschliesslich Kapillarverguss mit geeignetem Material (Sand, Harz etc.) zum Schutz der Randzone geg. Wassereintritt

Bodenablauf quadratisch bis 36 x 36 cm

Einbauort:
Sanitärbereiche in allen Geschossen
Menge: 34,000 Stk

**5.1.43 Anarbeiten Bodenwanne**
Fliesenbelag an Bodenwanne anarbeiten,
einschliesslich Kapillarverguss mit geeignetem Material (Sand, Harz etc.) zum Schutz der Randzone geg. Wassereintritt

Bodenwanne quadratisch bis 103 x 103 cm

Einbauort: Putzraum C U15

s. Detail
RH_5_ARC_BTC_RB_DT_601-304_01_F
Menge: 1,000 Stk

**5.1.44 Anarbeiten Rinne Duschen**
Fliesenbelag an Rinne mit integriertem Bodenablauf anarbeiten,
einschliesslich Kapillarverguss mit geeignetem Material (Sand, Harz etc.) zum Schutz der Randzone geg. Wassereintritt

Duschrinne als Schlitzrinne

Rinne Einzellänge: 910 bis 1.220 mm
Abrechnung nach Laufmeter Rinne

Einbauort:
Duschräume UG, Bauteil C
Erste-Hilferaum, Bauteil D
Menge: 12,500 m

**5.1.45 Anarbeiten Belag an Türen**
Fliesenbelag anarbeiten an Türzargen und Türelemente
sauber und mit geradem Schnitt anarbeiten
dauerelastische Verfugung in eigener Position

Zargenbreite von 75 bis 90 mm
Türbreiten ca. 1,13 bis 2,50m
Abrechnung je Stück Tür
Menge: 62,000 Stk

**5.1.46 Anarbeiten Stützen quadratisch 24 x 48 cm**
Fliesenbelag an Stütze quadratisch anarbeiten,
Stütze quadratisch 24 x 48 cm

Ausführungsort: Speiseraum EG
Menge: 5,000 Stk

**5.1.47 Anarbeiten Belag aufgehende Bauteile ohne Sockelleiste**
Zulage für das sorgfältige, exakte Anarbeiten des Fliesenbelags der Vorpositionen an aufgehende Bauteile an denen weder eine Sockelleiste noch ein Akustikpaneel zur Ausführung kommen.

Die Anschlussfuge zwischen Fliesenbelag und aufgehendem Bauteil bleibt sichtbar.

Der Belag ist so exakt zu dem Bauteil abzuschneiden, dass die Anschlussfuge über die gesamte Länge eine einheiltiche Fugenbreite 3 mm aufweist.

dauerelastische Verfugung in eigener LV-Position
Menge: 563,000 m

#### Abschnitt 5.2 Wandfliesen

**5.2.1 Haftbrücke auf Wandflächen aus Gipskarton - Montagewänden**
Haftbrücke
auf  Wandflächen aus Gipskarton - Montagewänden
nach Vorschrift der Herstellers,
für Fliesenwandbeläge im Dünnbettverfahren

Ausführungsort:
sämtliche zu fliesende Bereiche
Menge: 697,000 m2

**5.2.2 Haftbrücke auf Wandflächen aus Zementplatten - Montagewänden**
Haftbrücke
auf  Wandflächen aus Zementplatten - Montagewänden
nach Vorschrift der Herstellers,
für Fliesenwandbeläge im Dünnbettverfahren

Ausführungsort:
sämtliche zu fliesende Bereiche
Menge: 38,500 m2

**5.2.3 Haftbrücke auf verputzte Massivwände**
Haftbrücke
auf  Wandflächen aus  verputzten Massivwänden
nach Vorschrift der Herstellers,
für Fliesenwandbeläge im Dünnbettverfahren

Ausführungsort:
sämtliche zu fliesende Bereiche
Menge: 291,000 m2

**5.2.4 Wandverkleidung Fliesen, raumhoch 10 x 10 cm**
Bekleidung an Wänden,
aus Fliesen/Platten

Steinzeug DIN EN 14411 Gruppe B Ib,
glasiert, seidenmatt, nicht frostbeständig,
mit mindestens vollständig überglasierter Kante,

Nennmaß 10 x 10 cm,
Oberfläche: eben mit dezenten Farbverläufen innerhalb der einzelnen Fliese
Farbton nach Wahl des Auftraggebers und Bemusterung durch den AN (geplant: beige)
Materialbild: Uni

Untergrund senkrecht, im Dünnbett aus zementhaltigem
Mörtel Typ C DIN EN 12004,  ansetzen im Fugenschnitt,
mit durchlaufenden Fugen zwischen Wandbekleidung und
Bodenbelag, verfugen durch Einschlämmen mit
Zementmörtel, Fugenbreite 3 mm,
Fugenfarbton nach Wahl des Auftraggebers, passend zur jeweiligen Fliesenfarbe

Höhe der Bekleidungsfläche bis 3,90m Höhe
oberste Fliesenreihe als Anpassung,
Oberkante Türzarge muss mit horizontalem Fugenbild
übereinstimmen,

Einschließlich erforderlichem Aufmaß vor Ort sowie sämtlicher Anpassungs- und Schneidarbeiten an bauliche Maßtoleranzen und angrenzende Bauteile.
Nebenleistungen sind mit dem Einheitspreis abgegolten.

Ausführungsort:
Sanitärräume in allen Geschossen, Pausenverkauf, Küchenbereich

Angebotenes Produkt:

'....................................................'

(vom Bieter einzutragen)
Menge: 475,000 m2

**5.2.5 Zulage Wandbekleidung Küchenbereiche Verfugung mit RG**
Mehrpreis zu vorstehenden LV-Positionen "Bekleidung Wand raumhoch 10 x 10 cm" für:

Verfugung mit säurefestem Reaktionsharz-Fugenmörtel (RG) DIN EN 13888,
Fugenbreite ca. 3 mm,
Fugenfarbton nach Wahl des Auftraggebers, passend zur jeweiligen Fliesenfarbe

Ausführungsort: Küche, EG
Menge: 106,000 m2

**5.2.6 Zulage Wandbekleidung in Kleinflächen**
Mehrpreis zu vorstehenden LV-Positionen "Bekleidung Wand raumhoch 10 x 10 cm" für:

das Fliesen von Kleinflächen wie
- Wandstirnseiten
- Pfeiler, Stützen, Nischen
- Türstürz
- Nischenleibungen, Fensterleibungen
- Wandteilbereichen, z.B. hinter Waschbecken

in Kleinflächen unter 5 m2
Menge: 55,000 m2

**5.2.7 Mehrpreis Fliesenbekleidung Revisionsdeckel Gipspl. bis 105x105cm**
Mehrpreis zu vorstehenden LV-Positionen "Bekleidung Wand raumhoch..." für:

Bekleidung auf bauseits gelieferte und montierte
Revisionsdeckel in Wänden kleben und verfugen,
(Revisionsdeckel mit Bekleidung aus imprägnierten Gipsbauplatten Typ H2, oder Zementbauplatten)

Revisionsklappe B X H: bis 105 x 105 cm,

einschließlich umlaufender dauerelastischer Verfugung
des Einbaurahmens und des Deckelrahmens der
Revisionsklappe
Menge: 3,000 Stk

**5.2.8 Mehrpreis Fliesenbekleidung Revisionsdeckel Gipspl. FBH-Verteiler**
Mehrpreis zu vorstehenden LV-Positionen "Bekleidung Wand raumhoch..." für:

Bekleidung auf bauseits gelieferte und montierte
Revisionsdeckel in Wänden kleben und verfugen,
(Revisionsdeckel mit Bekleidung aus imprägnierten Gipsbauplatten Typ H2, oder Zementbauplatten)

Revisionsklappe zum Verteiler für Fußbodenheizung

Breite: von 52 bis 90 cm
Höhe. von 65 bis 144 cm

einschließlich umlaufender dauerelastischer Verfugung
des Einbaurahmens und des Deckelrahmens der
Revisionsklappe
Menge: 9,000 Stk

**5.2.9 Abschlußprofil Edelstahl V2A**
Abschlußprofil,
im Bereich von Wandfliesenbelagrändern,
mit einseitig angrenzendem Fliesenbelag,
Abschlußprofil aus korrosionsfreiem Edelstahl,
Werkstoff-Nr. 1.4301 (früher: V2A),
mit gelochten Befestigungsschenkeln für besseren
Verbund mit Kleberbett,

Profilhöhe ca. 15 mm,

Profil in unterschiedlichen Einzellängen von
1,00 bis 2,10 m,
fachgerecht und nach Herstellervorschriften an
bauseitiger Wand aus Trockenbau oder verputzter
Massivwand eingebaut
einschl. Anspachteln zum Toleranzausgleich,
einschließlich fachgerechter Anschluß an
Verbundabdichtungssystem der Wände
Menge: 22,000 m

**5.2.10 Eckprofil Edelstahl V2A**
Eckprofil schmal,
zum Einbau an 90-Grad-Außenecken von Wandbelägen,
bei Ecken mit beidseitig angrenzendem Fliesenbelag,
Eckprofil aus aus korrosionsfreiem Edelstahl
Werkstoff-Nr. 1.4301 (früher: V2A),
Profil abgerundet,
mit gelochtem Befestigungsschenkel für besseren Verbund
mit Kleberbett,
Profilhöhe ca. 15 mm,
sichtbare Profilansichtsbreite ca. 10 x 10 mm,

Profil in unterschiedlichen Einzellängen von 1,56 bis
3,00 m,
fachgerecht und nach Herstellervorschriften an
bauseitiger Wand aus Trockenbau oder verputzter
Massivwand lotrecht eingebaut,
einschl. Anspachteln zum Toleranzausgleich,
Menge: 91,000 m

**5.2.11 Durchdringungen D=bis50mm**
Fliesenbelag Durchdringungen,
Durchmesser bis 50 mm,
Herstellen von Löchern,
z.B. für
-  Rohrdurchführungen
-  Armaturen
Menge: 144,000 Stk

**5.2.12 Durchdringungen D=50-100mm**
Fliesenbelag Durchdringungen,
Durchmesser über 50 bis 100 mm,
Herstellen von Löchern,
z.B. für
-  Schalter- und Steckdosen
-  Rohrdurchführungen
-  Armaturen
Menge: 167,000 Stk

**5.2.13 Durchdringungen D=100-200mm**
Fliesenbelag Durchdringungen,
Durchmesser über 100 bis 200 mm,
Herstellen von Löchern,
z.B. für
-  Rohrdurchführungen WC
Menge: 56,000 Stk

**5.2.14 Durchdringungen Wand, rechteckig**
Fliesenbelag Durchdringungen,
rechteckig,
Breite: bis 20 cm,
Höhe: bis 20 cm
Herstellen und Anschließen von Öffnungen
z.B. für die Spülkästenarmaturen, Duscharmatur
Menge: 85,000 Stk

**5.2.15 Anarbeiten Türzargen**
Fliesenbelag türhoch an Türzargen anarbeiten
Abrechnung pro Türzarge sowie pro Seite,
bis 2,40m ü.FFB

Einbauort:
alle Bereiche in allen Geschossen
Menge: 34,000 Stk

#### Abschnitt 5.3 Sockelfliesen

**5.3.1 Hohlkehlfliese an ungefliesten Wänden, Sanitärräume**
Fliesensockel
bestehende aus Sockelfliesen mit Hohlkehle
stehende Kehlsockelfliesen

unglasiert, matt,
mit Oberflächenversiegelung,
Belastungsgruppe 2,
Bruchlast 1.500 - 3.000 N,
Abrieb Beanspruchungsklasse IV,
Farbe passend zu Bodenbelag R10

Bewertungsgruppe Rutschgefahr R 9 gemäß BGR 181,
Höhe: 10 cm über OKFFB,
Fliesen mit Nennmaß L x H = bis 30 x 10 cm,
Oberfläche: anthrazit in Stein-Optik analog Bodenfliesen im Sanitärbereich aus Vorposition.

auf Boden, mit vorh. Abdichtung, Untergrund waagerecht,
im Dünnbett aus zementhaltigem Mörtel Typ C DIN EN
12004, verlegen
im Fugenschnitt, mit durchlaufenden Fugen zwischen Wandbekleidung und Bodenbelag,
verfugen durch Einschlämmen mit grauem Zementmörtel, Fugenbreite 3 mm,
Fugenfarbton nach Wahl des Auftraggebers, passend zur jeweiligen Fliesenfarbe

Einschließlich erforderlichem Aufmaß vor Ort sowie sämtlicher Anpassungs- und Schneidarbeiten an bauliche Maßtoleranzen und angrenzende Bauteile.
Nebenleistungen sind mit dem Einheitspreis abgegolten.

Ausführungsort:
Sanitärräume in allen Geschossen inkl. Waschräume, Reinigungsräume, WCs, Erstehilferaum und Putzraum

Angebotenes Produkt:

'....................................................'

(vom Bieter einzutragen)
Menge: 177,000 m

**5.3.2 Hohlkehlfliese an gefliesten Wänden, Sanitärräume**
Fliesensockel
bestehende aus Sockelfliesen mit Hohlkehle
liegende Kehlsockelfliesen

unglasiert, matt,
mit Oberflächenversiegelung,
Belastungsgruppe 2,
Bruchlast 1.500 - 3.000 N,
Abrieb Beanspruchungsklasse IV,
Farbe passend zu Bodenbelag R10

Bewertungsgruppe Rutschgefahr R 9 gemäß BGR 181,
Höhe: 10 cm über OKFFB,
Fliesen mit Nennmaß L x H = bis 30 x 10 cm,
Oberfläche: anthrazit in Stein-Optik analog Bodenfliesen im Sanitärbereich aus Vorposition.

auf Boden, mit vorh. Abdichtung, Untergrund waagerecht,
im Dünnbett aus zementhaltigem Mörtel Typ C DIN EN
12004, verlegen
im Fugenschnitt, mit durchlaufenden Fugen zwischen Wandbekleidung und Bodenbelag,
verfugen durch Einschlämmen mit grauem Zementmörtel, Fugenbreite 3 mm,
Fugenfarbton nach Wahl des Auftraggebers, passend zur jeweiligen Fliesenfarbe

Einschließlich erforderlichem Aufmaß vor Ort sowie sämtlicher Anpassungs- und Schneidarbeiten an bauliche Maßtoleranzen und angrenzende Bauteile.
Nebenleistungen sind mit dem Einheitspreis abgegolten.

Ausführungsort:
Sanitärräume in allen Geschossen inkl. Waschräume, Reinigungsräume, WCs, Erstehilferaum und Putzraum

Angebotenes Produkt:

'....................................................'

(vom Bieter einzutragen)
Menge: 164,780 m

**5.3.3 Innenecken Hohlkehlfliese Sanitärräume**
Hohlkehlsockel Innenecke aus Fliesen/Platten
passend zu vorgenannten Hohlkehlfliesen

bestehend aus Inneneck-Formteil mit Hohlkehle,
liefern und montieren
Menge: 32,000 Stk

**5.3.4 Fliesensockel an ungefliesten Wänden, Nebengebäude**
Fliesensockel
Farbe passend zu Bodenbelag R10 und
nach Bemusterung
Höhe bis 8 cm über OKFFB,
Fliesen mit Nennmaß L x H = 30 x 8 cm,

ACHTUNG:
Fliesen an oberer Kante mit Fase

verfugen mit Reaktionsharz-Fugenmörtel (RG) DIN EN
13888, Fugenbreite 3 mm, Fugenfarbton nach Wahl des
Architekten,
als Sockelfliese bei ungefliesten Wänden
Einschließlich erforderlichem Aufmaß vor Ort sowie sämtlicher Anpassungs- und Schneidarbeiten an bauliche Maßtoleranzen und angrenzende Bauteile.
Nebenleistungen sind mit dem Einheitspreis abgegolten.

Einbauort:
Nebengebäude, Pausenverkauf EG
Menge: 98,000 m

**5.3.5 Anarbeiten Türzargen**
Sockelfliese anarbeiten an Türzargen
sauber und mit geradem Schnitt anarbeiten
dauerelastische Verfugung in eigener Position

Abrechnung je Stück Tür

Ausführungsort:
Sanitärräume in allen Geschossen
Menge: 35,000 Stk

#### Abschnitt 5.4 Dauerelastische Verfugungen

**5.4.1 Dauerelastische Verfugung Feuchträume**
Dauerelastische Verfugung in der Wand- und
Bodenbekleidung, gemäß ZDB Merkblatt "Bewegungsfugen in
Bekleidungen und Belägen aus Fliesen und Platten",
Fugenbreite 10 mm, Fugentiefe 10 mm, ausbilden und
füllen, mit Fugendichtstoff,
Fugendichtstoff für Feuchträume geeignet,
Fugendichtstoff Farbe nach Angabe Architekt,,
passend zu Fliesen
Menge: 838,000 m

**5.4.2 Dauerelastische Verfugung Küchenbereiche**
Dauerelastische Verfugung in der Wand- und
Bodenbekleidung, gemäß ZDB Merkblatt "Bewegungsfugen in
Bekleidungen und Belägen aus Fliesen und Platten",
Fugenbreite 10 mm, Fugentiefe 10 mm, ausbilden und
füllen, mit Fugendichtstoff,
beständig gegen Fette und Öle,
Fugendichtstoff für Küchen geeignet,
Fugendichtstoff Farbe nach Angabe Architekt,
passend zu Fliesen
Menge: 35,000 m

**5.4.3 Dauerelastische Verfugung überstreichbar**
Dauerelastische Verfugung in der Wandbekleidung,
Fugenbreite 10 mm, Fugentiefe 10 mm, ausbilden und
füllen, mit

Fugendichtstoff 1-Komponenten-Kleb- und Dichtstoff auf
Basis von MS-Polymer,
dauerelastisch mit hoher Festigkeit
für klebende und abdichtende Anwendungen im Innen- und
Aussenbereich,
überstreichbar mit Dispersionsfarben,
keine Randzonenverschmutzung, geeignet für Naturstein,
ohne Schrumpfung,
frei von Isocyanat, Lösemittel, Phtalat und Silikon.
schnelle Durchhärtung,
UV-, wetter-, (Salz)wasser-, feucht- und
chlorbeständig,
pilzhemmend.
farbfest, geruchlos,
schleifbar nach Durchhärtung

Farbe nach Angabe Architekt
Menge: 30,000 m

#### Abschnitt 5.5 Spiegel

**5.5.1 Spiegel Wand B=45cm H=90cm**
Spiegel an Wand,
im Sanitärraum,

mit geeignetem Kleber befestigen,
Befestigungsuntergrund Trockenbauwand mit
Zementbauplatten oder Gipskartonplatten bzw.
Stahlbetonwand,
Spiegel flächenbündig mit Fliesenoberfläche der Wand
setzen,
Spiegelunterkante 100 cm über OK FFB,
untere und obere Spiegelkante genau auf Höhe der
horizontalen Fliesenfugen,
seitliche Spiegelkanten genau auf Flucht der
senkrechten Fliesenfugen gem. Fliesenspiegel,
Spiegel über Waschbecken angeordnet,
die Spiegelgröße ist für jeden einzelnen Spiegel vor
Ort aufzumessen und exakt auf das Raummaß und
Fugenraster abzustimmen,

einschl. Abdichten der Anschlussfugen zu den Fliesen
hin mit elastisch bleibendem Dichtstoff, Farbe des
Fugendichtstoffes nach Angabe Auftraggeber

Maße der verglasten Fläche:
B x H = ca. 45 x 90 cm je nach Aufmaß vor Ort,
Spiegel aus Verbundsicherheitsglas,
Rückseite geeignet für vollflächige Verklebung des
Spiegels
Menge: 17,000 Stk

**5.5.2 Spiegel Wand B=45cm H=110cm**
Spiegel an Wand,
im Sanitärraum,

mit geeignetem Kleber befestigen,
Befestigungsuntergrund Trockenbauwand mit
Zementbauplatten oder Gipskartonplatten bzw.
Stahlbetonwand,
Spiegel flächenbündig mit Fliesenoberfläche der Wand
setzen,
Spiegelunterkante 85 cm über OK FFB,
untere und obere Spiegelkante genau auf Höhe der
horizontalen Fliesenfugen,
seitliche Spiegelkanten genau auf Flucht der
senkrechten Fliesenfugen gem. Fliesenspiegel,
Spiegel über Waschbecken angeordnet,
die Spiegelgröße ist für jeden einzelnen Spiegel vor
Ort aufzumessen und exakt auf das Raummaß und
Fugenraster abzustimmen,

einschl. Abdichten der Anschlussfugen zu den Fliesen
hin mit elastisch bleibendem Dichtstoff, Farbe des
Fugendichtstoffes nach Angabe Auftraggeber

Maße der verglasten Fläche:
B x H = ca. 45 x 110 cm je nach Aufmaß vor Ort,
Spiegel aus Verbundsicherheitsglas,
Rückseite geeignet für vollflächige Verklebung des
Spiegels
Menge: 3,000 Stk

**5.5.3 Spiegel Wand B= bis 188 cm H=90cm**
Spiegel an Wand,
im Sanitärraum,

mit geeignetem Kleber befestigen,
Befestigungsuntergrund Trockenbauwand mit
Zementbauplatten oder Gipskartonplatten bzw.
Stahlbetonwand,
Spiegel flächenbündig mit Fliesenoberfläche der Wand
setzen,
Spiegelunterkante 100 cm über OK FFB,
untere und obere Spiegelkante genau auf Höhe der
horizontalen Fliesenfugen,
Spiegel über Waschbecken gem. Fliesenspiegel angeordnet,
die Spiegelgröße ist für jeden einzelnen Spiegel vor
Ort aufzumessen und exakt auf das Raummaß und
Fugenraster abzustimmen,

einschl. Abdichten der Anschlussfugen zu den Fliesen
hin mit elastisch bleibendem Dichtstoff, Farbe des
Fugendichtstoffes nach Angabe Auftraggeber

Maße der verglasten Fläche:
B x H = bis 188 x 90 cm je nach Aufmaß vor Ort,
Spiegel aus Verbundsicherheitsglas,
Rückseite geeignet für vollflächige Verklebung des
Spiegels
Menge: 9,000 Stk

**5.5.4 Spiegel Wand B= bis 283 cm H=90cm**
Spiegel an Wand,
im Sanitärraum,

mit geeignetem Kleber befestigen,
Befestigungsuntergrund Trockenbauwand mit
Zementbauplatten oder Gipskartonplatten bzw.
Stahlbetonwand,
Spiegel flächenbündig mit Fliesenoberfläche der Wand
setzen,
Spiegelunterkante 100 cm über OK FFB,
untere und obere Spiegelkante genau auf Höhe der
horizontalen Fliesenfugen,
seitliche Spiegelkanten genau auf Flucht der
senkrechten Fliesenfugen gem. Fliesenspiegel,
Spiegel über Waschbecken angeordnet,
die Spiegelgröße ist für jeden einzelnen Spiegel vor
Ort aufzumessen und exakt auf das Raummaß und
Fugenraster abzustimmen,

einschl. Abdichten der Anschlussfugen zu den Fliesen
hin mit elastisch bleibendem Dichtstoff, Farbe des
Fugendichtstoffes nach Angabe Auftraggeber

Maße der verglasten Fläche:
B x H = bis 283 x 90 cm je nach Aufmaß vor Ort,
Spiegel aus Verbundsicherheitsglas,
Rückseite geeignet für vollflächige Verklebung des
Spiegels
Menge: 4,000 Stk

#### Abschnitt 5.6 Schutzmaßnahmen

**5.6.1 Schutzabdeckung Bodenschutzvlies**
Verlegen eines Schutzbelages
gegen Verschmutzung und Beschädigung
nach der Oberbelagsverlegung,
einlagig mit  Abdeckmaterial aus Schutzvlies mit selbsthaftender Folienunterseite,
Grammatur: mind. 200g/m2,
Stöße und Anschlüsse staubdicht abkleben,
an den Stößen verklebt, gesichert gegen Verrutschen,
einschl. Vorhaltung, späterem Rückbau und fachgerechter
Entsorgung,
Entsorgungskosten trägt Auftragnehmer

Ausführung in Abstimmung mit der Bauleitung.
Menge: 1500,000 m2

**5.6.2 Schutzabdeckung PE-Folie und Hartfaserplatte d=3mm**
Schutzabdeckung Bodenbelag Hartfaserplatte
Schutzabdeckung von Bodenbelag
gegen Verschmutzung,
mit Hartfaserplatte d=3mm, Gewicht ca. 300 g/m2,
einlagig,
einschließlich darunter vollflächig verlegter PE-Folie
mit mind. 0,1 mm Stärke, Stöße überlappend,
punktuell in einzelnen Räumen bzw. in Fluren,
tragfähig für bauseitige Gerüstaufstellung,
liefern und verlegen,
Stöße und Anschlüsse staubdicht abkleben,
die Position kommt nur nach Anordnung der Bauleitung
zur Ausführung!
einschl. Vorhaltung, späterem Rückbau und fachgerechter
Entsorgung,
Entsorgungskosten trägt Auftragnehmer

Ausführung in Abstimmung mit der Bauleitung.
Menge: 110,000 m2

### Bereich 6 SAUBERLAUFZONEN

#### Abschnitt 6.1 Sauberlaufzonen

*Hinweis: Sauberlaufzonen*
Sauberlaufzonen

Die nachfolgend beschriebenen Positionen der
Sauberlaufzonen sind für die Sauberlaufzone
des Eingangs Süd und West,
jeweils im Erdgeschoß, vorgesehen.

**6.1.1 Einbaurahmen Sauberlaufmatte, Windfang Süd, West und BT.C**
Einbaurahmen für Sauberlaufmatte,
Gesamtabmessung der Sauberlaufzone:
Windfang Süd, B x T = 7,3 x 4,5 m,
Windfang West, B x T = 7,0 x 4,5 m,
Windfang BT.C, B x T = 3,05 x 2,0 m

Rahmen bestehend aus Edelstahlwinkel-Profile,
Höhe 25 mm, Blechstärke ca. 3 mm,
Ecken auf Gehrung geschnitten,
einschließlich Befestigung und aller notwendigen
Befestigungsmittel in Edelstahl V2A

Rahmen mit einer langen Seite am Windfang angrenzend zur Aula.
Rahmen mit der fassadenabgewandten Seite an
Eingangstürentüren sowie Fassadenriegel grenzend,
Montage an fassadenabgewandten Seite,
jeweils mit kleiner Fuge zwischen Fassade / Türen und Rahmen (jeweils maximal 1,0 cm),
einschließlich aller Ecken und Ausklinkungen

liefern und auf Zementestrich montieren,
Oberkante Rahmen allseitig bündig mit OK FFB
Menge: 57,000 m

**6.1.2 Sauberlaufmatte, Windfang Süd, West und BT.C**
Sauberlaufmatte,
Gesamtabmessung der Sauberlaufzone:
Windfang Süd, B x T = 7,3 x 4,5 m,
Windfang West, B x T = 7,0 x 4,5 m,
Windfang BT.C, B x T = 3,05 x 2,0 m

Verwindungssteifes Aluminiumprofil (Wandstärke ca. 1,5
mm),
ganzflächig aufliegende Verlegung,
herausnehmbar und aufrollbar,
mit Rollstühlen, Kinderwägen und Hubwägen befahrbar,
Profilverbindung durch kunststoffummantelten
Stahldraht,
in geschlossener Ausführung für Gebäude mit extremer
Frequentierung (über 2000 Begehungen pro Tag),
besonders geeignet für die Aufnahme von Feinschmutz und
Feuchtschmutz,
strapazierfähige Matte mit integrierter Kratzkante und
Einlagen aus 100% Polyamid mit einer
Rückenbeschichtung aus Vinyl,
Farbe anthrazit oder hellgrau, nach Wahl des
Auftraggebers,
Unterseite der Matte mit eingebauten schalldämmenden
Gummiprofilen,
Höhe: 22 mm
Tiefe:  46,5 mm
Profilabstand: 5 mm,
Abstandshalter aus Gummi

In Breite (Stablänge) und Tiefe (Gehrichtung) ohne
Ausgleichsprofile,

Sauberlaufmatten passgenau für Rahmen zugeschnitten
einschließlich aller jeweiligen Ausklinkungen und
Ecken,

liefern und montieren in Abstimmung mit Parkettleger
bzgl. Aula im angrenzenden Bereich
Menge: 71,000 m2

**6.1.3 2K Flächenabdichtung, Beanspruchungsklasse C**
Flächenabdichtung für Böden,
Flüssigabdichtung für innen und außen einschl. Vlieseinlage, gegen nichtdrückendes Wasser für
hohe Beanspruchung, auf
Polyurethanharz-Basis, zweikomponentig,
lösemittelfrei,
rissüberbrückend,
UV-beständig
beständig gegen Salzlösungen,
wasserundurchlässig,
witterungs- alterungs- und temperaturbeständig,
mehrschichtig nach den Richtlinien des Herstellers
aufbringen.

für Feuchtigkeits - Beanspruchungsklasse C,
mit allgemeinem bauaufsichtlichen Prüfzeugnis für
Abdichtungen im Verbund

Farbe: anthrazit
Menge: 71,000 m2

**6.1.4 Grundierung für Böden Beanspruchungsklasse C**
Grundierung / Voranstrich Epoxydharz zweikomponentig
für Böden,
bei stark saugenden Untergründen,
für Untergrund aus Zementestrich,
als Grundierung für Flächenabdichtung in der Vorpositionmit
Feuchtigkeits - Beanspruchungsklasse C,
mit allgemeinem bauaufsichtlichen Prüfzeugnis für
Abdichtungen im Verbund

einschließlich vorheriger Untergrundreinigung
Menge: 71,000 m2

**6.1.5 Anarbeiten Flächenabdichtung an Einbaurahmen**
Anarbeiten Polyurethan-Abdichtung an Einbaurahmen der
Sauberlaufmatten,
einschließlich Vlieseinlage und Vorbehandlung des
Einbaurahmens aus Edelstahl,
einschließlich aller Eckausbildungen,
mehrschichtig nach den Richtlinien des Herstellers
aufbringen.

für Feuchtigkeits - Beanspruchungsklasse  C
Menge: 57,000 m

**6.1.6 Dauerelastische Verfugung MS-Polymer**
Dauerelastische Verfugung mit
Fugendichtstoff 1-Komponenten-Kleb- und Dichtstoff auf
Basis von MS-Polymer,
dauerelastisch mit hoher Festigkeit
für klebende und abdichtende Anwendungen im Innen- und
Aussenbereich,
überstreichbar mit Dispersionsfarben,
keine Randzonenverschmutzung,
ohne Schrumpfung,
frei von Isocyanat, Lösemittel, Phtalat und Silikon.
schnelle Durchhärtung,
UV-, wetter-, (Salz)wasser-, feucht- und
chlorbeständig,
pilzhemmend.
farbfest, geruchlos,
schleifbar nach Durchhärtung

Fugendichtstoff Farbe nach genauer Angabe Architekt

Abfugung des Sauberlaufmattenrahmens hin zu Fassade
sowie zu angrenzenden Bodenbelägen,
Fugenbreite ca. 10 mm,
ca. 3 cm tiefe Fuge mit Hinterfüllschnur hinterlegt,
einschl. Fugenvorbehandlung und -hinterfüllung
Menge: 57,000 m

**6.1.7 Holzabdeckung Sauberlaufmatten**
Schutz Einbaurahmen, Sauberlaufmatte aus

provisorischer Holzabdeckung aller vertieften Felder im
Einbaurahmen sowie außen am Rahmen mit einer
Breite von ca. 10 cm,
Seekieferplatten, Stärke 15-17mm, passgenau
zuschneiden und oberflächenbündig mit OK FFB einlegen
in Einbaurahmen sowie außen am Rahmen,
einschließlich Befestigung gegen Kippen und Verrutschen
als Schutz vor Stolpergefahr im Flucht- und
Rettungswegbereich der Baustelle,
einschließlich vollflächig eingelegtem Malervlies
zwischen Rahmen / flächenabgedichteten Böden und
Holzabdeckung zum Schutz vor Beschädigung der
Flächenabdichtung,
liefern, montieren und vorhalten,
einschließlich späterer Demontage und Entsorgung kurz
vor Einbau der Sauberlaufmatten
Menge: 10,000 m2

### Bereich 7 EINWEISUNG / DOKUMENTATION

#### Abschnitt 7.1 Einweisung / Dokumentation

**7.1.1 Einweisung Reinigung und Pflege**
Einweisung in die Reinigung und Pflege der Kautschukbodenbeläge einschließlich der Sockelleisten,
Vor-Ort-Termin in der Schule,
gemeinsam mit Bauherr, Nutzer, Hausmeister und Unterhaltsreinigungsfirma,
detaillierte Einweisung durch AN in die laufenden Reinigungs- und Pflegemaßnahmen,
mit Übergabe der Reinigungs- und Pflegeanleitungen in 5-facher ausgedruckter Ausfertigung in Papierform,

Termin nach Abstimmung mit allen Beteiligten;
Ausführung kurz vor oder kurz nach Inbetriebnahme
Termin nach Abstimmung mit allen Beteiligten
Dauer ca. 1/2 Tag = 1 Stück

einschließlich Anfahrt und aller Nebenkosten
Menge: 1,000 Stk

#### Abschnitt 7.2 Unterlagen

**7.2.1 Unterlagen Schlussdokumentation**
*** Pauschalposition
Übergabe folgender Unterlagen:

Bedienungs- und Wartungsanleitungen,
Datenblätter, Prüfzeugnisse und Zulassungen,
Pflege- und Reinigungsanleitungen,
Prüfbücher mit Abnahmevermerk und Unterschrift,
Einweisungen mit schriftlich bestätigtem Protokoll,
Fachunternehmererklärung und Fachbauleitererklärung,
Zustimmung im Einzelfall,
allgemeine bauaufsichtliche Zulassungen,
Prüfzeugnis über die Schalldämmung,
Produktdaten- und Sicherheitsdatenblätter der
verwendeten Produkte
Termin nach Abstimmung mit allen Beteiligten;
Ausführung kurz vor oder kurz nach Inbetriebnahme
Termin nach Abstimmung mit allen Beteiligten
Dauer ca. 1/2 Tag = 1 Stück

einschließlich Anfahrt und aller Nebenkosten

jeweils als PDF-Datei über das PKS.
Menge: 1,000 psch

### Bereich 8 STUNDENLOHNARBEITEN

#### Abschnitt 8.1 Stundenlohnarbeiten

**8.1.1 Vorarbeiter/-in Stundenlohnarbeiten sämtliche Kosten/Zuschläge**
STLB-Bau 2010-04 091
Stundenlohnarbeiten durch Vorarbeiter/-in
auf Anordnung des AG ausführen,
der Verrechnungssatz für die jeweilige Arbeitskraft
umfasst sämtliche Aufwendungen wie Lohn- und
Gehaltskosten, Lohn- und Gehaltsnebenkosten, Zuschläge,
lohngebundene und lohnabhängige Kosten, sonstige
Sozialkosten, Gemeinkosten, Wagnis und Gewinn.
Menge: 10,000 h

**8.1.2 Facharbeiter/-in Stundenlohnarbeiten sämtliche Kosten/Zuschläge**
STLB-Bau 2010-04 091
Stundenlohnarbeiten durch Facharbeiter/-in
auf Anordnung des AG ausführen,
der Verrechnungssatz für die jeweilige Arbeitskraft
umfasst sämtliche Aufwendungen wie Lohn- und
Gehaltskosten, Lohn- und Gehaltsnebenkosten, Zuschläge,
lohngebundene und lohnabhängige Kosten, sonstige
Sozialkosten, Gemeinkosten, Wagnis und Gewinn.
Menge: 10,000 h

**8.1.3 Bauhelfer/-in Stundenlohnarbeiten sämtliche Kosten/Zuschläge**
STLB-Bau 2009-10 091
Stundenlohnarbeiten durch Bauhelfer/-in
auf Anordnung des AG ausführen,
der Verrechnungssatz für die jeweilige Arbeitskraft
umfasst sämtliche Aufwendungen wie Lohn- und
Gehaltskosten, Lohn- und Gehaltsnebenkosten, Zuschläge,
lohngebundene und lohnabhängige Kosten, sonstige
Sozialkosten, Gemeinkosten, Wagnis und Gewinn.
Menge: 10,000 h

**8.1.4 An-/Abfahrten**
An-/Abfahrt für Stundenlohnarbeiten, die nicht im
Zusammenhang mit der Hauptleistung stehen bzw. bei Arbeitsunterbrechungen, die der AN nicht zu vertreten hat.
Die Leistung muss maximal 24 Stunden nach Aufforderung
durch die Objektüberwachung ausgeführt werden.
Menge: 2,000 Stk

**8.1.5 Teilnahme an Leanmanagement-Terminen vor Ort**
Teilnahme min. eines entscheidungsbefugten Vertreters des Auftragnehmers an regelmäßig stattfindenden Lean-Management-Besprechungen während der Ausführungsphase des Schulneubaus.
  Die Lean-Besprechungen dienen der kooperativen Termin-, Ablauf- und Kapazitätssteuerung nach den Grundsätzen des Lean Construction Management.
  Die Leistung umfasst insbesondere:

- Teilnahme an wöchentlichen Lean-/Takt- bzw. Steuerungsbesprechungen
- Aktive Mitwirkung an Terminabstimmungen und Ablaufkoordination
- Verbindliche Zusagen zu Wochen- und Taktleistungen
- Mitwirkung bei der Fortschreibung der Feinablaufplanung
- Darstellung des eigenen Leistungsstandes und der Ressourcenplanung
- Mitwirkung bei Soll-Ist-Analysen
- Interne Vor- und Nachbereitung der Termine

  Inhalt, Turnus und Dauer (siehe Weitere besondere Vertragsbedingungen)
  Die Termine finden auf der Baustelle oder digital nach Vorgabe des Auftraggebers statt.
Menge: 10,000 Stk
